# Projekt
Angebotsaufforderung (GAEB DA XML 3.1, DA83)
Währung: EUR
Erstellt mit: G&W CALIFORNIA PRO, CALIFORNIA PRO V12.2.10, 01.07.2026

## LEISTUNGSVERZEICHNIS
LEISTUNGSVERZEICHNIS

BSML - Berufschule München-Land in Riem
Erweiterung der staatlichen Beruffschule
München-Land in Riem
Neubau Berufsschule, Einfachsporthalle
und Wohnungen.
Graf - Lehndorff - Str. 28, 81929 München

Bauteil 1-4 (GKL 5, Sonderbau)

Bauherr:
Landratsamt München
Sachgebiet 1.4.1.2 - Hochbau und Bauunterhalt II
Joseph-Wild-Straße 20
81829 München

Baustelle:
Staatliche Berufsschule München-Land
Graf-Lehndorff-Straße 28
81929 München

Gewerk:
VE309 Trockenbauarbeiten

## INHALTSVERZEICHNIS
INHALTSVERZEICHNIS

Hinweis: Für die Ziffern "A" und "B" liegt dem Leistungsverzeichnis ein Dokument mit bei,
das mit Vertragsbestandteil wird:

20260320_Allgemeine Vorbemerkungen.pdf

C - ZUSÄTZLICHE TECHNISCHE VERTRAGSBEDINGUNGEN (GEWERKESPEZIFISCH)

C.01 Art und Umfang der Leistungen, Angebot des Bieters
C.02 Ausführung allgemein
C.03 Ausführung gewerkespezifisch
C.04 Abkürzungen
C.05 Anlagenverzeichnis
D -  GRUNDBESCHRIEBE UND LEISTUNGSPOSITIONEN

TITEL 1  -  ALLGEMEIN UND BAUBETRIEB
TITEL 2  -  TROCKENBAU BEREICH WAND
TITEL 3  -  TROCKENBAU BEREICH DECKE
TITEL 4  -  ARBEITEN AUF NACHWEIS

ZUSAMMENSTELLUNG

## C - ZUSÄTZLICHE TECHNISCHE VERTRAGSBEDINGUNGEN (GEWERKESPEZIFISCH)

## Zusätzlicher Text
C.01 Angebot des Bieters, Art und Umfang der Leistungen

C.01.1 Art und Umfang der Leistungen

Gegenstand dieser Leistungsbeschreibung sind im Wesentlichen:

DIN 18299 Allgemeine Regelungen für Bauarbeiten jeder Art
DIN 18340 Trockenbauarbeiten (Wände und Decken)

Wesentliche bauseitige Leistungen:
Rohbau (Beton und Mauerwerk),
Holzbau,
Fassadengerüste,
Fassaden und Fenster sowie Sonnenschutz,
haustechnische Gewerke,
Dacharbeiten,
Estriche, Maler, Fliesen

Es gilt die VOB/C in Ihrer neusten Fassung für alle beschriebenen Arbeiten und Gewerke, sowie alle in diesem Zusammenhang anwendbaren DIN- und EN-Normen, der "Stand der Technik" sowie die DASt-Richtlinien.

Ergänzend dazu gelten:

Bayerische Bauordnung BayBO,
Unfallverhütungs- und Brandschutzvorschriften,
alle auf Kindergärten, Horte und Schulen bezogenen Sicherheitsregeln und
die Vorschriften der KUVB in der derzeit  gültigen Fassung.
Diese sind eigenverantwortlich einzuhalten und können auf Anfrage mitgeteilt werden.

Zu beachten sind weiterhin in ihrer jeweils neuesten Fassung:

- anerkannte Regeln der Bautechnik,
- einschlägige Normen (z.B. DIN, EN, ISO) und Richtlinien (z.B. DAfSt),
- AGI Arbeitsblätter, behördliche Auflagen und Bestimmungen (z.B. Bauregelliste)
- Verarbeitungsvorschriften der Hersteller, bauaufsichtliche Zulassungen

In allen Titeln werden Leistungen bezüglich der gesamten Schule incl. der Sporthalle und der Zwischengebäudeteile beschrieben.

Häuser im Lageplan von links nach rechts:
Haus A, Schultrakt,
Haus B, Schultrakt,
Haus C, Schultrakt,
Haus D, Sporthalle
sowie Zwischengebäude

Bei Widersprüchen zwischen Text und Planbeilagen gilt der Text vorrangig.

C.01.2 Angebot des Bieters

Die ausgeschriebenen Arbeiten sind grundsätzlich nach den "Allgemein Anerkannten Regeln der Technik" auszuführen. Die anzubietenden Preise enthalten a l l e erforderlichen Nebenleistungen für Befestigungen, Verankerungen und dergleichen, Gestellung, Vorhalten und Betreiben von Geräten, Maschinen etc.

Die der Ausschreibung beiliegenden Pläne und Unterlagen dienen dem Bieter zur Orientierung, sind jedoch nicht zur Bauausführung freigegeben. Zur Ausführung freigegebene Unterlagen, Pläne, Details werden dem AN umgehend nach Vergabe zur Verfügung gestellt; zeitgleich hat der AN diese nach Vergabe anzufordern.

Bei den im Leistungsverzeichnis genannten Spezifikationen handelt es sich um Mindestspezifikationen hinsichtlich der Qualität.

Der Umfang des Bauvorhabens ist prinzipiell aus den Ausschreibungsunterlagen mit Gebäudekenndaten ersichtlich.

Die vom Bieter auszufüllenden Felder für Einheitspreis und Gesamtbetrag befinden sich am Ende einer jeden Position.

Das Brandschutzgutachten sowie die bauphysikalischen Unterlagen können nach Bedarf und Terminvereinbarung in der Vergabestelle eingesehen werden.

## Zusätzlicher Text
C.02 Ausführung allgemein

C.02.1 Bauablaufplanung

Bezüglich des zeitlichen Ablaufs der Arbeiten des AN liegen der Ausschreibung folgende Unterlagen mit bei:

214.H-Besondere-Vertragsbedingungen.pdf
Ergänzung zu FB 214 Besondere Vertragsbedingungen Zwischenfristen_VE309.pdf

Der AN ist verpflichtet auf Grundlage dieser Einzelfristen einen detaillierten Bauablaufplan zu erstellen und ggf. fortzuschreiben. Siehe hierzu die beiliegende  "20260320_Allgemeine Vorbemerkungen.pdf" Ziffer 5.5. Die Taktung der einzelnen Leistungsbereiche ist vom AN mit darzustellen.

C.02.2 Rahmenbedingungen

Generell sind sicherheitstechnische Vorschriften und Regeln generell einzuhalten - was stets zu berücksichtigen ist. Insbesondere wird verwiesen auf die einzuhaltende DGUV.

Die Arbeiten müssen mit den zeitgleich ablaufenden Nachbargewerken (Rohbau, Holzbau, Haustechnik, Fassaden- und Dachgewerke) ineinander greifen.

Erforderliche Abstimmungen erfolgen während der Ausführung mit der örtlichen Objektüberwachung.

Die Ausführung hat nach den zur Ausführung freigegebenen Plänen, Details und Unterlagen zu erfolgen. Sämtliche Oberflächenbearbeitungen, Materialqualitäten und die damit bauphysikalisch und brandschutztechnisch zusammenhängenden Spezifikationen für die M+W-Planung des AN sind ausnahmslos den zur Ausführung freigegebenen Unterlagen des Architekten und der Fachplaner zu entnehmen. Das Leistungsverzeichnis ist nicht per se zur Ausführung freigegeben.

C.02.3 Ausführung

C.02.3.1 Qualitäts- und Quantitätskontrolle

Nach Auftragsvergabe hat der AN umgehend die Unterlagen des Architekten und der Fachplaner anzufordern. Auf Basis dieser Unterlagen erstellt der AN auch seine Werkstattplanung und Statik - sofern gefordert.

Vor der Ausführung sind die Inhalte der vom AN zu erbringenden Leistungen zwingend hinsichtlich der Quantitäten und der Qualitäten zu prüfen und sicherzustellen. Erst nach Sicherstellung der Qualitäten und Quantitäten dürfen die Bauteile bestellt werden bzw. darf mit der Ausführung begonnen werden. Dies ist zwingend erforderlich - wegen den zeitlichen Abständen von Planung, Ausschreibung und Ausführung.

Die Ausführung erfolgt dann ausschließlich auf Basis der freigegebenen Pläne und Unterlagen, im Falle einer vom AN zu erstellenden Werkstattplanung und Statik mit Grundlage dieser freigegebenen Unterlagen. Das Leistungsverzeichnis ist per se nicht zur Ausführung freigegeben.

C.02.3.2 Allgemein

Folgende Unterlagen sind zu beachten:

20260320_Allgemeine Vorbemerkungen.pdf

Die Transportwege sind eigenverantwortlich zu prüfen, Erschwernisse aus dem Transport werden nicht gesondert vergütet; sie sind in die Einheitspreise einzurechnen.

Flucht- und Rettungswege sind bereits für die Zeit der Bauausführung analog den späteren Flucht- und Rettungswegen des Brandschutzgutachtens einzuhalten. Feuerwehrzufahrten sind zu beachten.

Setzt der Auftragnehmer Nachunternehmer zur Ausführung ein, so sind dieses ständig durch den AN, wegen der technischen Zusammenhänge, der Konstruktion, sowie der draus ableitenden Ausführung, grundsätzlich zu beaufsichtigen.
Die Bauleiter des AN und die Vorarbeiter des AN müssen die deutsche Sprache in Schrift und Wort beherrschen.

Darüber hinaus gehören auch ohne zusätzliche Vergütung insbesondere nachfolgende Maßnahmen zum Leistungsumfang des AN:

- Statische Berechnung, Planung, Abstimmung und Ausführung sämtlicher Baubehelfe, Bauzustände, Provisorien, erforderliche Baustellenorganisation,

- Koordination und Überwachung aller Leistungen des AN und seiner eventuellen Nachunternehmer,

- eigenverantwortliche Beantragung und Erwirkung der für die Abwicklung seiner Vertragsleistung erforderlichen behördlichen und sonstigen Abnahmen, Genehmigungen und Anzeigen, einschl. Übernahme der diesbezüglichen Kosten und der Gebühren; die Baugenehmigung holt der AG ein.

- alle notwendigen Versorgungs- und Entsorgungsprovisorien,

Die Ausführung hat grundsätzlich entsprechend den Vorgaben des betreffenden Fachplaners zu erfolgen, ungeachtet dessen sind die Grundsätze der einschlägigen Vorschriften, insbesondere zum Brandschutz auch für Bauzustände einzuhalten.

C.02.4 Nachweise, Güten

Für alle Baustoffe, bei denen Forderungen nach besonderen Klassifizierungen bestehen, sind rechtzeitig Prüfzeugnisse, Zulassungsbescheide, Prüfberichte etc. dem AG bzw. seiner Objektüberwachung vorzulegen.

Für die Leistungen sind insbesondere folgende Nachweise vorzulegen:

- Nachweise für anzubietende / zu verwendende Materialien,
- Nachweise für Baubehelfe,

Für die Güte und einwandfreie Beschaffenheit der zur Verwendung kommenden Materialien, einschl. der von Nachunternehmern verwendeten, haftet allein der AN. Vom AG zurecht beanstandetes Material ist kostenlos zu entfernen.

Soweit Güte- und Gebrauchsprüfungen ergeben, dass vom AN gelieferte Stoffe oder Bauteile vertragswidrig sind, hat der AN auch über die Prüfung hinaus entstandenen Kosten zu erstatten.

Für Verzögerungen, die aufgrund mangelhafter Eigenschaften und vertragswidriger Bauteile entstehen,  haftet der AN.

C.02.5 Toleranzen

a) Allgemeine Bauteile

Die Festlegung und Feststellung der zulässigen Bautoleranzen erfolgt nach
DIN 18201, DIN 18202, DIN 18203, DIN EN 1090.

C.02.6 Vermessung, Einmessung

Von einem unabhängigen Vermessungsbüro, beauftragt und vergütet durch den Bauherrn, werden folgende Leistungen erbracht:
je Geschoss Meterrisse an Treppenhäusern und wesentlichen Fluren,
die Hauptachsen in jedem der 4 Baukörper und jedem Geschoss.

Sämtliche weiteren Vermessungsleistungen, welche vom AN zur Fertigstellung der geforderten Leistung benötigt werden, sind Leistungen des AN, diese Vermessungsleistungen des AN sind im Auftrag des AN von einem Vermessungsingenieur durchzuführen.

C.02.7 Dokumentation

Der AN hat nach Abschluss der Arbeiten eine Dokumenation gemäß gesonderter Positionen (Leistungen für Baubestandsdokumentation) zu übergeben.
Dokumentation über das PKS = Projektkommunikationssystem

C.02.8  Ausführungsunterlagen

C.02.8.1 Ausführungsunterlagen vom AG für den AN

Siehe die beiliegenden  "20260320_Allgemeine Vorbemerkungen.pdf".

## Zusätzlicher Text
C.03 Ausführung gewerkespezifisch

C.03.1 Allgemein

Es liegt dem Leistungsverzeichnis ein Dokument mit bei, das mit Vertragsbestandteil wird:

20260320_Allgemeine Vorbemerkungen.pdf

C.03.2 Höhenangaben

Hinweise Höhen Schule - OKR bis UKR/UK Dachkonstruktion
Höhen im EG  ca. 4,26m bis ca. 4,28m
Höhen im OG1  ca. 3,25m
Höhen im OG2  ca. 3,25m
Höhen im OG3  ca. 3,40m bis ca. 4,91m (Dachschräge 6 Grad)

Hinweise Höhen Sporthalle - OKR bis UKR/UK Dachkonstruktion
Höhen in der Sporthalle  ca. 8,57m bis ca. 9,89m (Dachschräge 6 Grad)

C.03.3  Hinweise zur Materialökologie - gewerkespezifisch

Die folgende Aufstellung fasst gewerksspezifische Anforderungen an typische Baustoffe und Bauprodukte zusammen (ohne Anspruch auf Vollständigkeit).
Der Nachweis, dass diese Anforderungen eingehalten werden, ist von den ausführenden Firmen zu erbringen.

| Baustoff/Substanz | Anforderung |
| --- | --- |
| Beschichtungen / Mineralische Untergründe | Lösemittelfrei und weichmacherfrei nach Vdl-RL01 oder RAL-UZ 102 / Mindestens: VOC < 3% (30g/l) |
| Beschichtungen mineralische Oberflächen im Außenbereich | Wasserverdünnbare Produkte gemäß aktueller Decopaint-RL / (< 40g/l) |
| Beschichtungen / nicht mineralische Untergründe / (z.B. Metalle, Holz, Kunststoffe) | VOC < 100 g/l oder RAL-UZ 12a. / Mindestens: wasserverdünnbare Produkte gemäß aktueller Decopaint-RL |
| Bitumenbeschichtungen (kaltver-arbeitete) /bituminöse Voranstriche, Bitumenemulsionen | Giscode BBP10 / RAL-UZ 115 |
| Dämmstoffe | Keine halogenierten Treibmittel / Ausschließlich Verwendung von Produkten mit RAL-Gütezeichen für Produkte aus Mineralwolle / Einbau gegenüber Innenräumen nur mit Abdichtung (z.B. Platten, Folien) |
| Dichtungsmassen, Dichtstoffe, Klebstoffe (kleinflächig) | EMICODE EC-1, EC-1plus, Giscode PU 10 / Mindestens Giscode PU 20/50, VOC < 3% |
| Grundierungen, Vorstriche, Spachtelmassen, Klebstoffe / (alle Verlegewerkstoffe und Hilfsstoffe Boden, Wand) | EMICODE EC-1, EC-1plus / EMICODE EC-1-R, EC-1plus-R / RAL UZ 113 |
| Bodenbelagsklebstoffe | Emicode EC1 oder RAL UZ 113 |
| Sperranstriche, Estrichharze, Abdichtungen unter Fliesen | Giscode D1, RE0, RE1, RU 0,5 oder RU 1 |
| Epoxidharzprodukte | - Nur lösemittelfreie Produkte, mit GISCODE RE 0, RE 1 gekennzeichnet |
| Holz- und Holzwerkstoffe (HWS) | In Aufenthaltsräumen nur aus harzarmen Holzarten / Stark harzhaltige Nadelhölzer (insbesondere Kiefer) dürfen nicht verwendet werden wegen Eintrag von Terpenen (enthalten z.B. in Fensterprofilen, „Seekiefer“-, OSB-Platten) / Kleinflächiger Einsatz (z.B. Fußbodenleisten) HWS mit E1- Klassifizierung oder emissionsärmere HWS (entsprechend der DIBt-Richtlinie 100) / Großflächiger Einsatz (Wandfläche): nur formaldehydarme bzw. -freie HWS (Klassifizierung RAL-UZ 76 bzw. RAL ZU 38 / Emissionsprüfbericht des Herstellers, wenn kein Nachweis vorliegt |
| Verleimungen von Holz- und Holzwerkstoffen | Verleimung ausschließlich formaldehydfrei (z.B. für BSH) / RAL UZ 76 / ggf. Prüfbericht vom Hersteller |
| Beschichtungen für Holzoberflächen | Giscode Ö 10/ Ö20 (z.B. Öle, Wachse) / Formaldehydhaltige Beschichtungen sind ausgeschlossen / VOC < 10%, besser lösemittelfrei |
| Holzschutzmittel | In den Gefährdungsklassen 1 und 2 nach DIN 68 800 erfolgt der vorbeugende Holzschutz ausschließlich konstruktiv oder durch artentypische Resistenzen / Für zur Verwendung vorgesehene Holzschutzmittel ist das RAL-Prüfzeichen der Gütegemeinschaft Holzschutzmittel bzw. Prüfzeichen des Instituts für Bautechnik nachzuweisen / In keinem Fall dürfen mit GISCODE HSM W 60-90 gekennzeichnete Holzschutzmittel eingesetzt werden / Notwendige Behandlungen mit Holzzschutzmitteln im Produktionsbetrieb des AN vornehmen |
| Korrosionsschutz nicht tragende Metallbauteile wie Treppenge-länder, Zargen Stahltüren etc. | Mindestens < 300g/l (Kategorie A/d nach RL 2004/42/EG) / Besser: wasserverdünnbare Produkte < 140 g/l |
| Korrosionsschutz tragende innenliegende Bauteile / (> 500 m² Oberfläche) | wasserverdünnbare Produkte < 140 g/l |

C.03.4  Werkstoffe, Oberflächen

C.03.4.1  Allgemein

Die materialökologischen Vorgaben dieses Leistungsverzeichnisses sind bei Widersprüchen vorrangig zu beachten.
Die Verträglichkeit der Materialien untereinander muß gewährleistet sein. Beim Zusammenbau unterschiedlicher Werkstoffe muss gewährleistet sein, dass keine Kontakt-Korrosion und keine andere ungünstige Beeinflussung entstehen können. Ggf. sind Zwischenlagen aus Kunststoff-Folie oder dgl. vorzusehen.

--

## Zusätzlicher Text
C.04 Abkürzungen

Verzeichnis der im LV verwendeten Abkürzungen:

AG =  Auftraggeber
AN =  Auftragnehmer gem. dieses LVs
OUE = OÜ =  Objektüberwachung des AG

BVB = Besondere Vertragsbedingungen
BE = Baustelleneinrichtung
d = Tag

ESG-HF = ESG mit Heißlagerungstest, Abkürzung auch ESG-H

ggf = gegebenenfalls
h = Stunden
kg = Kilogramm
KW = Kalenderwoche
LV = Leistungsverzeichnis,
m = Meter
m2 = Quadratmeter
m3 = Kubikmeter
mMt = Meter x Monat
mWo = Meter x Woche
Mt = Monat
NRA = Natürlicher Rauchabzug
o.glw. = oder gleichwertig

Stb = Stahlbeton
St = Stk = Stück
t = to  =  Tonne (= 1.000,00 kg)
PKS = Projektkommunikationssystem

OKR = Oberkante Rohboden
OKF = Oberkante Fertigboden = OK FFB = FOK
Qs = Querschnitt (Querschnittsfläche, zum Beispiel bei Rechteckstützen)
R = Radius
ß = ss (hier gleichrangig)

Stb = Stahlbeton
StMt = Stück x Monat
StWo = Stück x Woche
UKR = Unterkante Rohdecke
Wo = Woche

ZTV = Zusätzliche Technische Vertragsbedingungen

--»  = Verweis auf Detailpläne, Werkpläne, Unterlagen, Verweis auf beiliegende Dateien.

--

## Zusätzlicher Text
C.05 Anlagenverzeichnis

Dem Leistungsverzeichnis liegt ein Anlagenverzeichnis bei, das zu beachten ist. Alle Pläne, Details, Unterlagen liegen dem Leistungsverzeichnis in digitaler Form als PDF mit bei. Bei sämtlichen Planbeilagen ist der angegebene Maßstab auf Richtigkeit zu prüfen. Die der Ausschreibung beiliegenden Pläne und Unterlagen sind vom Bieter zu beachten, sind jedoch nicht für den AN zur Bauausführung freigegeben. Nach Auftragsvergabe hat der AN die zur Ausführung freigegebenen Unterlagen umgehend anzufordern.

Hinweise zu den Urheberrechten: Für Abbildungen, Texte und Unterlagen dieser Angebotseinholung auf diesem Datenträger oder in gedruckter Form bestehen Urheber- und Eigentumsrechte. Diese Abbildungen, Texte und Unterlagen dürfen nicht ohne schriftliche Erklärung des Urhebers oder des Eigentümers verwendet oder vervielfältigt werden - außer zur Erstellung eines Angebotes für das ausgeschriebene Gewerk.

Anlagen als PDF:

1. Vorbemerkungen

20260320_Allgemeine Vorbemerkungen.pdf

2. Lageplan

BSML-5-ARC-XX-LP-DA-XX-11001-0-V-Lageplan Dach 1_500.pdf

3. BE-Baustelleneinrichtung (Entwurf)

BSML-5-ARC-XX-BE-GK-XX-70004-B-V-Kran Höhe.pdf
BSML-5-ARC-XX-BE-GR-XX-70001-D-V-BE Plan.pdf

4. Grundrisse

BSML-5-ARC-ERS-GR-01-XX-21004-B-V-Grundriss 1OG.pdf
BSML-5-ARC-ERS-GR-02-XX-21005-B-V-Grundriss 2OG.pdf
BSML-5-ARC-ERS-GR-03-XX-21006-B-V-Grundriss 3OG.pdf
BSML-5-ARC-ERS-GR-DA-XX-21007-A-V-Dachaufsicht.pdf
BSML-5-ARC-ERS-GR-EG-XX-21003-B-V-Grundriss EG.pdf
BSML-5-ARC-ERS-GR-U1-XX-21002-C-V-Grundriss UG.pdf

5. Schnitte

BSML-5-ARC-ERS-SN-AC-XX-31001-A-V-Schnitt A, C.pdf
BSML-5-ARC-ERS-SN-BL-XX-31003-A-V-Schnitt B, E-L.pdf
BSML-5-ARC-ERS-SN-DM-TR-31004-0-V-Schnitte D, M.pdf
BSML-5-ARC-ERS-SN-DM-XX-31002-A-V-Schnitte D, M.pdf

6. Ansichten

BSML-5-ARC-ERS-AN-AN-XX-43001-0-V-Ansichten Gebäudeteil A.pdf
BSML-5-ARC-ERS-AN-AN-XX-43002-0-V-Ansichten Gebäudeteil a.pdf
BSML-5-ARC-ERS-AN-AN-XX-43003-0-V-Ansichten Gebäudeteil B.pdf
BSML-5-ARC-ERS-AN-AN-XX-43004-0-V-Ansichten Gebäudeteil b.pdf
BSML-5-ARC-ERS-AN-AN-XX-43005-0-V-Ansichten Gebäudeteil C.pdf
BSML-5-ARC-ERS-AN-AN-XX-43006-0-V-Ansichten Gebäudeteil c.pdf
BSML-5-ARC-ERS-AN-AN-XX-43007-0-V-Ansichten Gebäudeteil D.pdf
BSML-5-ARC-ERS-AN-NS-XX-41001-A-V-Ansichten Nord und Süd.pdf
BSML-5-ARC-ERS-AN-WO-XX-41002-0-V-Ansichten West und Ost.pdf

7. Übersichten

BSML_5_ARC_ERS_US_01_XX_54803_0_V_Trockenbauwände Übersicht 1OG.pdf
BSML_5_ARC_ERS_US_02_XX_54804_0_V_Trockenbauwände Übersicht 2OG.pdf
BSML_5_ARC_ERS_US_03_BT_54805_0_V_Trockenbauwände Übersicht 3OG.pdf
BSML_5_ARC_ERS_US_EG_XX_54802_0_V_Trockenbauwände Übersicht EG.pdf
BSML_5_ARC_ERS_US_UG_XX_54801_0_V_Trockenbauwände Übersicht UG.pdf

8. Deckenspiegel

BSML_5_ARC_ERS_DS_01_DS_55503_A_V_Grundriss 1OG.pdf
BSML_5_ARC_ERS_DS_02_DS_55504_A_V_Grundriss 2OG.pdf
BSML_5_ARC_ERS_DS_03_DS_55505_A_V_Grundriss 3OG.pdf
BSML_5_ARC_ERS_DS_EG_DS_55502_A_V_Grundriss EG.pdf
BSML_5_ARC_ERS_DS_U1_DS_55501_A_V_Grundriss UG.pdf

9. Details

BSML_5_ARC_ERS_DT_XX_XX_52501_0_V_ TB EWD Abschottung Achse G Flüre F30-F0.pdf
BSML_5_ARC_ERS_DT_XX_XX_52502_0_V_ TB Gleitender oberer Wandanschluss bis 40 mm.pdf
BSML_5_ARC_ERS_DT_XX_XX_52503_0_V_ TB Wand Verstärkung Feuchtraumtraverse.pdf
BSML_5_ARC_ERS_DT_XX_XX_52504_0_V_ TB Deckenkoffer ELT Klassenzimmer.pdf
BSML_5_ARC_ERS_DT_XX_XX_52505_0_V_ TB Deckenkoffer ELT Klassenzimmer.pdf
BSML_5_ARC_ERS_DT_XX_XX_52506_0_V_ TB Schachtwandsystem EBD Achse 2-M.pdf
BSML_5_ARC_ERS_DT_XX_XX_52507_0_V_ TB Verteilerkasten Heizung Achse 2-L.pdf
BSML_5_ARC_ERS_DT_XX_XX_52508_0_V_ TB Wand Anschluss Dach.pdf
BSML_5_ARC_ERS_DT_XX_XX_52509_0_V_ TB Aula - Foyer.pdf
BSML_5_ARC_ERS_DT_XX_XX_52510_0_V_ TB Verteilerkasten Heizung Achse 2-K.pdf
BSML_5_ARC_ERS_DT_XX_XX_52511_0_V_ TB Anschluss W306 - TBW Achse 3.pdf
BSML_5_ARC_ERS_DT_XX_XX_52512_0_V_ TB Unisextoilette Vorraum.pdf
BSML_5_ARC_ERS_DT_XX_XX_52513_0_V_ TB Unisextoilette WC.pdf
BSML_5_ARC_ERS_DT_XX_XX_52514_0_V_ TB Unisextoilette AHD.pdf
BSML_5_ARC_ERS_DT_XX_XX_52515_0_V_ TB Umkleiden AHD.pdf
BSML_5_ARC_ERS_DT_XX_XX_52516_0_V_ TB Wand Anschluss Dach Magistrale.pdf
BSML_5_ARC_ERS_DT_XX_XX_52517_0_V_ TB Gleitender Wandanschluss Küche.pdf
BSML_5_ARC_ERS_DT_XX_XX_52518_0_V_ TB Baffelsystem Magistrale.pdf
BSML_5_ARC_ERS_DT_XX_XX_52519_0_V_ TB Wandverstärkung Tafel.pdf
BSML_5_ARC_ERS_DT_XX_XX_52520_0_V_ TB Aula - Foyer _ Revisionsklappe.pdf
BSML_5_ARC_ERS_DT_XX_XX_52521_0_V_ TB Unisextoilette Waschtischinsel.pdf
BSML_5_ARC_ERS_DT_XX_XX_52522_0_V_ TB Aula - Foyer PR-Anschluss.pdf
BSML_5_ARC_ERS_DT_XX_XX_52523_0_V_ TB Aula - Foyer PR-Anschluss West.pdf
BSML_5_ARC_ERS_DT_XX_XX_52524_0_V_ TB Anschluss Baffel-Holzwolleplatte notwendiger Flur.pdf
BSML_5_ARC_ERS_DT_XX_XX_52525_0_V_ TB Anschluss Holzwolleplatte StbW.pdf
BSML_5_ARC_ERS_DT_XX_XX_52526_0_V_ TB Direktmontage-Clip.pdf

BSML-5-ARC-ERS-DT-DA-DD-53402-0-V-DD 3G - Schultrakt West Querschnitt Sparrendach.pdf

10. Treppenhäuser

BSML-5-ARC-XX-DT-XX-TR-52001-A-V-Südtreppe Treppenhaus 4 - Übersicht, Schema.pdf
BSML-5-ARC-XX-DT-XX-TR-52002-A-V-Südtreppe Treppenhaus 5 - Übersicht, Schema.pdf
BSML-5-ARC-XX-DT-XX-TR-52003-A-V-Südtreppe Treppenhaus 6 - Übersicht, Schema.pdf
BSML-5-ARC-XX-DT-XX-TR-52004-A-V-Nordtreppe Wohnungen Treppenhaus 7 - Übersicht, Schema.pdf
BSML-5-ARC-XX-DT-XX-TR-52005-A-V-Nordtreppe Treppenhaus 1 - Übersicht, Schema.pdf
BSML-5-ARC-XX-DT-XX-TR-52006-A-V-Nordtreppe Treppenhaus 2 - Übersicht, Schema.pdf
BSML-5-ARC-XX-DT-XX-TR-52007-A-V-Nordtreppe Treppenhaus 3 - Übersicht, Schema.pdf

11. Gerüste nachrichtlich

BSML-5-ARC-ERS-US-GE-XX-70014-0-V-Gerüst Fassadenschnitte.pdf
BSML-5-ARC-ERS-US-GE-XX-70102-0-V-Gerüst Dachaufsicht.pdf
BSML-5-ARC-ERS-US-GE-XX-70103-0-V-Gerüst Ansichten Nord Süd West Ost.pdf
BSML-5-ARC-ERS-US-GE-XX-70104-0-V-Gerüst Innenhöfe.pdf

12. Fliesenspiegel nachrichtlich

BSML_5_ARC_ERS_DE_01_DE_523002_0_V_Unisextoilette Fliesenspiegel 1_20.pdf
BSML_5_ARC_ERS_DE_01_DE_523102_0_V_Unisextoilette Fliesenspiegel 1_20.pdf

ENDE ANLAGENVERZEICHNIS UND ZTV.

-

## D - GRUNDBESCHRIEBE UND LEISTUNGSPOSITIONEN

## 309 Trockenbauarbeiten
Datum: 01.07.2026

### 1 ALLGEMEIN UND BAUBETRIEB

*Hinweis: ZTV Allgemein und Baubetrieb*
ZTV Allgemein und Baubetrieb
Zusätzliche technische Vertragsbedingungen

1. Allgemeines

Die Baustelleneinrichtung des AN hat alle notwendigen Einrichtungen für die im LV beschriebenen Leistungen zu umfassen und ist in Nebenleistung. Die DIN 18299 Allgemeine Regelungen für Bauarbeiten jeder Art ist zu beachten.

Umgebungssituation siehe Ziffer A.02 Grundstück
Gebäudenull:
Schulgebäude:  ±0,00 = +520,30m NHN2016

Die Planbeilagen sowie die beiliegenden Unterlagen und Berichte sind bezüglich der Kalkulation vom Bieter zu beachten.

Es liegt dem Leistungsverzeichnis ein Dokument mit bei, das mit Vertragsbestandteil wird:

20260320_Allgemeine Vorbemerkungen.pdf

2. Bausituation

Der AN hat die Vorleistungen des Rohbauunternehmers sowie des Holzbaus zu prüfen - insbesondere hinsichtlich der Qualitäten sowie der vorhandenen Toleranzen. Die ZTV und insbesondere die ZTV Ziffer C.02.5 Toleranzen sind zu beachten.

Transporthilfen vor Ort: siehe Ziffer 3.4 der "20260320_Allgemeine Vorbemerkungen.pdf". Die 2 Turmdrehkräne werden auch dem AN zur Verfügung gestellt. Die Verwendung dieser Turmdrehkräne sind vom AN mit dem Rohbauunternehmer abzustimmen - mindestens 4 Werktage vor der Verwendung durch den AN. Alle weiteren Transportmittel sind Nebenleistung des AN - mit Ausnahme des Mobilkranes zum Einheben der Hallenbinder bezüglich der Sporthalle.

Gerüste siehe beiliegende  "20260320_Allgemeine Vorbemerkungen.pdf" Ziffer 3.5. Diese sind vom AN mit der Objektüberwachung abzustimmen.

3. Schutz bestehender Flächen im Baugelände

Bestehende Vegetationsflächen innerhalb der Baustelle, wie

-  Wurzelbereiche von Bäumen bis zu einem Meter außerhalb der Kronentraufe -  Pflanzflächen
-  Rasen- und Wiesenflächen

dürfen nicht befahren werden. Materiallagerung auf bestehenden Vegetationsflächen ist nicht zulässig.

Zufahrtswege, Nebenflächen und Einrichtungen sind vor Verschmutzung oder Beschädigung zu schützen.

4. Ausführung der Baustelleneinrichtung (BE)

Siehe auch beiliegende  "20260320_Allgemeine Vorbemerkungen.pdf".

Die Baustelleneinrichtung des AN muss der Größe des Bauvorhabens angepasst sein und eine termingerechte und bauablaufoptimierte Abwicklung des Bauvorhabens ermöglichen. Aufbau, Vorhaltung evtl. erforderliche Umsetzung, schrittweise Erweiterung bzw. Reduzierung, sowie der Abbau nach Beendigung der Baumaßnahme ist Leistung des AN.

Werden durch die Baustelleneinrichtung Rechte Dritter - insbesondere von Nachbarn - für die Dauer der Bauarbeiten oder vorübergehend und kurzfristig beeinträchtigt, ist der Bauherr oder die Bauleitung unverzüglich zu informieren. Das gilt auch im Zweifel über das Vorliegen von Rechten oder bei zu vermutenden Beeinträchtigungen bzw. bei Beschädigung vorhandener Bauwerke oder Bauteile.

Der Auftragnehmer ist verpflichtet, die erforderlichen Maßnahmen zum Schutz vor Witterungs- und Winterschäden zu treffen. Dazu gehört auch die ggf. erforderliche Kontrolle der Baustelle.

Grundwassergefährdende Stoffe dürfen nicht ohne Zustimmung der entsprechenden Stellen auf den Baustelleneinrichtungsflächen und dem Baufeld transportiert und gelagert werden. Diese Zustimmungen sind vom AN schriftlich einzuholen und unaufgefordert der Objektüberwachung vorzulegen.

5. Baustellenorganisation, Start- und Baustellenbesprechungen

a) Allgemein

Der Bauablauf ist in Organisation und Terminplanung umgehend nach Auftragserteilung vom AN mit der Objektüberwachung des Bauherren abzustimmen. Der vom AN anzufertigende Bauablaufplan ist fristgerecht vom AN abzustimmen, anzufertigen und der Objektüberwachung vorzulegen.

b) Startgespräch, Auftragsbeginn

Nach Auftragserteilung wird ein Startgespräch durchgeführt, in dem der AN unter anderem über die vom AG für die Auftragsabwicklung festgelegten Regelverfahren und Abläufe informiert wird. Unmittelbar nach Beauftragung, innerhalb der ersten 3 Kalendertage, hat sich der AN mit Architekt, Objektüberwachung und SiGeKo sowie mit den Behörden in Verbindung zu setzen, ausführungsreife Pläne, Details, Unterlagen anzufordern und in Abstimmung mit der Objektüberwachung die Vorleistungen anderer Gewerke zu prüfen. Unterlagen und Pläne, die dem Bieter zur Kalkulation mit dem Leistungsverzeichnis vorliegen sind nicht zur Ausführung freigegeben.

6. Bauwasser, Bauabwasser, Baustrom, Bauschutt, Verbrauchsgebühren

Siehe beiliegende  "20260320_Allgemeine Vorbemerkungen.pdf".

7. Baustellenverkehr im Gebäude

Die Rohdecken des Gebäudes dürfen nur im Rahmen der statischen Bemessung belastet werden.

8. Andienung, Ver- und Entsorgung

Die BE ist in der Art zu gestalten, dass eine Andienung für das Gewerk Rohbau, aber auch für die Ausbaugewerke effizient durchgeführt werden kann.

9. Baustellenführung

a) Verantwortlicher Bauleiter des AN

Der AN ist verpflichtet, dem AG bzw. dessen Bevollmächtigten jederzeit zumindest einen nach der Landesbauordnung verantwortlichen deutschsprachigen Bauleiter zu benennen. Der AN wählt einen hierzu zugelassenen, fachlich geeigneten, fest angestellten Vertreter aus und zeigt Namen und Anschrift unverzüglich den zuständigen Behörden schriftlich an. Es ist dafür Sorge zu tragen, dass ein deutschsprachiger Aufsichtführender gem. DGUV-V 38, §3 permanent vor Ort ist. Dieser und sein Vertreter sind der örtl. BL und dem SiGeKo namentlich zu benennen."

Der AN ist nicht berechtigt, den Bauleiter während seiner Vertragsleistungen ohne Zustimmung des AG auszutauschen.

b) Baukontrolle durch AG

Im Auftrag des AG wird vom Objektüberwacher eine Überwachung auf Erfüllung der zugesicherten Leistungen durchgeführt. Besonderes Augenmerk wird hierbei gelegt auf:
- Errichtung des Gebäudes nach Planung des AG
- Einhaltung des ausgeschriebenen Qualitätsstandards
- Einhaltung der vereinbarten Termine
- Einhaltung der Sauberkeit.

10. Bautagesberichte / Bautagebuch des AN

Siehe beiliegende  "20260320_Allgemeine Vorbemerkungen.pdf".

11.  Feuerwehrumfahrten

Feuerwehrumfahrungen sind stets frei zu halten.

12. Brandschutz

Bei Schweiß-, Flex- und Brennarbeiten sowie dem Hantieren mit entzündlichen Stoffen sind sämtliche Sicherheitsmaßnahmen, wie das Bereitstellen von Feuerlöschern, Wasser, Sand etc., einzuhalten. Der AN hat eine verantwortliche Brandwache zu benennen. Die Arbeiten sind beim AG anzumelden.

Siehe auch beiliegende  "20260320_Allgemeine Vorbemerkungen.pdf".

--

#### 1.1 Allgemein und Baubetrieb

##### 1.1.1 Baustelleneinrichtung und Baubetrieb

**1.1.1.0010 Mehraufwand Baustelleneinrichtung**
Mehraufwand Baustelleneinrichtung

Mehraufwand für Einrichten, Vorhalten und Räumen der Baustelle für dieses Gewerk mit dazugehörigen Unterhaltskosten und allen sonstigen in diesem LV aufgeführten Leistungen, einschließlich aller Einrichtungen und Maßnahmen die für die ordnungsgemäße Durchführung der vertraglichen Leistungen erforderlich sind, die über den üblichen Umfang als Nebenleistung gemäß DIN 18299 sowie DIN 18340 Ziffer 4.2.1 hinaus gehen.

Zu beachten ist dies insbesondere für das Einrichten, Vorhalten, und Räumen von Aufenthalts- und  Lagerräumen für die Ausführung der eigenen Leistungen.
Menge: 1,000 psch

**1.1.1.0020 Aufstellen Bauzeitenplan**
Aufstellen Bauzeitenplan
Erstellen eines detailierten Bauablaufplans / Baufristenplanes auf Grundlage der Vertragsfristen für die Ausführung der Arbeiten gemäß ZTV Ziffer C.02.

für alle Bauteile - getrennt dargestellt.
Aus dem Baufristenplan muß folgendes hervorgehen:
- Vorleistungen anderer als Voraussetzung für den Beginn,
- Randbedingungen der Ausführung,
- Vorlaufzeiten für Aufmaße und Werkstattplanung, sowie für Statik einschl. der erforderlichen Prüfzeiträume
- Lieferfristen für Materialbestellungen und Fertigungszeiträume
- Enthalten sein müssen weiterhin der Personaleinsatz je Kalenderwoche mit Kapazitätsangaben
- Zeiträume für Feinmontagen und Fertigstellungsarbeiten
- Reihenfolge und Ablaufgeschwindigkeiten in wesentlichen Vorgängen,
- Schnittstellen zu anderen Gewerken,
- Kapazitätsplan,
- Bauteilgegliederte Taktpläne (Taktung 3 Schulgebäudeteile und Sporthalle)
Der Bauzeitenplan des AN ist als Balkenterminplan (nach Kalenderwochen) dem AG und der Objektüberwachung vorzulegen (in Dateiform als pdf und mpp-Datei).

Grundlage hierfür sind die vertraglich vereinbarten Ausführungszeiträume und der Bauzeitenplan des AG.
Einschließlich Übernahme von Korrekturen und Prüfeinträgen des AG und Neuvorlage des freigegebenen Bauzeitenplans wie vor.

Bauzeitenplan aufgeteilt nach Bauteilen, für alle Bauteile.
Menge: 1,000 St

**1.1.1.0030 Fortschreibung Bauzeitenplan**
Fortschreibung Bauzeitenplan
Fortschreiben Bauzeitenplan mit soll / ist Vergleich - nur auf ausdrückliche Anordnung des AG.
Menge: 6,000 St

**1.1.1.0040 Leistungen Dokumentation**
Leistungen Dokumentation
Leistungen des Auftragnehmers zur Dokumentation:
Für die Baubestandsdokumentation sind alle für den späteren Betrieb und die Nutzung, sowie für Umbauten, Instandsetzungen und Instandhaltungen erforderlichen Einzeldokumente (inkl. Planunterlagen) vom Auftragnehmer zu erbringen.
In dieser Position ist  die Erbringung der Unterlagen zu kalkulieren, die nicht in anderen Positionen erfasst sind und keine Nebenleistung darstellen.
Auch von den haustechnischen Titeln bzw. Leistungen.
Diese Unterlagen sind mind. 10 Tage vor Abnahme zu übergeben.
A) Inhalte der Dokumentationsunterlagen:
1. Verzeichnis der analogen und digitalen Dokumente
2. Nachweise zu Baustoff und Bauart
2.1 Nachweise zur Einhaltung der von der Planung vorgegebenen Qualitäten: Übereinstimmungserklärungen mit den in den zur Ausführung freigegebenen Unterlagen vorgegebenen Qualitäten. Produktunterlagen zu verwendeten Chemikalien, z.B gegen Fäule, Schödlingensbefall, etc.
2.2 Nachweise der Baustoff- und Bauteilprüfungen (Beprobungen, Werkszeugnisse).
2.3 Allgemeine bauaufsichtliche Zulassungen und Prüfzeugnisse mit Übereinstimmungsnachweis.
2.4 EU-Konformitätsbescheinigung
2.5 Übereinstimmungserklärung.

3. Berechnungen,
3.1 Nachweise gemäß Ziffer C03.5 Anforderungen an die Fassade
3.2 Statik der W+M-Planung
4. Produktdatenblätter, Herstellerverzeichnis
4.1 Bauproduktdatenblätter bzw. Materialdeklarationen: Datenblätter aller bei dem Bauvorhaben vom AN verwendeten Materialien.
4.2 Technische Merkblätter.
4.3 Sicherheitsdatenblätter.
4.4 Herstellerverzeichnis, Fabrikatsverzeichnis: Ersatzliste aller verwendeten Produkte mit Bezugsquellen.
5. Instandhaltungsvorgaben, Pflegehinweise
5.1 Vorgaben zur Instandhaltung und Pflege, Reinigungsanleitungen
5.2 Bedienungs- und Wartungsanleitungen
5.3 Sofern vereinbart: Wartungsverträge
5.4 Protokolle der Funktionsprüfungen.
6. Prüfprotokolle, Gutachten (zum Beispiel Prüfstatik-Berichte)
7. Sonstige Protokolle, Nachweise
7.1 Protokolle der Inbetriebnahmen.
7.2 VOB-Abnahmeniederschrift.
7.3 Übergabeprotokolle (Übergabe von Schlüsseln, Reservematerial etc.).
7.4 Einweisungsprotokolle.
7.5 Entsorgungsnachweise, Zusammenstellung der Begleit- und Wiegescheine,
Aufzeigen und Nachweisen der weiteren Verwertungswege.
7.6 Bautagesberichte
7.7 Hinweise zu Recyclebarkeit / Entsorgung gem. GewAbfV
8. Pläne, Zeichnungen, Schemata, letztgültig
8.1 M+W-Planungen mit Status Freigabe zur Ausführung,
8.2 Kabelschemata / Klemmpläne (falls elt. Bauteile verwendet wurden).
8.3 Foto- und Bild-Dokumentation (fachlich-, technische Fotodokumentation nach Themenbereichen sortiert).
9. Vorlage einer Fachunternehmererklärung, dass die einzelnen Leistungen
- entsprechend den Zulassungsbestimmungen,
- nach den anerkannten Regeln der Bautechnik,
- dem neuesten Stand der Technik sowie
- nach den vertraglich vereinbarten Eigenschaften,
- den baurechtlichen Vorschriften und
- den genehmigten Bauvorlagen erfolgt ist.
- Bestätigung, dass diese Erklärung auch für die Leistungen der
Nachunternehmer gilt.

B) Form der Dokumentationsunterlagen:

Dokumentation über das PKS = Projektkommunikationssystem

Der Dateiname ist mit dem AG bitte abzustimmen und enthält neben dem Hinweis zur Dokumentation das Bauvorhaben, VE-Nummer, Gewerk, und Firmennamen. Die Verzeichnisse in der ZIP-Datei sind gemäß vorgenannter Struktur durchzustrukturieren.
Falls Teilbereiche des Auftrags an Nachunternehmer vergeben wurden, gilt die Nachweispflicht der Qualifikation (Fachunternehmererklärung o.ä.) auch für die Nachunternehmerleistung.

Vertragsgemäß kann die Abnahme bei nicht vorliegenden, nicht vollständigen oder nicht prüfbaren Dokumentationsunterlagen verweigert werden.
Menge: 1,000 psch

### 2 TROCKENBAU BEREICH WAND

*Hinweis: GB-1, Grundbeschrieb-1, Wände, Vorsatzschalen*
GB-1, Grundbeschrieb-1, Wände, Vorsatzschalen

1. Einbausituation:

1.1 Allgemein

Die ausgeschriebenen Leistungen sind im Innenbereich, in allen Stockwerken zu erbringen.

Lichte Höhen im Gebäude zwischen OKR und UKR (Beton und Holz)
Regelbereiche bis ca. 3,25m
Sonderbereiche EG und DG/3.OG bis ca. 4,25m

Um die Werte der Einbaubereiche 1 und 2 nach 4103-1 mit der vorgesehenen Wand und deren Anforderungen bei erforderlicher Wandhöhen zu erreichen, ist der Ständerabstand nach Herstellervorschrift ggf. enger zu stellen um die für die Einbaubereiche 1 und 2 vorgesehenen Gebrauchslasten von 0,5kN/m und 1,0kN/m zu erreichen. Wanddicke, Anforderungen an die Wand sowie Wandhöhen sind den Positionstexten zu entnehmen - der Ständerabstand ergibt sich daraus und beträgt höchstens 62,5m.

Materialan- und abtransport sind mit der Objektüberwachung abzustimmen.

Baustoffe und Material sind vom AN über seine Senkrechtaufzüge in die entsprechende Ebene zu transportieren und im Gebäude an den Einbauort zu vertragen bzw. zu transportieren.

Anforderungen (Mindestwerte):
Einbaubereiche: nach DIN 4103-1, DIN 18183.
Bezeichnung der Plattenarten gemäß DIN 18180
Brandschutz: nach DIN 4102,
Schallschutz: nach DIN 4109.

Die Anforderungen an den Schallschutz müssen sich am Mindestschallschutz gemäß DIN 4109-1:2018-01 beziehen, konkret: R′w-Werte in dB.
Der entscheidende Kennwert für die Luftschalldämmung im Trockenbau ist das bewertete Bau-Schalldämmmaß R′w (in dB), welches die Schallübertragung über angrenzende Bauteile (Flankenübertragung) mit berücksichtigt.

Die ZTV ist zu beachten.

--»  Die beiliegenden Details und Wandaufbaudetails sind zu beachten. In den Wandaufbaudetails sind alle Wandtypen und deren Anforderungen im Querschnitt dargestellt.

2.  Allgemeines zur Ausführung

Sofern in den Leitdetails oder im Positionstext nicht explizit etwas anderes beschrieben ist, sind die Trockenbauarbeiten wie hier beschrieben auszuführen.

Die Arbeiten sind abschnittsweise entsprechend des Baufortschrittes  auszuführen. Im Hinblick auf die vor- und nachfolgenden Gewerke sind nach den Auftragserteilungen Koordinationsgespräche mit dem vom AG  beauftragten Fachingenieuren, Architekten und Objektüberwachung sowie den übrigen AN zu führen. Dies ist in den Einheitspreisen zu berücksichtigen.

Für die in den einzelnen Positionen angegebenen Arbeitshöhen von Trockenbauwänden und deren dazugehörigen Detailausbildungen sind die erforderlichen Arbeits- und Montagegerüste mit einzukalkulieren - wenn diese gem. VOB/C DIN 18340 Nebenleistungen sind. Ansonsten gilt gemäß DIN 18340 Ziffer 4.2.3 für: die abschnittsweise Herstellung der Wände mit Ständerwerk, erste Beplankungsseite, zweite Beplankungsseite, Spachtelung.

Leistungen und sämtliche artverwandte Nebenleistungen für Anschlüsse, Befestigungen, Verbindungen,  Verankerungen und  dergleichen sind in die Einheitspreise einzurechnen, falls nicht gesondert ausgeschrieben.
Die Planbeilagen sind diesbezüglich ausdrücklich zu beachten.

Sofern nicht nach Text oder Zeichnung beschrieben, sind sämtliche Detailpunkte vor der Montage mit dem AG abzusprechen. Technische Unterlagen und Zeichnungen des Herstellers sind auf Anforderung vorzulegen.

Die Anschlussfugen zwischen Trockenbau-Konstruktionen ( Innenecken etc. ) sind im Zuge der Spachtelarbeiten oberflächenbündig zu verfüllen, gegen Risse zu armieren und scharfkantig auszuspachteln.

Alle Maße sind am Bau zu nehmen. Bei Überschreitung der Toleranzgrenzen ist der Auftraggeber / Objektüberwachung zu verständigen. Das gilt insbesondere für vorhandene und vorgesehene Winkeltoleranzen. Werkpläne, Details, und Ausschreibung sind auf  Übereinstimmung zu überprüfen und mit dem AG vor Leistungsbeginn zu besprechen. Der AN darf nur nach vom AG schriftlich freigegebenen Plänen und Unterlagen mit seinen Leistungen beginnen.

Bei der Verarbeitung, vor allem bei Trennung, entstehende Rückstände von Mineralwolle / Mineralfaser dürfen nicht gefegt werden. Es sind zugelassene Staubsauger mit HEPA-Filter zu verwenden. Verschnitt, Abfälle und Staubsaugerinhalte sind in staubdicht schließenden Behältern (auch Plastiksäcke sind zulässig) zu sammeln. Späne von Bohren und  Fräsen sowie Reste von Schleifstaub sind sofort von den bearbeiteten Teilen zu entfernen.

Bei Schleif- und Trennarbeiten im Trockenverfahren sind Absauggeräte mit
HEPA-Filtern zu verwenden. Die relevanten Räume sind zu lüften.

Vor dem Einbau soll das Material auf Raumtemperatur gelagert werden. Eine Lagerung der Platten im Freien ist untersagt. Die Platten sind nicht stehend zu lagern; das gilt besonders bei Zwischenlagerung zur Anpassung an Raumfeuchte und -temperatur. Die Warmluftbehandlung von zu spachtelnden Flächen ist untersagt.

Bei erdberührten Bodenplatten ist vom AN eine Dampfsperre gegen aufsteigende Feuchte zwischen Wand und Bodenplatte vorzusehen - siehe gesonderte Position.

Bei mehrlagiger Beplankung mit Brand- oder Schallschutzanforderungen sind auch die Fugen der unteren Lagen zu verspachteln. Querschnittsschwächungen von Brandschutzkonstruktionen in Durchgangs- oder Fugenbereichen sowie bei Einbauten sind so auszugleichen, daß die geforderte Feuerwiderstandsklasse  erhalten bleibt. Für Einbauten der Luft- und Beleuchtungstechnik gilt das ebenfalls; ein Nachweis des Herstellers der Einbauteile kann vom AG verlangt werden.

Befestigungselemente, die im Ausnahmefall Flächendichtungen durchdringen, sind mit auf das Dichtungsmaterial abgestimmten Abdichtungsstoffen (lösemittelarm) abzudichten. Im Zweifel ist Rücksprache mit der örtlichen Objektüberwachung erforderlich.

Brandschutzkleber oder Brandschutzspachtelmassen sind so zu verarbeiten, daß überstehendes Material abgestrichen wird; ein großflächiges Verspachteln ist zu vermeiden.

Der Auftragnehmer hat sich beim Befestigen von Bauteilen an Vorsatzschalen zu vergewissern, daß durch die Befestigungsmittel keine Beschädigungen nicht sichtbarer Leitungen und Rohre entstehen.

Elastische Verfugungen sind grundsätzlich mit überstreichbarem Material auszuführen - Materialökologie beachten.

Die Metall-Unterkonstruktionen sind den Anforderungen entsprechend auszuführen. In den Leitdetails sind lediglich die Mindestanforderungen dargestellt.

Plattenstöße, Schraubenköpfe und geschlossene Anschlußfugen sind so herzustellen, daß sie nach der malermäßigen Endbehandlung auf Dauer nicht mehr sichtbar sind.

Alle Malerarbeiten und die Spachteldichtungen / Fliesenbeläge erfolgen bauseits.

Die Plattenstöße der äußeren Beplankung, sind mit einem systemzugehörigen Fugenfüller einschl. Bewehrungsstreifen zu verspachteln.

Alle Bauteile sind lot- und fluchtgerecht zu montieren.

Oberflächenfertige Bauteile (nach den Malerarbeiten) dürfen nur noch mit Schutzhandschuhen angefasst und bearbeitet werden.

Sämtliche erforderlichen Verankerungen, Aussteifungen und Verschraubungen, soweit dies nicht im Leistungsbeschrieb erfaßt ist. Alle Verbindungen und Verschraubungen sind nicht sichtbar herzustellen.

Die Durchführung der Arbeiten in mehreren Abschnitten (z.B. technisch bedingt). Für evtl. Anlieferung und Montage in Etappen kann keine besondere Vergütung gewährt werden; ebenso nicht für etwaige Leerlaufzeiten, Fahrtkosten etc.

3. Trockenbauwände, und Trockenbauvorsatzschalen

Arbeitsablauf Wände:

Trockenbauwände sind aus Schallschutzgründen bis an die UK-Rohbaudecke, im Bereich der Außenwände bis an die tragende Wand zu führen. Die Vorsatzschalen sind dazwischenzustellen.

Trockenbauwände und Vorsatzschalen werden auf den Rohboden gestellt. Alle Plattenstöße sind gegeneinander zu versetzen, wobei auch die Fugen der ersten Lage vollständig zu verschließen sind. Sämtliche Plattenstöße und Inneneckanschlüsse sind mit Papierfugendeckstreifen zu armieren und einschl. der Schraubenköpfe malerfertig zu verspachteln.

Arbeitsschritte im allgemeinen:

1) Zunächst hat ein exaktes Anreißen der Wandverläufe einschl. Aussparungen, Öffnungen, Ausriegelungen, verstärkte Türständerprofile, Tragständer, Wandabzweigungen u.ä. fachgerecht zu erfolgen

Danach Montage der Deckengrundprofile ggf. Gipsriegel. Vor oder nach Montage der Deckengrundprofile bzw. Gipsriegel erfolgt die Montage der Installationstrassen.
Die Arbeiten sind nach Montage der Gipsriegel bzw. Deckengrundprofile zur Montage der Installationstrassen ggf. zu unterbrechen.

2) Montage der Wandunterkonstruktion (Ständerwerk). Beplankung der Wände einseitig. Darauf erfolgt der Installationsaufbau in den Wänden - Rohmontage der betriebstechnischen Anlagen (Sanitär, Heizung, Elektro, Lüftung) sowohl in vertikaler als auch in horizontaler Richtung.

3) Nach dem Abdrücken und Dämmen der Installationen und Einbringen der Mineralfaserdämmschicht sind die Wände nach Freigabe durch die OÜ Zug um Zug zu schließen und zu spachteln. Die vorgezogene Beplankung im Sockelbereich incl. der Verspachtelung (wegen des Estriches) ist in gesonderten Positionen ausgewiesen.

4) Wandflächen malerfertig spachteln in der definierten Oberflächenqualität nach Abschluß der Estricharbeiten.

Zwischen den einzelnen Arbeitsschritten ist mit Unterbrechungen zu rechnen und die Baustelleneinrichtung ist jeweils in eine andere Ebene zu versetzen, nach Angabe der Objektüberwachung (OÜ).

Weiteres:

Die vorgesehenen Arten der Gipskartonwände und der Gipskartonvorsatzschalen sind den Leitdetails, den Übersichtsplänen und den Positionstexten zu entnehmen.

Trockenbau-Trennwände gemäß Leitdetail, nach DIN 18181 und 18183 mit entsprechender Beplankung fachgerecht gem. den Verarbeitungsrichtlinien des Herstellers liefern und montieren.

Das System-Ständerwerk (Unterkonstruktion) besteht aus verzinkten System-Metallprofilen, in der Regel aus CW-Profilen, die in die UW-Boden- und Deckenprofile einzustellen sind und mit Stahlnieten zu verbinden sind - gemäß Positionsbeschrieb und Leitdetails. Abdichtungen zwischen CW / UW-Profilen und angrenzenden Bauteilen sind gemäß Leitdetails mit Trennwandkitt / Dichtstreifen herzustellen. In besonderen Bereichen sind verstärkte Profile, UA-Profile, zu verwenden.

Das System-Ständerwerk wird gemäß Positionstext mit verschiedenen Trockenbau-Platten beplankt. Sämtliche Fugen sind mit Rißbrücken zu armieren und sauber zu verspachteln - sofern nicht ausdrücklich anders angegeben. Die Oberflächen sind anstrichfertig in der geforderten Oberflächenqualität "Q3" herzustellen, so daß der bauseitige Maler-Anstrich ohne zusätzliches Spachteln erfolgen kann. Für bauseits zu fliesende Wandbereiche ist die Oberflächenqualität "Q1" herzustellen.

Die in die Wandhohlräume einzubringende Dämmlage nach DIN 18165 ist dauerhaft lagesicher und abrutschsicher einzubauen und dicht zu stoßen - auch bei Schachtwänden und Vorsatzschalen.

Die Verbindung der einzelnen Bauteile untereinander muß so stabil ausgeführt werden, daß bei der zu erwartenden Beanspruchung keine Verwindungen der Materialien auftreten.

Die Befestigung an den verschiedenen Bauteilen hat mittels Metalldübel zu erfolgen. Das Anschießen ist grundsätzlich verboten.

Alle Anschlüsse an flankierende Bauteile sind mit Trennstreifen auszuführen und anstrichfertig anzuspachteln - sofern im Positionstext oder in den Leitdetails nichts anderes gefordert wird. Überstehende Trennstreifen sind zu entfernen.

4.  Geforderte Oberflächengüten

In den Wand- und Deckenpositionen werden Oberflächen von Q1 bis Q3 definiert. Grundlage: Merkblatt Nr. 2, neuester Stand, der Industriegruppe Gipsplatten im Bundesverband der Gips- und Gipsbauplattenindustrie e.V. mit den dort genannten Normen und Verarbeitungshinweisen.

5.  Wandinintegrierte Bestandteile, Aussparungen

Bei der Bauausführung hat der Ersteller besondere Rücksicht auf den installationstechnischen Ausbau (Heizung, Lüftung, Sanitär, Elektro) zu nehmen, sich mit seiner Arbeit an die Notwendigkeit dieser Gewerke anzupassen und für die Ausführung dieser technischen Gewerke die Voraussetzung zu schaffen. Insbesondere im WC-, Wasch- und Duschbereich muß an Armaturen, Brausebatterien, WC-Tragständer etc. angearbeitet werden. Das Anarbeiten an bestehende Installationen ist - soweit nicht in gesonderten Positionen in Sonderfällen ausgewiesen - in die Einheitspreise einzurechnen. Die Trockenbauoberflächen im WC-, Wasch-  und Duschbereich etc. erhalten zu einem späteren Zeitpunkt bauseits eine Spachteldichtung, die dicht an Leitungsdurchführungen, Bedienelementen etc. anschließen muß.

Aussparungen in Trockenbau-Wänden für bauseitige Installationen nach Beplankung der Konstruktion - zum Beispiel für Kanäle, Leuchtenausschnitte etc. werden in gesonderten Positionen ausgewiesen. Angaben zu den Aussparungen erhält der Trockenbau-AN entweder durch Aussparungspläne der Fachplaner oder diese Aussparungen werden vor Ort angegeben.

Aussparungen (zum Beispiel für Schalterdosen, Kabelverzüge in der Unterkonstruktion etc.) dürfen den geforderten Brandschutz, den geforderten Schallschutz und die Stabilität der Trockenbauwand an keiner Stelle beeinträchtigen. Zulassungen sind zu beachten - entsprechende Rücksprachen mit den  haustechnischen Gewerken sind seitens des Trockenbau-AN erforderlich.

Die Mündungen von Wanddurchführungen aller Art sind absolut luftdicht beidseitig mit elastischen Kittfugen zu schließen.

Elt.-Einbauteile, wie Schalterdosen und Steckdosen in den Trockenbau-Bauteilen werden bauseitig durch das Gewerk Elektro entsprechend der Zulassungen der Trockenbauteile eingebaut.

Die Ausschnitte für Schalterdosen und Steckdosen (Dosenbohrungen) werden bauseits durch das Elektrogewerk hergestellt.

Wandinnenseitige Umhausungen dieser Ausschnitte zur Erhaltung der Wandqualitäten werden nicht gefordert - die Einbaudosen des Elt.-Gewerkes erfüllen die Anforderungen.

Ausschnitte und Einbauteile müssen zulassungskonform zum betreffenden Trockenbau-Bauteil sein und die Anforderungen, die an das Trockenbau-Bauteil gestellt werden, nicht verschlechtern.

Leibungen von Türen oder Aussparungen in Trockenbauwänden sind entsprechend der Schall- und Brandschutzanforderung gemäß Zulassung herzustellen - mit entsprechender Beplankung der Leibungen / Stürze.

Bei Wandöffnungen für Brandschutztüren ist vor der Herstellung eine Feinabstimmung mit dem AN der Türen erforderlich - wegen der Zulassung der Brandschutztüren. Das gleiche gilt für etwaige Brandschutzklappen, die seitens der Lüftungsfirma in Trockenbauwände eingebaut werden sollen.

6. Anschlüsse, Kantenausbildung

Anschlüsse von Trockenbauwänden an Rohdecken und an Unterzugsunterseiten sind generell als "starr"  in die Wandhauptposition mit einzukalkulieren.
Deckenbewegungen bei Ausführung "starr" bis 10mm.

Gleitende Deckenanschlüsse (Deckenbewegung bis 25mm) sind - sofern erforderlich -  in zugehörigen, gesonderten Positionen beschrieben.

Bei gleitenden Anschlüssen ist insbesondere darauf zu achten, dass das Ständerwerk incl. der verstärkten Profile im Tür- oder Sanitärbereich sowie Stahlunterkonstruktionen für bauseitige Rohrahmentüren und Brandwände bei Rohdeckenabsenkungen von bis zu 25mm keine Lasten aufnehmen.

Die Deckenanschlüsse der Trockenbauwände erfolgen an Stahlbetonflachdecken und Holzbaudecken mit glatten Untersichten. Partiell sind die Trockenbauwände an Akustik-Holzbaudecken anzuschliessen:

Akustik-Holzbaudecke als BSH-Brettstapeldecke,
vertikale Lamellen, verleimt, Lamellenhöhe: wie Deckendicke,
Lamellenbreite: 4cm, mit deckenunterseitigen Akustikfräsungen:
Öffnungsgrad ca. 20 % der Sichtfläche, Schallabsorptionsgrad αw = 0,10.
Für glatte Holzdeckenuntersichten und für Akustik-Deckenuntersichten gilt:
die Deckenuntersichten bleiben sichtbar und dürfen nicht verschmutzt oder beschädigt werden auch nicht durch Bearbeitungsspuren.
Sollten derartige Verunreinigungen, Schäden und Spuren sichtbar werden, sind diese auf Kosten des AN zu beseitigen.

Querschnitt Akustik-Holzbaudecke als BSH-Brettstapeldecke:

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
Die Ausführung hat nach den Plänen der Architekten zu erfolgen. Soweit für die Fertigung und Montage vom AN eigene Konstruktionszeichnungen angefertigt werden, sind diese den Architekten zur Prüfung und Freigabe vorzulegen. Erst nach Freigabe kann mit der Materialbestellung / Fertigung begonnen werden.

Die Befestigung der Randprofile an den angrenzenden Bauteilen ist mit geeigneten Befestigungsmitteln vorzunehmen. Die Anschlußdichtungen sind mit Dichtungsbändern / Trennwandkitt für die Anschlußfugen auszuführen.

Bei der Montage der Wände im Deckenhohlraum ist auf den Verlauf der Installationstrassen Rücksicht zu nehmen.

Die An- und Abschlüsse von Trennwänden, die erhöhte Schallschutzanforderungen erfüllen müssen, sind schalldicht auszuführen. Randfugen zu Rohdecke und Massivwand elastisch schallgedichtet, mind. hohlraumfrei ausgemörtelt. Beplankungen kreuzender Wandkonstruktionen (Flurwände) sind im Anschlußbereich der Trennwand mit Fuge > 5 mm in den Beplankungen herzustellen, Ständerprofil nur einseitig neben Fuge zu befestigen.

Beim Bodenanschluß wird die Längsschalleitung durch Aussparung des Estrichs unterbunden bzw. die Trockenbauwände stehen auf dem Rohboden. Zwischen Beplankung und OK-Rohbaudecke ist eine Anschlußdichtung anzubringen.

Kantenschutz-, Eckschutz- u.ä. Profile sind, wenn nichts anderes angegeben in einer Länge bis zu 3 m ungestoßen und bis ca. 10 cm oberhalb der abgehängten Decke einzubauen.

7. Abrechnung

Abrechnung nach DIN 18 340. Ermittlung der Leistung durch Aufmaß.

8. Schnittstellen zu anderen Gewerken

Haustechnische Gewerke

Leistungen des AN-Trockenbau: Wandkonstruktionen müssen - auch bei haustechnischen  integrierten Bestandteilen, Kabel- und Leitungsdurchführungen, Einbaudosen für Schalter und Steckdosen, Unterkonstruktionen und Traversen stets einen ggf. geforderten Brandschutz sowie ggf. einen geforderten Schallschutz einhalten. Durchdringungen und integrierte Bestandteile dürfen nur gem. Zulassung der Wand- oder Deckenkonstruktion erfolgen. Sind nachträglich haustechnische Kanäle, Kabel etc. durch die Bauteile durchzuführen, darf das haustechnische Gewerk dies nur unter Beisein des AN-Trockenbau. Der AN-Trockenbau gewährleistet, dass die Anforderungen an die jeweiligen Trockenbauteile erfüllt werden.

Öffnungen und Durchbrüche durch Wände:

HLS: Die Öffnungen stellt der AN her und schliesst diese wieder - nach Installation, in der Qualität der Wand.

ELT: Alle Bohrungen für Schalter und Steckdosen  werden vom Elektrogewerk hergestellt.

Der AN stellt die Wandaussparungen her. In Brandschutzwänden schliesst das Elektrogewerk die Öffnung brandschutztechnisch. In Trockenbauwänden ohne Brandschutzanforderungen schliesst der AN die Durchbrüche nach Installation.

#### 2.1 Wände, Vorsatzschalen, Verkleidungen

##### 2.1.1 Wände mit Einfachständerwerk

**2.1.1.0010 WI-B01a, Einfachständerwerk, d=10cm, Eb1, H bis 3,25m, Q1**
WI-B01a, Einfachständerwerk, d=10cm, Eb1, H bis 3,25m, Q1

Trockenbauwand, Typ WI-B01a, nichttragende, innere Trockenbau-Metalleinfachständerwand gemäß ZTV,
Wanddicke: 10cm,
Wandhöhe: H bis 3,25m
Einbaubereich 1, DIN 4103-1, DIN 18183,

Anforderungen:
Brandschutz: keine
Schallschutz: keine erhöhten Anforderungen

Unterkonstruktion: aus verzinkten Stahlblechprofilen DIN 18182-1,
Metallständer CW,
Boden und Deckenanschlüsse mit Randprofilen UW;
Einfachständerwerk, incl. Anschlußprofile und Anschlußkleinteile gemäß ZTV, abgestimmt auch auf die haustechnischen Trassen, Ständerabstand entsprechend Wandhöhe Detailausbildung und Einbaubereich, Regelabstand maximal 62,5cm, nach Herstellervorschrift. Verstärkte Profile siehe gesonderte Positionen.

Hohlraum: Dämmschicht aus Mineralwolle nach DIN EN 13162 mit längenspezifischen Strömungswiderstand von 5 kPa s/m2 ≤ r ≤ 50 kPa s/m2,
nach Zulassung, einlagig, dicht stoßen, abrutschsicher montieren, 50mm dick.

Wandseite 1, Beplankung: 2 x 12,5mm Gipsfaserplatten (GF)
Wandseite 2, Beplankung: 2 x 12,5mm Gipsfaserplatten (GF)

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 153,000 m2

**2.1.1.0020 Gleitender Deckenanschluss**
Gleitender Deckenanschluss

Herstellen des gleitenden Deckenanschlusses von der Wand WI-B01a
an die bauseitige Decke.

Bauseitige Decke: Holzbaudecke und Stahlbetonflachdecke.
Gleitweg: 25mm.

Die Anforderungen der Trockenbauwand muß im Bereich des Deckenanschlusses erhalten bleiben.
Menge: 26,000 m

**2.1.1.0030 Gleitender Deckenanschluss an Akustik-Deckenuntersichten**
Gleitender Deckenanschluss an Akustik-Deckenuntersichten

Herstellen des gleitenden Deckenanschlusses von der Wand WI-B01a
an die bauseitige Decke.

Bauseitige Decke: Akustik-Holzbaudecke, wie im GB1 Grundbeschrieb 1 beschrieben:

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
Die Akustiknuten in der Deckenuntersicht (alle 4cm) sind sauber zu schließen; seitlich der Trockenbauwand dürfen keine Verschmutzungen an der sichtbar bleibenden Decke in Erscheinung treten.
Gleitweg: 25mm.

Die Anforderungen der Trockenbauwand muß im Bereich des Deckenanschlusses erhalten bleiben.
Menge: 16,000 m

**2.1.1.0040 Zulage für: Einbaubereich 2**
Zulage für: Einbaubereich 2

Z u l a g e  zum Wandtyp WI-B01a
für: die Ausführung im Einbaubereich 2,

Raumhöhen wie vor beschrieben,
bei starren und gleitenden Deckenanschlüssen
unter Einhaltung der Anforderungen an die Wand.
Menge: 95,000 m2

**2.1.1.0050 WI-B01b, Einfachständerwerk, d=10cm, Eb1, H bis 4,45m, Q1**
WI-B01b, Einfachständerwerk, d=10cm, Eb1, H bis 4,45m, Q1

Trockenbauwand, Typ WI-B01b, nichttragende, Trockenbau-Metalleinfachständerwand gemäß ZTV,
wie WI-B01a, jedoch

Wanddicke: 10cm,
Wandhöhe: H bis 4,45m
Einbaubereich 1, DIN 4103-1, DIN 18183.

Planbeilage:
54801
Menge: 63,000 m2

**2.1.1.0060 Gleitender Deckenanschluss**
Gleitender Deckenanschluss

Herstellen des gleitenden Deckenanschlusses von der Wand WI-B01b
an die bauseitige Decke.

Bauseitige Decke: Holzbaudecke und Stahlbetonflachdecke.
Gleitweg: 25mm.

Die Anforderungen der Trockenbauwand muß im Bereich des Deckenanschlusses erhalten bleiben.
Menge: 6,000 m

**2.1.1.0070 Gleitender Deckenanschluss an Akustik-Deckenuntersichten**
Gleitender Deckenanschluss an Akustik-Deckenuntersichten

Herstellen des gleitenden Deckenanschlusses von der Wand WI-B01b
an die bauseitige Decke.

Bauseitige Decke: Akustik-Holzbaudecke, wie im GB1 Grundbeschrieb 1 beschrieben:

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
Die Akustiknuten in der Deckenuntersicht (alle 4cm) sind sauber zu schließen; seitlich der Trockenbauwand dürfen keine Verschmutzungen an der sichtbar bleibenden Decke in Erscheinung treten.
Gleitweg: 25mm.

Die Anforderungen der Trockenbauwand muß im Bereich des Deckenanschlusses erhalten bleiben.
Menge: 2,000 m

**2.1.1.0080 Gleitender Deckenanschluss**
Gleitender Deckenanschluss

Herstellen des gleitenden Deckenanschlusses von der Wand WI-B01b
an die bauseitige Untersicht der Dachkonstruktion

Bauseitige Dachkonstruktion gemäß Detail 52508,
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 12,000 m

**2.1.1.0090 Zulage für: Einbaubereich 2**
Zulage für: Einbaubereich 2

Z u l a g e  zum Wandtyp WI-B01b
für: die Ausführung im Einbaubereich 2,

Raumhöhen wie vor beschrieben,
bei starren und gleitenden Deckenanschlüssen
unter Einhaltung der Anforderungen an die Wand.
Menge: 38,000 m2

**2.1.1.0100 Zulage: Gerüste für eigene Leistungen**
Zulage: Gerüste für eigene Leistungen

Z u l a g e  zum Wandtyp WI-B01b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).

Abrechnung nach m2 Wand, wie Wandposition.
Menge: 63,000 m2

**2.1.1.0110 WI-B03a, Einfachständerwerk, d=10cm, Eb1, H bis 3,25m, Q1**
WI-B03a, Einfachständerwerk, d=10cm, Eb1, H bis 3,25m, Q1

Trockenbauwand, Typ WI-B03a, nichttragende, innere Trockenbau-Metalleinfachständerwand gemäß ZTV,
Wanddicke: 10cm,
Wandhöhe: H bis 3,25m
Einbaubereich 1, DIN 4103-1, DIN 18183,

Anforderungen:
Brandschutz: keine
Schallschutz: keine erhöhten Anforderungen

Unterkonstruktion: aus verzinkten Stahlblechprofilen DIN 18182-1,
Metallständer CW,
Boden und Deckenanschlüsse mit Randprofilen UW;
Einfachständerwerk, incl. Anschlußprofile und Anschlußkleinteile gemäß ZTV, abgestimmt auch auf die haustechnischen Trassen, Ständerabstand entsprechend Wandhöhe Detailausbildung und Einbaubereich, Regelabstand maximal 62,5cm, nach Herstellervorschrift. Verstärkte Profile siehe gesonderte Positionen.

Hohlraum: Dämmschicht aus Mineralwolle nach DIN EN 13162 mit längenspezifischen Strömungswiderstand von 5 kPa s/m2 ≤ r ≤ 50 kPa s/m2,
nach Zulassung, einlagig, dicht stoßen, abrutschsicher montieren, 50mm dick.

Wandseite 1, Beplankung: 2 x 12,5mm zementgebundene Platte
Wandseite 2, Beplankung: 2 x 12,5mm Gipsfaserplatten (GF)

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 35,000 m2

**2.1.1.0120 Gleitender Deckenanschluss**
Gleitender Deckenanschluss

Herstellen des gleitenden Deckenanschlusses von der Wand WI-B03a
an die bauseitige Decke.

Bauseitige Decke: Holzbaudecke und Stahlbetonflachdecke.
Gleitweg: 25mm.

Die Anforderungen der Trockenbauwand muß im Bereich des Deckenanschlusses erhalten bleiben.
Menge: 8,000 m

**2.1.1.0130 Gleitender Deckenanschluss an Akustik-Deckenuntersichten**
Gleitender Deckenanschluss an Akustik-Deckenuntersichten

Herstellen des gleitenden Deckenanschlusses von der Wand WI-B03a
an die bauseitige Decke.

Bauseitige Decke: Akustik-Holzbaudecke, wie im GB1 Grundbeschrieb 1 beschrieben:

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
Die Akustiknuten in der Deckenuntersicht (alle 4cm) sind sauber zu schließen; seitlich der Trockenbauwand dürfen keine Verschmutzungen an der sichtbar bleibenden Decke in Erscheinung treten.
Gleitweg: 25mm.

Die Anforderungen der Trockenbauwand muß im Bereich des Deckenanschlusses erhalten bleiben.
Menge: 8,000 m

**2.1.1.0140 Zulage für: Einbaubereich 2**
Zulage für: Einbaubereich 2

Z u l a g e  zum Wandtyp WI-B03a
für: die Ausführung im Einbaubereich 2,

Raumhöhen wie vor beschrieben,
bei starren und gleitenden Deckenanschlüssen
unter Einhaltung der Anforderungen an die Wand.
Menge: 12,000 m2

**2.1.1.0150 WI-B03b, Einfachständerwerk, d=10cm, Eb1, H bis 4,45m, Q1**
WI-B03b, Einfachständerwerk, d=10cm, Eb1, H bis 4,45m, Q1

Trockenbauwand, Typ WI-B03b, nichttragende, Trockenbau-Metalleinfachständerwand gemäß ZTV,
wie WI-B03a, jedoch

Wanddicke: 10cm,
Wandhöhe: H bis 4,45m
Einbaubereich 1, DIN 4103-1, DIN 18183.

Planbeilage:
54801
Menge: 56,000 m2

**2.1.1.0160 Gleitender Deckenanschluss**
Gleitender Deckenanschluss

Herstellen des gleitenden Deckenanschlusses von der Wand WI-B03b
an die bauseitige Decke.

Bauseitige Decke: Holzbaudecke und Stahlbetonflachdecke.
Gleitweg: 25mm.

Die Anforderungen der Trockenbauwand muß im Bereich des Deckenanschlusses erhalten bleiben.
Menge: 8,000 m

**2.1.1.0170 Gleitender Deckenanschluss an Akustik-Deckenuntersichten**
Gleitender Deckenanschluss an Akustik-Deckenuntersichten

Herstellen des gleitenden Deckenanschlusses von der Wand WI-B03b
an die bauseitige Decke.

Bauseitige Decke: Akustik-Holzbaudecke, wie im GB1 Grundbeschrieb 1 beschrieben:

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
Die Akustiknuten in der Deckenuntersicht (alle 4cm) sind sauber zu schließen; seitlich der Trockenbauwand dürfen keine Verschmutzungen an der sichtbar bleibenden Decke in Erscheinung treten.
Gleitweg: 25mm.

Die Anforderungen der Trockenbauwand muß im Bereich des Deckenanschlusses erhalten bleiben.
Menge: 4,000 m

**2.1.1.0180 Gleitender Deckenanschluss**
Gleitender Deckenanschluss

Herstellen des gleitenden Deckenanschlusses von der Wand WI-B03b
an die bauseitige Untersicht der Dachkonstruktion

Bauseitige Dachkonstruktion gemäß Detail 52508,
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 12,000 m

**2.1.1.0190 Zulage für: Einbaubereich 2**
Zulage für: Einbaubereich 2

Z u l a g e  zum Wandtyp WI-B03b
für: die Ausführung im Einbaubereich 2,

Raumhöhen wie vor beschrieben,
bei starren und gleitenden Deckenanschlüssen
unter Einhaltung der Anforderungen an die Wand.
Menge: 33,000 m2

**2.1.1.0200 Zulage: Gerüste für eigene Leistungen**
Zulage: Gerüste für eigene Leistungen

Z u l a g e  zum Wandtyp WI-B03b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).

Abrechnung nach m2 Wand, wie Wandposition.
Menge: 56,000 m2

**2.1.1.0210 WI-B05a, Einfachständerwerk, d=12,5cm, Eb1, H bis 3,25m, Q1**
WI-B05a, Einfachständerwerk, d=12,5cm, Eb1, H bis 3,25m, Q1

Trockenbauwand, Typ WI-B05a, nichttragende, innere Trockenbau-Metalleinfachständerwand gemäß ZTV,
Wanddicke: 12,5cm,
Wandhöhe: H bis 3,25m
Einbaubereich 1, DIN 4103-1, DIN 18183,

Anforderungen:
Brandschutz: keine
Schallschutz: R′w mindestens 52dB

Unterkonstruktion: aus verzinkten Stahlblechprofilen DIN 18182-1,
Metallständer CW,
Boden und Deckenanschlüsse mit Randprofilen UW;
Einfachständerwerk, incl. Anschlußprofile und Anschlußkleinteile gemäß ZTV, abgestimmt auch auf die haustechnischen Trassen, Ständerabstand entsprechend Wandhöhe Detailausbildung und Einbaubereich, Regelabstand maximal 62,5cm, nach Herstellervorschrift. Verstärkte Profile siehe gesonderte Positionen.

Hohlraum: Dämmschicht aus Mineralwolle nach DIN EN 13162 mit längenspezifischen Strömungswiderstand von 5 kPa s/m2 ≤ r ≤ 50 kPa s/m2,
nach Zulassung, einlagig, dicht stoßen, abrutschsicher montieren, 75mm dick.

Wandseite 1, Beplankung: 2 x 12,5mm Gipsfaserplatten (GF)
Wandseite 2, Beplankung: 2 x 12,5mm Gipsfaserplatten (GF)

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 378,000 m2

**2.1.1.0220 Gleitender Deckenanschluss**
Gleitender Deckenanschluss

Herstellen des gleitenden Deckenanschlusses von der Wand WI-B05a
an die bauseitige Decke.

Bauseitige Decke: Holzbaudecke und Stahlbetonflachdecke.
Gleitweg: 25mm.

Die Anforderungen der Trockenbauwand muß im Bereich des Deckenanschlusses erhalten bleiben.
Menge: 52,000 m

**2.1.1.0230 Gleitender Deckenanschluss an Akustik-Deckenuntersichten**
Gleitender Deckenanschluss an Akustik-Deckenuntersichten

Herstellen des gleitenden Deckenanschlusses von der Wand WI-B05a
an die bauseitige Decke.

Bauseitige Decke: Akustik-Holzbaudecke, wie im GB1 Grundbeschrieb 1 beschrieben:

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
Die Akustiknuten in der Deckenuntersicht (alle 4cm) sind sauber zu schließen; seitlich der Trockenbauwand dürfen keine Verschmutzungen an der sichtbar bleibenden Decke in Erscheinung treten.
Gleitweg: 25mm.

Die Anforderungen der Trockenbauwand muß im Bereich des Deckenanschlusses erhalten bleiben.
Menge: 64,000 m

**2.1.1.0240 Zulage für: Einbaubereich 2**
Zulage für: Einbaubereich 2

Z u l a g e  zum Wandtyp WI-B05a
für: die Ausführung im Einbaubereich 2,

Raumhöhen wie vor beschrieben,
bei starren und gleitenden Deckenanschlüssen
unter Einhaltung der Anforderungen an die Wand.
Menge: 285,000 m2

**2.1.1.0250 WI-B05b, Einfachständerwerk, d=12,5cm, Eb1, H bis 4,45m, Q1**
WI-B05b, Einfachständerwerk, d=12,5cm, Eb1, H bis 4,45m, Q1

Trockenbauwand, Typ WI-B05b, nichttragende, Trockenbau-Metalleinfachständerwand gemäß ZTV,
wie WI-B05a, jedoch

Wanddicke: 12,5cm,
Wandhöhe: H bis 4,45m
Einbaubereich 1, DIN 4103-1, DIN 18183.

Planbeilage:
54801
Menge: 955,000 m2

**2.1.1.0260 Gleitender Deckenanschluss**
Gleitender Deckenanschluss

Herstellen des gleitenden Deckenanschlusses von der Wand WI-B05b
an die bauseitige Decke.

Bauseitige Decke: Holzbaudecke und Stahlbetonflachdecke.
Gleitweg: 25mm.

Die Anforderungen der Trockenbauwand muß im Bereich des Deckenanschlusses erhalten bleiben.
Menge: 159,000 m

**2.1.1.0270 Gleitender Deckenanschluss an Akustik-Deckenuntersichten**
Gleitender Deckenanschluss an Akustik-Deckenuntersichten

Herstellen des gleitenden Deckenanschlusses von der Wand WI-B05b
an die bauseitige Decke.

Bauseitige Decke: Akustik-Holzbaudecke, wie im GB1 Grundbeschrieb 1 beschrieben:

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
Die Akustiknuten in der Deckenuntersicht (alle 4cm) sind sauber zu schließen; seitlich der Trockenbauwand dürfen keine Verschmutzungen an der sichtbar bleibenden Decke in Erscheinung treten.
Gleitweg: 25mm.

Die Anforderungen der Trockenbauwand muß im Bereich des Deckenanschlusses erhalten bleiben.
Menge: 89,000 m

**2.1.1.0280 Gleitender Deckenanschluss**
Gleitender Deckenanschluss

Herstellen des gleitenden Deckenanschlusses von der Wand WI-B05b
an die bauseitige Untersicht der Dachkonstruktion

Bauseitige Dachkonstruktion gemäß Detail 52508,
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 181,000 m

**2.1.1.0290 Zulage für: Einbaubereich 2**
Zulage für: Einbaubereich 2

Z u l a g e  zum Wandtyp WI-B05b
für: die Ausführung im Einbaubereich 2,

Raumhöhen wie vor beschrieben,
bei starren und gleitenden Deckenanschlüssen
unter Einhaltung der Anforderungen an die Wand.

Abrechnung nach m2 Wand, wie Wandposition.
Menge: 636,000 m2

**2.1.1.0300 Zulage: Gerüste für eigene Leistungen**
Zulage: Gerüste für eigene Leistungen

Z u l a g e  zum Wandtyp WI-B05b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).
Menge: 955,000 m2

**2.1.1.0310 WI-B07a, Einfachständerwerk, d=12,5cm, Eb1, H bis 3,25m, Q1**
WI-B07a, Einfachständerwerk, d=12,5cm, Eb1, H bis 3,25m, Q1

Trockenbauwand, Typ WI-B07a, nichttragende, innere Trockenbau-Metalleinfachständerwand gemäß ZTV,
Wanddicke: 12,5cm,
Wandhöhe: H bis 3,25m
Einbaubereich 1, DIN 4103-1, DIN 18183,

Anforderungen:
Brandschutz: keine
Schallschutz: R′w mindestens 47dB

Unterkonstruktion: aus verzinkten Stahlblechprofilen DIN 18182-1,
Metallständer CW,
Boden und Deckenanschlüsse mit Randprofilen UW;
Einfachständerwerk, incl. Anschlußprofile und Anschlußkleinteile gemäß ZTV, abgestimmt auch auf die haustechnischen Trassen, Ständerabstand entsprechend Wandhöhe Detailausbildung und Einbaubereich, Regelabstand maximal 62,5cm, nach Herstellervorschrift. Verstärkte Profile siehe gesonderte Positionen.

Hohlraum: Dämmschicht aus Mineralwolle nach DIN EN 13162 mit längenspezifischen Strömungswiderstand von 5 kPa s/m2 ≤ r ≤ 50 kPa s/m2,
nach Zulassung, einlagig, dicht stoßen, abrutschsicher montieren, 75mm dick.

Wandseite 1, Beplankung: 2 x 12,5mm zementgebundene Platte
Wandseite 2, Beplankung: 2 x 12,5mm Gipsfaserplatten (GF)

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 47,000 m2

**2.1.1.0320 Gleitender Deckenanschluss**
Gleitender Deckenanschluss

Herstellen des gleitenden Deckenanschlusses von der Wand WI-B07a
an die bauseitige Decke.

Bauseitige Decke: Holzbaudecke und Stahlbetonflachdecke.
Gleitweg: 25mm.

Die Anforderungen der Trockenbauwand muß im Bereich des Deckenanschlusses erhalten bleiben.
Menge: 14,000 m

**2.1.1.0330 Gleitender Deckenanschluss an Akustik-Deckenuntersichten**
Gleitender Deckenanschluss an Akustik-Deckenuntersichten

Herstellen des gleitenden Deckenanschlusses von der Wand WI-B07a
an die bauseitige Decke.

Bauseitige Decke: Akustik-Holzbaudecke, wie im GB1 Grundbeschrieb 1 beschrieben:

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
Die Akustiknuten in der Deckenuntersicht (alle 4cm) sind sauber zu schließen; seitlich der Trockenbauwand dürfen keine Verschmutzungen an der sichtbar bleibenden Decke in Erscheinung treten.
Gleitweg: 25mm.

Die Anforderungen der Trockenbauwand muß im Bereich des Deckenanschlusses erhalten bleiben.
Menge: 14,000 m

**2.1.1.0340 Zulage für: Einbaubereich 2**
Zulage für: Einbaubereich 2

Z u l a g e  zum Wandtyp WI-B07a
für: die Ausführung im Einbaubereich 2,

Raumhöhen wie vor beschrieben,
bei starren und gleitenden Deckenanschlüssen
unter Einhaltung der Anforderungen an die Wand.
Menge: 30,000 m2

**2.1.1.0350 WI-B07b, Einfachständerwerk, d=12,5cm, Eb1, H bis 4,45m, Q1**
WI-B07b, Einfachständerwerk, d=12,5cm, Eb1, H bis 4,45m, Q1

Trockenbauwand, Typ WI-B07b, nichttragende, Trockenbau-Metalleinfachständerwand gemäß ZTV,
wie WI-B07a, jedoch

Wanddicke: 12,5cm,
Wandhöhe: H bis 4,45m
Einbaubereich 1, DIN 4103-1, DIN 18183.

Planbeilage:
54801
Menge: 61,000 m2

**2.1.1.0360 Gleitender Deckenanschluss**
Gleitender Deckenanschluss

Herstellen des gleitenden Deckenanschlusses von der Wand WI-B07b
an die bauseitige Decke.

Bauseitige Decke: Holzbaudecke und Stahlbetonflachdecke.
Gleitweg: 25mm.

Die Anforderungen der Trockenbauwand muß im Bereich des Deckenanschlusses erhalten bleiben.
Menge: 25,000 m

**2.1.1.0370 Gleitender Deckenanschluss an Akustik-Deckenuntersichten**
Gleitender Deckenanschluss an Akustik-Deckenuntersichten

Herstellen des gleitenden Deckenanschlusses von der Wand WI-B07b
an die bauseitige Decke.

Bauseitige Decke: Akustik-Holzbaudecke, wie im GB1 Grundbeschrieb 1 beschrieben:

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
Die Akustiknuten in der Deckenuntersicht (alle 4cm) sind sauber zu schließen; seitlich der Trockenbauwand dürfen keine Verschmutzungen an der sichtbar bleibenden Decke in Erscheinung treten.
Gleitweg: 25mm.

Die Anforderungen der Trockenbauwand muß im Bereich des Deckenanschlusses erhalten bleiben.
Menge: 25,000 m

**2.1.1.0380 Gleitender Deckenanschluss**
Gleitender Deckenanschluss

Herstellen des gleitenden Deckenanschlusses von der Wand WI-B07b
an die bauseitige Untersicht der Dachkonstruktion

Bauseitige Dachkonstruktion gemäß Detail 52508,
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 12,000 m

**2.1.1.0390 Zulage für: Einbaubereich 2**
Zulage für: Einbaubereich 2

Z u l a g e  zum Wandtyp WI-B07b
für: die Ausführung im Einbaubereich 2,

Raumhöhen wie vor beschrieben,
bei starren und gleitenden Deckenanschlüssen
unter Einhaltung der Anforderungen an die Wand.

Abrechnung nach m2 Wand, wie Wandposition.
Menge: 22,000 m2

**2.1.1.0400 Zulage: Gerüste für eigene Leistungen**
Zulage: Gerüste für eigene Leistungen

Z u l a g e  zum Wandtyp WI-B07b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).
Menge: 61,000 m2

**2.1.1.0410 WI-B07a, Einfachständerwerk, d=12,5cm, Eb1, H bis 3,25m, Q1**
WI-B08a, Einfachständerwerk, d=12,5cm, Eb1, H bis 3,25m, Q1

Trockenbauwand, Typ WI-B08a, nichttragende, innere Trockenbau-Metalleinfachständerwand gemäß ZTV,
Wanddicke: 12,5cm,
Wandhöhe: H bis 3,25m
Einbaubereich 1, DIN 4103-1, DIN 18183,

Anforderungen:
Brandschutz: keine
Schallschutz: R′w mindestens 47dB

Unterkonstruktion: aus verzinkten Stahlblechprofilen DIN 18182-1,
Metallständer CW,
Boden und Deckenanschlüsse mit Randprofilen UW;
Einfachständerwerk, incl. Anschlußprofile und Anschlußkleinteile gemäß ZTV, abgestimmt auch auf die haustechnischen Trassen, Ständerabstand entsprechend Wandhöhe Detailausbildung und Einbaubereich, Regelabstand maximal 62,5cm, nach Herstellervorschrift. Verstärkte Profile siehe gesonderte Positionen.

Hohlraum: Dämmschicht aus Mineralwolle nach DIN EN 13162 mit längenspezifischen Strömungswiderstand von 5 kPa s/m2 ≤ r ≤ 50 kPa s/m2,
nach Zulassung, einlagig, dicht stoßen, abrutschsicher montieren, 75mm dick.

Wandseite 1, Beplankung: 2 x 12,5mm zementgebundene Platte
Wandseite 2, Beplankung: 2 x 12,5mm zementgebundene Platte

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 13,000 m2

**2.1.1.0420 Gleitender Deckenanschluss**
Gleitender Deckenanschluss

Herstellen des gleitenden Deckenanschlusses von der Wand WI-B08a
an die bauseitige Decke.

Bauseitige Decke: Holzbaudecke und Stahlbetonflachdecke.
Gleitweg: 25mm.

Die Anforderungen der Trockenbauwand muß im Bereich des Deckenanschlusses erhalten bleiben.
Menge: 2,000 m

**2.1.1.0430 Gleitender Deckenanschluss an Akustik-Deckenuntersichten**
Gleitender Deckenanschluss an Akustik-Deckenuntersichten

Herstellen des gleitenden Deckenanschlusses von der Wand WI-B08a
an die bauseitige Decke.

Bauseitige Decke: Akustik-Holzbaudecke, wie im GB1 Grundbeschrieb 1 beschrieben:

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
Die Akustiknuten in der Deckenuntersicht (alle 4cm) sind sauber zu schließen; seitlich der Trockenbauwand dürfen keine Verschmutzungen an der sichtbar bleibenden Decke in Erscheinung treten.
Gleitweg: 25mm.

Die Anforderungen der Trockenbauwand muß im Bereich des Deckenanschlusses erhalten bleiben.
Menge: 2,000 m

**2.1.1.0440 Zulage für: Einbaubereich 2**
Zulage für: Einbaubereich 2

Z u l a g e  zum Wandtyp WI-B08a
für: die Ausführung im Einbaubereich 2,

Raumhöhen wie vor beschrieben,
bei starren und gleitenden Deckenanschlüssen
unter Einhaltung der Anforderungen an die Wand.
Menge: 4,000 m2

**2.1.1.0450 WI-B08b, Einfachständerwerk, d=12,5cm, Eb1, H bis 4,45m, Q1**
WI-B08b, Einfachständerwerk, d=12,5cm, Eb1, H bis 4,45m, Q1

Trockenbauwand, Typ WI-B08b, nichttragende, Trockenbau-Metalleinfachständerwand gemäß ZTV,
wie WI-B08a, jedoch

Wanddicke: 12,5cm,
Wandhöhe: H bis 4,45m
Einbaubereich 1, DIN 4103-1, DIN 18183.

Planbeilage:
54801
Menge: 27,000 m2

**2.1.1.0460 Gleitender Deckenanschluss**
Gleitender Deckenanschluss

Herstellen des gleitenden Deckenanschlusses von der Wand WI-B08b
an die bauseitige Decke.

Bauseitige Decke: Holzbaudecke und Stahlbetonflachdecke.
Gleitweg: 25mm.

Die Anforderungen der Trockenbauwand muß im Bereich des Deckenanschlusses erhalten bleiben.
Menge: 2,000 m

**2.1.1.0470 Gleitender Deckenanschluss an Akustik-Deckenuntersichten**
Gleitender Deckenanschluss an Akustik-Deckenuntersichten

Herstellen des gleitenden Deckenanschlusses von der Wand WI-B08b
an die bauseitige Decke.

Bauseitige Decke: Akustik-Holzbaudecke, wie im GB1 Grundbeschrieb 1 beschrieben:

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
Die Akustiknuten in der Deckenuntersicht (alle 4cm) sind sauber zu schließen; seitlich der Trockenbauwand dürfen keine Verschmutzungen an der sichtbar bleibenden Decke in Erscheinung treten.
Gleitweg: 25mm.

Die Anforderungen der Trockenbauwand muß im Bereich des Deckenanschlusses erhalten bleiben.
Menge: 2,000 m

**2.1.1.0480 Gleitender Deckenanschluss**
Gleitender Deckenanschluss

Herstellen des gleitenden Deckenanschlusses von der Wand WI-B08b
an die bauseitige Untersicht der Dachkonstruktion

Bauseitige Dachkonstruktion gemäß Detail 52508,
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 2,000 m

**2.1.1.0490 Zulage für: Einbaubereich 2**
Zulage für: Einbaubereich 2

Z u l a g e  zum Wandtyp WI-B08b
für: die Ausführung im Einbaubereich 2,

Raumhöhen wie vor beschrieben,
bei starren und gleitenden Deckenanschlüssen
unter Einhaltung der Anforderungen an die Wand.
Menge: 12,000 m2

**2.1.1.0500 Zulage: Gerüste für eigene Leistungen**
Zulage: Gerüste für eigene Leistungen

Z u l a g e  zum Wandtyp WI-B08b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).

Abrechnung nach m2 Wand, wie Wandposition.
Menge: 27,000 m2

**2.1.1.0510 WI-B11a, Einfachständerwerk, d=15cm, Eb1, H bis 3,25m, Q1**
WI-B11a, Einfachständerwerk, d=15cm, Eb1, H bis 3,25m, Q1

Trockenbauwand, Typ WI-B11a, nichttragende, innere Trockenbau-Metalleinfachständerwand gemäß ZTV,
Wanddicke: 15cm,
Wandhöhe: H bis 3,25m
Einbaubereich 1, DIN 4103-1, DIN 18183,

Anforderungen:
Brandschutz: F60 nach DIN 4102,
Schallschutz: R′w mindestens 55dB

Unterkonstruktion: aus verzinkten Stahlblechprofilen DIN 18182-1,
Metallständer CW,
Boden und Deckenanschlüsse mit Randprofilen UW;
Einfachständerwerk, incl. Anschlußprofile und Anschlußkleinteile gemäß ZTV, abgestimmt auch auf die haustechnischen Trassen, Ständerabstand entsprechend Wandhöhe Detailausbildung und Einbaubereich, Regelabstand maximal 62,5cm, nach Herstellervorschrift. Verstärkte Profile siehe gesonderte Positionen.

Hohlraum: Dämmschicht aus Mineralwolle nach DIN EN 13162 mit längenspezifischen Strömungswiderstand von 5 kPa s/m2 ≤ r ≤ 50 kPa s/m2,
nach Zulassung, einlagig, dicht stoßen, abrutschsicher montieren, 100mm dick.

Wandseite 1, Beplankung: 2 x 12,5mm Gipsfaserplatten (GF)
Wandseite 2, Beplankung: 2 x 12,5mm Gipsfaserplatten (GF)

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 961,000 m2

**2.1.1.0520 Gleitender Deckenanschluss**
Gleitender Deckenanschluss

Herstellen des gleitenden Deckenanschlusses von der Wand WI-B11a
an die bauseitige Decke.

Bauseitige Decke: Holzbaudecke und Stahlbetonflachdecke.
Gleitweg: 25mm.

Die Anforderungen der Trockenbauwand muß im Bereich des Deckenanschlusses erhalten bleiben.
Menge: 113,000 m

**2.1.1.0530 Gleitender Deckenanschluss an Akustik-Deckenuntersichten**
Gleitender Deckenanschluss an Akustik-Deckenuntersichten

Herstellen des gleitenden Deckenanschlusses von der Wand WI-B11a
an die bauseitige Decke.

Bauseitige Decke: Akustik-Holzbaudecke, wie im GB1 Grundbeschrieb 1 beschrieben:

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
Die Akustiknuten in der Deckenuntersicht (alle 4cm) sind sauber zu schließen; seitlich der Trockenbauwand dürfen keine Verschmutzungen an der sichtbar bleibenden Decke in Erscheinung treten.
Gleitweg: 25mm.

Die Anforderungen der Trockenbauwand muß im Bereich des Deckenanschlusses erhalten bleiben.
Menge: 183,000 m

**2.1.1.0540 Zulage für: Einbaubereich 2**
Zulage für: Einbaubereich 2

Z u l a g e  zum Wandtyp WI-B11a
für: die Ausführung im Einbaubereich 2,

Raumhöhen wie vor beschrieben,
bei starren und gleitenden Deckenanschlüssen
unter Einhaltung der Anforderungen an die Wand.
Menge: 642,000 m2

**2.1.1.0550 WI-B11b, Einfachständerwerk, d=15cm, Eb1, H bis 4,45m, Q1**
WI-B11b, Einfachständerwerk, d=15cm, Eb1, H bis 4,45m, Q1

Trockenbauwand, Typ WI-B11b, nichttragende, Trockenbau-Metalleinfachständerwand gemäß ZTV,
wie WI-B11a, jedoch

Wanddicke: 15cm,
Wandhöhe: H bis 4,45m
Einbaubereich 1, DIN 4103-1, DIN 18183.

Planbeilage:
54801
Menge: 1061,000 m2

**2.1.1.0560 Gleitender Deckenanschluss**
Gleitender Deckenanschluss

Herstellen des gleitenden Deckenanschlusses von der Wand WI-B11b
an die bauseitige Decke.

Bauseitige Decke: Holzbaudecke und Stahlbetonflachdecke.
Gleitweg: 25mm.

Die Anforderungen der Trockenbauwand muß im Bereich des Deckenanschlusses erhalten bleiben.
Menge: 45,000 m

**2.1.1.0570 Gleitender Deckenanschluss an Akustik-Deckenuntersichten**
Gleitender Deckenanschluss an Akustik-Deckenuntersichten

Herstellen des gleitenden Deckenanschlusses von der Wand WI-B11b
an die bauseitige Decke.

Bauseitige Decke: Akustik-Holzbaudecke, wie im GB1 Grundbeschrieb 1 beschrieben:

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
Die Akustiknuten in der Deckenuntersicht (alle 4cm) sind sauber zu schließen; seitlich der Trockenbauwand dürfen keine Verschmutzungen an der sichtbar bleibenden Decke in Erscheinung treten.
Gleitweg: 25mm.

Die Anforderungen der Trockenbauwand muß im Bereich des Deckenanschlusses erhalten bleiben.
Menge: 33,000 m

**2.1.1.0580 Gleitender Deckenanschluss**
Gleitender Deckenanschluss

Herstellen des gleitenden Deckenanschlusses von der Wand WI-B11b
an die bauseitige Untersicht der Dachkonstruktion

Bauseitige Dachkonstruktion gemäß Detail 52508,
Dachneigung 6 Grad,
Anschlüsse quer und parallel zur Dachneigung (geneigt),

Bauseitiger Dachaufbau von oben nach unten:

- Blech-Stehfalzdach - bauseitig durch AN-Dach
- Luftschicht, ca. 40mm,
- Unterdeckbahn
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 161,000 m

**2.1.1.0590 Zulage für: Einbaubereich 2**
Zulage für: Einbaubereich 2

Z u l a g e  zum Wandtyp WI-B11b
für: die Ausführung im Einbaubereich 2,

Raumhöhen wie vor beschrieben,
bei starren und gleitenden Deckenanschlüssen
unter Einhaltung der Anforderungen an die Wand.
Menge: 698,000 m2

**2.1.1.0600 Zulage: Gerüste für eigene Leistungen**
Zulage: Gerüste für eigene Leistungen

Z u l a g e  zum Wandtyp WI-B11b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).

Abrechnung nach m2 Wand, wie Wandposition.
Menge: 1061,000 m2

**2.1.1.0610 WI-B13a, Einfachständerwerk, d=15cm, Eb1, H bis 3,25m, Q1**
WI-B13a, Einfachständerwerk, d=15cm, Eb1, H bis 3,25m, Q1

Trockenbauwand, Typ WI-B13a, nichttragende, innere Trockenbau-Metalleinfachständerwand gemäß ZTV,
Wanddicke: 15cm,
Wandhöhe: H bis 3,25m
Einbaubereich 1, DIN 4103-1, DIN 18183,

Anforderungen:
Brandschutz: keine
Schallschutz: keine erhöhten Anforderungen

Unterkonstruktion: aus verzinkten Stahlblechprofilen DIN 18182-1,
Metallständer CW,
Boden und Deckenanschlüsse mit Randprofilen UW;
Einfachständerwerk, incl. Anschlußprofile und Anschlußkleinteile gemäß ZTV, abgestimmt auch auf die haustechnischen Trassen, Ständerabstand entsprechend Wandhöhe Detailausbildung und Einbaubereich, Regelabstand maximal 62,5cm, nach Herstellervorschrift. Verstärkte Profile siehe gesonderte Positionen.

Hohlraum: Dämmschicht aus Mineralwolle nach DIN EN 13162 mit längenspezifischen Strömungswiderstand von 5 kPa s/m2 ≤ r ≤ 50 kPa s/m2,
nach Zulassung, einlagig, dicht stoßen, abrutschsicher montieren, 100mm dick.

Wandseite 1, Beplankung: 2 x 12,5mm zementgebundene Platte
Wandseite 2, Beplankung: 2 x 12,5mm Gipsfaserplatten (GF)

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 17,000 m2

**2.1.1.0620 Gleitender Deckenanschluss**
Gleitender Deckenanschluss

Herstellen des gleitenden Deckenanschlusses von der Wand WI-B13a
an die bauseitige Decke.

Bauseitige Decke: Holzbaudecke und Stahlbetonflachdecke.
Gleitweg: 25mm.

Die Anforderungen der Trockenbauwand muß im Bereich des Deckenanschlusses erhalten bleiben.
Menge: 5,000 m

**2.1.1.0630 Gleitender Deckenanschluss an Akustik-Deckenuntersichten**
Gleitender Deckenanschluss an Akustik-Deckenuntersichten

Herstellen des gleitenden Deckenanschlusses von der Wand WI-B13a
an die bauseitige Decke.

Bauseitige Decke: Akustik-Holzbaudecke, wie im GB1 Grundbeschrieb 1 beschrieben:

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
Die Akustiknuten in der Deckenuntersicht (alle 4cm) sind sauber zu schließen; seitlich der Trockenbauwand dürfen keine Verschmutzungen an der sichtbar bleibenden Decke in Erscheinung treten.
Gleitweg: 25mm.

Die Anforderungen der Trockenbauwand muß im Bereich des Deckenanschlusses erhalten bleiben.
Menge: 5,000 m

**2.1.1.0640 Zulage für: Einbaubereich 2**
Zulage für: Einbaubereich 2

Z u l a g e  zum Wandtyp WI-B13a
für: die Ausführung im Einbaubereich 2,

Raumhöhen wie vor beschrieben,
bei starren und gleitenden Deckenanschlüssen
unter Einhaltung der Anforderungen an die Wand.
Menge: 4,000 m2

**2.1.1.0650 WI-B13b, Einfachständerwerk, d=15cm, Eb1, H bis 4,45m, Q1**
WI-B13b, Einfachständerwerk, d=15cm, Eb1, H bis 4,45m, Q1

Trockenbauwand, Typ WI-B13b, nichttragende, Trockenbau-Metalleinfachständerwand gemäß ZTV,
wie WI-B13a, jedoch

Wanddicke: 15cm,
Wandhöhe: H bis 4,45m
Einbaubereich 1, DIN 4103-1, DIN 18183.

Planbeilage:
54801
Menge: 27,000 m2

**2.1.1.0660 Gleitender Deckenanschluss**
Gleitender Deckenanschluss

Herstellen des gleitenden Deckenanschlusses von der Wand WI-B13b
an die bauseitige Decke.

Bauseitige Decke: Holzbaudecke und Stahlbetonflachdecke.
Gleitweg: 25mm.

Die Anforderungen der Trockenbauwand muß im Bereich des Deckenanschlusses erhalten bleiben.
Menge: 2,000 m

**2.1.1.0670 Gleitender Deckenanschluss an Akustik-Deckenuntersichten**
Gleitender Deckenanschluss an Akustik-Deckenuntersichten

Herstellen des gleitenden Deckenanschlusses von der Wand WI-B13b
an die bauseitige Decke.

Bauseitige Decke: Akustik-Holzbaudecke, wie im GB1 Grundbeschrieb 1 beschrieben:

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
Die Akustiknuten in der Deckenuntersicht (alle 4cm) sind sauber zu schließen; seitlich der Trockenbauwand dürfen keine Verschmutzungen an der sichtbar bleibenden Decke in Erscheinung treten.
Gleitweg: 25mm.

Die Anforderungen der Trockenbauwand muß im Bereich des Deckenanschlusses erhalten bleiben.
Menge: 2,000 m

**2.1.1.0680 Gleitender Deckenanschluss**
Gleitender Deckenanschluss

Herstellen des gleitenden Deckenanschlusses von der Wand WI-B13b
an die bauseitige Untersicht der Dachkonstruktion

Bauseitige Dachkonstruktion gemäß Detail 52508,
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 2,000 m

**2.1.1.0690 Zulage für: Einbaubereich 2**
Zulage für: Einbaubereich 2

Z u l a g e  zum Wandtyp WI-B13b
für: die Ausführung im Einbaubereich 2,

Raumhöhen wie vor beschrieben,
bei starren und gleitenden Deckenanschlüssen
unter Einhaltung der Anforderungen an die Wand.
Menge: 13,000 m2

**2.1.1.0700 Zulage: Gerüste für eigene Leistungen**
Zulage: Gerüste für eigene Leistungen

Z u l a g e  zum Wandtyp WI-B13b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).

Abrechnung nach m2 Wand, wie Wandposition.
Menge: 27,000 m2

**2.1.1.0710 WI-B14a, Einfachständerwerk, d=15cm, Eb1, H bis 3,25m, Q1**
WI-B14a, Einfachständerwerk, d=15cm, Eb1, H bis 3,25m, Q1

Trockenbauwand, Typ WI-B14a, nichttragende, innere Trockenbau-Metalleinfachständerwand gemäß ZTV,
Wanddicke: 15cm,
Wandhöhe: H bis 3,25m
Einbaubereich 1, DIN 4103-1, DIN 18183,

Anforderungen:
Brandschutz: keine
Schallschutz: R′w mindestens 55dB

Unterkonstruktion: aus verzinkten Stahlblechprofilen DIN 18182-1,
Metallständer CW,
Boden und Deckenanschlüsse mit Randprofilen UW;
Einfachständerwerk, incl. Anschlußprofile und Anschlußkleinteile gemäß ZTV, abgestimmt auch auf die haustechnischen Trassen, Ständerabstand entsprechend Wandhöhe Detailausbildung und Einbaubereich, Regelabstand maximal 62,5cm, nach Herstellervorschrift. Verstärkte Profile siehe gesonderte Positionen.

Hohlraum: Dämmschicht aus Mineralwolle nach DIN EN 13162 mit längenspezifischen Strömungswiderstand von 5 kPa s/m2 ≤ r ≤ 50 kPa s/m2,
nach Zulassung, einlagig, dicht stoßen, abrutschsicher montieren, 100mm dick.

Wandseite 1, Beplankung: 2 x 12,5mm zementgebundene Platte
Wandseite 2, Beplankung: 2 x 12,5mm zementgebundene Platte

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 26,000 m2

**2.1.1.0720 Gleitender Deckenanschluss**
Gleitender Deckenanschluss

Herstellen des gleitenden Deckenanschlusses von der Wand WI-B14a
an die bauseitige Decke.

Bauseitige Decke: Holzbaudecke und Stahlbetonflachdecke.
Gleitweg: 25mm.

Die Anforderungen der Trockenbauwand muß im Bereich des Deckenanschlusses erhalten bleiben.
Menge: 4,000 m

**2.1.1.0730 Gleitender Deckenanschluss an Akustik-Deckenuntersichten**
Gleitender Deckenanschluss an Akustik-Deckenuntersichten

Herstellen des gleitenden Deckenanschlusses von der Wand WI-B14a
an die bauseitige Decke.

Bauseitige Decke: Akustik-Holzbaudecke, wie im GB1 Grundbeschrieb 1 beschrieben:

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
Die Akustiknuten in der Deckenuntersicht (alle 4cm) sind sauber zu schließen; seitlich der Trockenbauwand dürfen keine Verschmutzungen an der sichtbar bleibenden Decke in Erscheinung treten.
Gleitweg: 25mm.

Die Anforderungen der Trockenbauwand muß im Bereich des Deckenanschlusses erhalten bleiben.
Menge: 4,000 m

**2.1.1.0740 Zulage für: Einbaubereich 2**
Zulage für: Einbaubereich 2

Z u l a g e  zum Wandtyp WI-B14a
für: die Ausführung im Einbaubereich 2,

Raumhöhen wie vor beschrieben,
bei starren und gleitenden Deckenanschlüssen
unter Einhaltung der Anforderungen an die Wand.
Menge: 15,000 m2

**2.1.1.0750 WI-B14b, Einfachständerwerk, d=15cm, Eb1, H bis 4,45m, Q1**
WI-B14b, Einfachständerwerk, d=15cm, Eb1, H bis 4,45m, Q1

Trockenbauwand, Typ WI-B14b, nichttragende, Trockenbau-Metalleinfachständerwand gemäß ZTV,
wie WI-B14a, jedoch

Wanddicke: 12,5cm,
Wandhöhe: H bis 4,45m
Einbaubereich 1, DIN 4103-1, DIN 18183.

Planbeilage:
54801
Menge: 174,000 m2

**2.1.1.0760 Gleitender Deckenanschluss**
Gleitender Deckenanschluss

Herstellen des gleitenden Deckenanschlusses von der Wand WI-B14b
an die bauseitige Decke.

Bauseitige Decke: Holzbaudecke und Stahlbetonflachdecke.
Gleitweg: 25mm.

Die Anforderungen der Trockenbauwand muß im Bereich des Deckenanschlusses erhalten bleiben.
Menge: 13,000 m

**2.1.1.0770 Gleitender Deckenanschluss an Akustik-Deckenuntersichten**
Gleitender Deckenanschluss an Akustik-Deckenuntersichten

Herstellen des gleitenden Deckenanschlusses von der Wand WI-B14b
an die bauseitige Decke.

Bauseitige Decke: Akustik-Holzbaudecke, wie im GB1 Grundbeschrieb 1 beschrieben:

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
Die Akustiknuten in der Deckenuntersicht (alle 4cm) sind sauber zu schließen; seitlich der Trockenbauwand dürfen keine Verschmutzungen an der sichtbar bleibenden Decke in Erscheinung treten.
Gleitweg: 25mm.

Die Anforderungen der Trockenbauwand muß im Bereich des Deckenanschlusses erhalten bleiben.
Menge: 13,000 m

**2.1.1.0780 Gleitender Deckenanschluss**
Gleitender Deckenanschluss

Herstellen des gleitenden Deckenanschlusses von der Wand WI-B14b
an die bauseitige Untersicht der Dachkonstruktion

Bauseitige Dachkonstruktion gemäß Detail 52508,
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 13,000 m

**2.1.1.0790 Zulage für: Einbaubereich 2**
Zulage für: Einbaubereich 2

Z u l a g e  zum Wandtyp WI-B14b
für: die Ausführung im Einbaubereich 2,

Raumhöhen wie vor beschrieben,
bei starren und gleitenden Deckenanschlüssen
unter Einhaltung der Anforderungen an die Wand.
Menge: 134,000 m2

**2.1.1.0800 Zulage: Gerüste für eigene Leistungen**
Zulage: Gerüste für eigene Leistungen

Z u l a g e  zum Wandtyp WI-B14b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).

Abrechnung nach m2 Wand, wie Wandposition.
Menge: 174,000 m2

**2.1.1.0810 WI-B15a, Einfachständerwerk, d=10cm, Eb1, H bis 3,25m, Q1**
WI-B15a, Einfachständerwerk, d=10cm, Eb1, H bis 3,25m, Q1

Trockenbauwand, Typ WI-B15a, nichttragende, innere Trockenbau-Metalleinfachständerwand gemäß ZTV,
Wanddicke: 10cm,
Wandhöhe: H bis 3,25m
Einbaubereich 1, DIN 4103-1, DIN 18183,

Anforderungen:
Brandschutz: keine
Schallschutz: keine erhöhten Anforderungen

Unterkonstruktion: aus verzinkten Stahlblechprofilen DIN 18182-1,
Metallständer CW,
Boden und Deckenanschlüsse mit Randprofilen UW;
Einfachständerwerk, incl. Anschlußprofile und Anschlußkleinteile gemäß ZTV, abgestimmt auch auf die haustechnischen Trassen, Ständerabstand entsprechend Wandhöhe Detailausbildung und Einbaubereich, Regelabstand
maximal 31,3cm, nach Herstellervorschrift. Verstärkte Profile siehe gesonderte Positionen.

Hohlraum: Dämmschicht aus Mineralwolle nach DIN EN 13162 mit längenspezifischen Strömungswiderstand von 5 kPa s/m2 ≤ r ≤ 50 kPa s/m2,
nach Zulassung, einlagig, dicht stoßen, abrutschsicher montieren, 50mm dick.

Wandseite 1, Beplankung: 2 x 12,5mm Gipsfaserplatten (GF)
Wandseite 2, Beplankung: 2 x 12,5mm Gipsfaserplatten (GF)

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 13,000 m2

**2.1.1.0820 Gleitender Deckenanschluss**
Gleitender Deckenanschluss

Herstellen des gleitenden Deckenanschlusses von der Wand WI-B15a
an die bauseitige Decke.

Bauseitige Decke: Holzbaudecke und Stahlbetonflachdecke.
Gleitweg: 25mm.

Die Anforderungen der Trockenbauwand muß im Bereich des Deckenanschlusses erhalten bleiben.
Menge: 2,000 m

**2.1.1.0830 Gleitender Deckenanschluss an Akustik-Deckenuntersichten**
Gleitender Deckenanschluss an Akustik-Deckenuntersichten

Herstellen des gleitenden Deckenanschlusses von der Wand WI-B15a
an die bauseitige Decke.

Bauseitige Decke: Akustik-Holzbaudecke, wie im GB1 Grundbeschrieb 1 beschrieben:

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
Die Akustiknuten in der Deckenuntersicht (alle 4cm) sind sauber zu schließen; seitlich der Trockenbauwand dürfen keine Verschmutzungen an der sichtbar bleibenden Decke in Erscheinung treten.
Gleitweg: 25mm.

Die Anforderungen der Trockenbauwand muß im Bereich des Deckenanschlusses erhalten bleiben.
Menge: 2,000 m

**2.1.1.0840 Zulage für: Einbaubereich 2**
Zulage für: Einbaubereich 2

Z u l a g e  zum Wandtyp WI-B15a
für: die Ausführung im Einbaubereich 2,

Raumhöhen wie vor beschrieben,
bei starren und gleitenden Deckenanschlüssen
unter Einhaltung der Anforderungen an die Wand.
Menge: 4,000 m2

**2.1.1.0850 WI-B01b, Einfachständerwerk, d=10cm, Eb1, H bis 4,45m, Q1**
WI-B15b, Einfachständerwerk, d=10cm, Eb1, H bis 4,45m, Q1

Trockenbauwand, Typ WI-B15b, nichttragende, Trockenbau-Metalleinfachständerwand gemäß ZTV,
wie WI-B15a, jedoch

Wanddicke: 10cm,
Wandhöhe: H bis 4,45m
Einbaubereich 1, DIN 4103-1, DIN 18183.

Planbeilage:
54801
Menge: 95,000 m2

**2.1.1.0860 Gleitender Deckenanschluss**
Gleitender Deckenanschluss

Herstellen des gleitenden Deckenanschlusses von der Wand WI-B15b
an die bauseitige Decke.

Bauseitige Decke: Holzbaudecke und Stahlbetonflachdecke.
Gleitweg: 25mm.

Die Anforderungen der Trockenbauwand muß im Bereich des Deckenanschlusses erhalten bleiben.
Menge: 8,000 m

**2.1.1.0870 Gleitender Deckenanschluss an Akustik-Deckenuntersichten**
Gleitender Deckenanschluss an Akustik-Deckenuntersichten

Herstellen des gleitenden Deckenanschlusses von der Wand WI-B15b
an die bauseitige Decke.

Bauseitige Decke: Akustik-Holzbaudecke, wie im GB1 Grundbeschrieb 1 beschrieben:

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
Die Akustiknuten in der Deckenuntersicht (alle 4cm) sind sauber zu schließen; seitlich der Trockenbauwand dürfen keine Verschmutzungen an der sichtbar bleibenden Decke in Erscheinung treten.
Gleitweg: 25mm.

Die Anforderungen der Trockenbauwand muß im Bereich des Deckenanschlusses erhalten bleiben.
Menge: 8,000 m

**2.1.1.0880 Gleitender Deckenanschluss**
Gleitender Deckenanschluss

Herstellen des gleitenden Deckenanschlusses von der Wand WI-B15b
an die bauseitige Untersicht der Dachkonstruktion

Bauseitige Dachkonstruktion gemäß Detail 52508,
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 6,000 m

**2.1.1.0890 Zulage für: Einbaubereich 2**
Zulage für: Einbaubereich 2

Z u l a g e  zum Wandtyp WI-B15b
für: die Ausführung im Einbaubereich 2,

Raumhöhen wie vor beschrieben,
bei starren und gleitenden Deckenanschlüssen
unter Einhaltung der Anforderungen an die Wand.
Menge: 68,000 m2

**2.1.1.0900 Zulage: Gerüste für eigene Leistungen**
Zulage: Gerüste für eigene Leistungen

Z u l a g e  zum Wandtyp WI-B15b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).

Abrechnung nach m2 Wand, wie Wandposition.
Menge: 95,000 m2

##### 2.1.2 Vorsatzschalen, selbsttragend

**2.1.2.0010 WI-B02a, Vorsatzschale, d=7,5cm, Eb1, H bis 3,25m, Q1**
WI-B02a, Vorsatzschale, d=7,5cm, Eb1, H bis 3,25m, Q1

Selbsttragende Trockenbau-Vorsatzschale, Typ WI-B02a, gemäß ZTV,
Dicke: 7,5cm,
Wandhöhe: H bis 3,25m
Einbaubereich 1, DIN 4103-1, DIN 18183,

Anforderungen:
Brandschutz: keine
Schallschutz: R′w mindestens 30dB

Unterkonstruktion: aus verzinkten Stahlblechprofilen DIN 18182-1,
Metallständer CW50,
Boden und Deckenanschlüsse mit Randprofilen UW;
Einfachständerwerk, incl. Anschlußprofile und Anschlußkleinteile gemäß ZTV, abgestimmt auch auf die haustechnischen Trassen, Ständerabstand entsprechend Wandhöhe Detailausbildung und Einbaubereich, Regelabstand maximal 62,5cm, nach Herstellervorschrift. Verstärkte Profile siehe gesonderte Positionen.

Hohlraum: Dämmschicht aus Mineralwolle nach DIN EN 13162 entsprechend den Anforderungen an die Wand sowie nach Zulassung, einlagig, dicht stoßen, abrutschsicher montieren, 50mm dick.

Wandseite 1, Beplankung: 2 x 12,5mm Gipsfaserplatten (GF)

Verspachtelung der Gipsfaserplatten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 210,000 m2

**2.1.2.0020 Gleitender Deckenanschluss**
Gleitender Deckenanschluss

Herstellen des gleitenden Deckenanschlusses von der Vorsatzschale WI-B02a
an die bauseitige Decke.

Bauseitige Decke: Holzbaudecke und Stahlbetonflachdecke.
Gleitweg: 25mm.

Die Anforderungen der Vorsatzschale muß im Bereich des Deckenanschlusses erhalten bleiben.
Menge: 32,000 m

**2.1.2.0030 Gleitender Deckenanschluss an Akustik-Deckenuntersichten**
Gleitender Deckenanschluss an Akustik-Deckenuntersichten

Herstellen des gleitenden Deckenanschlusses von der Vorsatzschale WI-B02a
an die bauseitige Decke.

Bauseitige Decke: Akustik-Holzbaudecke, wie im GB1 Grundbeschrieb 1 beschrieben:

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
Die Akustiknuten in der Deckenuntersicht (alle 4cm) sind sauber zu schließen; seitlich der Vorsatzschale dürfen keine Verschmutzungen an der sichtbar bleibenden Decke in Erscheinung treten.
Gleitweg: 25mm.

Die Anforderungen der Trockenbauwand muß im Bereich des Deckenanschlusses erhalten bleiben.
Menge: 32,000 m

**2.1.2.0040 Zulage für: Einbaubereich 2**
Zulage für: Einbaubereich 2

Z u l a g e  zum Vorsatzschalen-Typ WI-B02a
für: die Ausführung im Einbaubereich 2,

Raumhöhen wie vor beschrieben,
bei starren und gleitenden Deckenanschlüssen
unter Einhaltung der Anforderungen an die Wand.
Menge: 145,000 m2

**2.1.2.0050 WI-B02b, Vorsatzschale, d=7,5cm, Eb1, H bis 4,45m, Q1**
WI-B02b, Vorsatzschale, d=7,5cm, Eb1, H bis 4,45m, Q1

Selbsttragende Trockenbau-Vorsatzschale, Typ WI-B02b, gemäß ZTV,
wie WI-B02a, jedoch

Dicke: 7,5cm,
Wandhöhe: H bis 4,45m
Einbaubereich 1, DIN 4103-1, DIN 18183,

Planbeilage:
54801
Menge: 185,000 m2

**2.1.2.0060 Gleitender Deckenanschluss**
Gleitender Deckenanschluss

Herstellen des gleitenden Deckenanschlusses von der Vorsatzschale WI-B02b
an die bauseitige Decke.

Bauseitige Decke: Holzbaudecke und Stahlbetonflachdecke.
Gleitweg: 25mm.

Die Anforderungen der Vorsatzschale muß im Bereich des Deckenanschlusses erhalten bleiben.
Menge: 14,000 m

**2.1.2.0070 Gleitender Deckenanschluss an Akustik-Deckenuntersichten**
Gleitender Deckenanschluss an Akustik-Deckenuntersichten

Herstellen des gleitenden Deckenanschlusses von der Vorsatzschale WI-B02b
an die bauseitige Decke.

Bauseitige Decke: Akustik-Holzbaudecke, wie im GB1 Grundbeschrieb 1 beschrieben:

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
Die Akustiknuten in der Deckenuntersicht (alle 4cm) sind sauber zu schließen; seitlich der Vorsatzschale dürfen keine Verschmutzungen an der sichtbar bleibenden Decke in Erscheinung treten.
Gleitweg: 25mm.

Die Anforderungen der Trockenbauwand muß im Bereich des Deckenanschlusses erhalten bleiben.
Menge: 14,000 m

**2.1.2.0080 Gleitender Deckenanschluss**
Gleitender Deckenanschluss

Herstellen des gleitenden Deckenanschlusses von der Vorsatzschale WI-B02b
an die bauseitige Untersicht der Dachkonstruktion

Bauseitige Dachkonstruktion sinngemäß Detail 52508 (hier jedoch als Vorsatzschale),
Dachneigung 6 Grad,
Anschlüsse quer und parallel zur Dachneigung (geneigt),

Bauseitiger Dachaufbau von oben nach unten:

- Blech-Stehfalzdach - bauseitig durch AN-Dach
- Luftschicht, ca. 40mm,
- Unterdeckbahn
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Vorsatzschale muß im Bereich des Deckenanschlusses erhalten bleiben.
Menge: 13,000 m

**2.1.2.0090 Zulage für: Einbaubereich 2**
Zulage für: Einbaubereich 2

Z u l a g e  zum Vorsatzschalen-Typ WI-B02b
für: die Ausführung im Einbaubereich 2,

Raumhöhen wie vor beschrieben,
bei starren und gleitenden Deckenanschlüssen
unter Einhaltung der Anforderungen an die Wand.
Menge: 144,000 m2

**2.1.2.0100 Zulage: Gerüste für eigene Leistungen**
Zulage: Gerüste für eigene Leistungen

Z u l a g e  zum Wandtyp WI-B02b (Vorsatzschale)

mit Arbeitshöhen bis 4,45m
für

Arbeits- und Montagegerüste, gemäß DIN 18340 Ziffer 4.2.3,
für das Auf-, Um- und Abbauen der Gerüste,
für das Vorhalten
für die verschiedenen Arbeitsschritte wie Aufstellen des Ständerwerks, Herstellen der gleitenden Anschlüsse, Dämmung, Aussparungen und wandintegrierte Bauteile, bis hin zur betriebsfertigen Herstellung der Vorsatzschale incl. der Spachtelgänge.
Unter der Beachtung einer einseitigen Beplankung (Vorsatzschale).

Nur für Vorsatzschalen mit Höhen gemäß DIN 18340 Ziffer 4.2.3 (nicht für Vorsatzschalen mit geringerer Arbeitshöhe).

Abrechnung nach m2 Vorsatzschale, wie Vorsatzschalen-Position.
Menge: 185,000 m2

**2.1.2.0110 WI-B04a, Vorsatzschale, d=7,5cm, Eb1, H bis 3,25m, Q1**
WI-B04a, Vorsatzschale, d=7,5cm, Eb1, H bis 3,25m, Q1

Selbsttragende Trockenbau-Vorsatzschale, Typ WI-B04a, gemäß ZTV,
Dicke: 7,5cm,
Wandhöhe: H bis 3,25m
Einbaubereich 1, DIN 4103-1, DIN 18183,

Anforderungen:
Brandschutz: keine
Schallschutz: R′w mindestens 30dB

Unterkonstruktion: aus verzinkten Stahlblechprofilen DIN 18182-1,
Metallständer CW50,
Boden und Deckenanschlüsse mit Randprofilen UW;
Einfachständerwerk, incl. Anschlußprofile und Anschlußkleinteile gemäß ZTV, abgestimmt auch auf die haustechnischen Trassen, Ständerabstand entsprechend Wandhöhe Detailausbildung und Einbaubereich, Regelabstand maximal 62,5cm, nach Herstellervorschrift. Verstärkte Profile siehe gesonderte Positionen.

Hohlraum: Dämmschicht aus Mineralwolle nach DIN EN 13162 entsprechend den Anforderungen an die Wand sowie nach Zulassung, einlagig, dicht stoßen, abrutschsicher montieren, 50mm dick.

Wandseite 1, Beplankung: 2 x 12,5mm zementgebundene Platte

Verspachtelung der Gipsfaserplatten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 29,000 m2

**2.1.2.0120 Gleitender Deckenanschluss**
Gleitender Deckenanschluss

Herstellen des gleitenden Deckenanschlusses von der Vorsatzschale WI-B04a
an die bauseitige Decke.

Bauseitige Decke: Holzbaudecke und Stahlbetonflachdecke.
Gleitweg: 25mm.

Die Anforderungen der Vorsatzschale muß im Bereich des Deckenanschlusses erhalten bleiben.
Menge: 4,000 m

**2.1.2.0130 Gleitender Deckenanschluss an Akustik-Deckenuntersichten**
Gleitender Deckenanschluss an Akustik-Deckenuntersichten

Herstellen des gleitenden Deckenanschlusses von der Vorsatzschale WI-B04a
an die bauseitige Decke.

Bauseitige Decke: Akustik-Holzbaudecke, wie im GB1 Grundbeschrieb 1 beschrieben:

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
Die Akustiknuten in der Deckenuntersicht (alle 4cm) sind sauber zu schließen; seitlich der Vorsatzschale dürfen keine Verschmutzungen an der sichtbar bleibenden Decke in Erscheinung treten.
Gleitweg: 25mm.

Die Anforderungen der Trockenbauwand muß im Bereich des Deckenanschlusses erhalten bleiben.
Menge: 4,000 m

**2.1.2.0140 Zulage für: Einbaubereich 2**
Zulage für: Einbaubereich 2

Z u l a g e  zum Vorsatzschalen-Typ WI-B04a
für: die Ausführung im Einbaubereich 2,

Raumhöhen wie vor beschrieben,
bei starren und gleitenden Deckenanschlüssen
unter Einhaltung der Anforderungen an die Wand.
Menge: 19,000 m2

**2.1.2.0150 WI-B04b, Vorsatzschale, d=7,5cm, Eb1, H bis 4,45m, Q1**
WI-B04b, Vorsatzschale, d=7,5cm, Eb1, H bis 4,45m, Q1

Selbsttragende Trockenbau-Vorsatzschale, Typ WI-B04b, gemäß ZTV,
wie WI-B04a, jedoch

Dicke: 7,5cm,
Wandhöhe: H bis 4,45m
Einbaubereich 1, DIN 4103-1, DIN 18183,

Planbeilage:
54801
Menge: 27,000 m2

**2.1.2.0160 Gleitender Deckenanschluss**
Gleitender Deckenanschluss

Herstellen des gleitenden Deckenanschlusses von der Vorsatzschale WI-B04b
an die bauseitige Decke.

Bauseitige Decke: Holzbaudecke und Stahlbetonflachdecke.
Gleitweg: 25mm.

Die Anforderungen der Vorsatzschale muß im Bereich des Deckenanschlusses erhalten bleiben.
Menge: 2,000 m

**2.1.2.0170 Gleitender Deckenanschluss an Akustik-Deckenuntersichten**
Gleitender Deckenanschluss an Akustik-Deckenuntersichten

Herstellen des gleitenden Deckenanschlusses von der Vorsatzschale WI-B04b
an die bauseitige Decke.

Bauseitige Decke: Akustik-Holzbaudecke, wie im GB1 Grundbeschrieb 1 beschrieben:

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
Die Akustiknuten in der Deckenuntersicht (alle 4cm) sind sauber zu schließen; seitlich der Vorsatzschale dürfen keine Verschmutzungen an der sichtbar bleibenden Decke in Erscheinung treten.
Gleitweg: 25mm.

Die Anforderungen der Trockenbauwand muß im Bereich des Deckenanschlusses erhalten bleiben.
Menge: 2,000 m

**2.1.2.0180 Gleitender Deckenanschluss**
Gleitender Deckenanschluss

Herstellen des gleitenden Deckenanschlusses von der Vorsatzschale WI-B04b
an die bauseitige Untersicht der Dachkonstruktion

Bauseitige Dachkonstruktion sinngemäß Detail 52508 (hier jedoch als Vorsatzschale),
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Vorsatzschale muß im Bereich des Deckenanschlusses erhalten bleiben.
Menge: 2,000 m

**2.1.2.0190 Zulage für: Einbaubereich 2**
Zulage für: Einbaubereich 2

Z u l a g e  zum Vorsatzschalen-Typ WI-B04b
für: die Ausführung im Einbaubereich 2,

Raumhöhen wie vor beschrieben,
bei starren und gleitenden Deckenanschlüssen
unter Einhaltung der Anforderungen an die Wand.
Menge: 14,000 m2

**2.1.2.0200 Zulage: Gerüste für eigene Leistungen**
Zulage: Gerüste für eigene Leistungen

Z u l a g e  zum Wandtyp WI-B04b (Vorsatzschale)

mit Arbeitshöhen bis 4,45m
für

Arbeits- und Montagegerüste, gemäß DIN 18340 Ziffer 4.2.3,
für das Auf-, Um- und Abbauen der Gerüste,
für das Vorhalten
für die verschiedenen Arbeitsschritte wie Aufstellen des Ständerwerks, Herstellen der gleitenden Anschlüsse, Dämmung, Aussparungen und wandintegrierte Bauteile, bis hin zur betriebsfertigen Herstellung der Vorsatzschale incl. der Spachtelgänge.
Unter der Beachtung einer einseitigen Beplankung (Vorsatzschale).

Nur für Vorsatzschalen mit Höhen gemäß DIN 18340 Ziffer 4.2.3 (nicht für Vorsatzschalen mit geringerer Arbeitshöhe).

Abrechnung nach m2 Vorsatzschale, wie Vorsatzschalen-Position.
Menge: 27,000 m2

**2.1.2.0210 WI-B06a, Vorsatzschale, d=10cm, Eb1, H bis 3,25m, Q1**
WI-B06a, Vorsatzschale, d=10cm, Eb1, H bis 3,25m, Q1

Selbsttragende Trockenbau-Vorsatzschale, Typ WI-B06a, gemäß ZTV,
Dicke: 10cm,
Wandhöhe: H bis 3,25m
Einbaubereich 1, DIN 4103-1, DIN 18183,

Anforderungen:
Brandschutz: keine
Schallschutz: R′w mindestens 30dB

Unterkonstruktion: aus verzinkten Stahlblechprofilen DIN 18182-1,
Metallständer CW75,
Boden und Deckenanschlüsse mit Randprofilen UW;
Einfachständerwerk, incl. Anschlußprofile und Anschlußkleinteile gemäß ZTV, abgestimmt auch auf die haustechnischen Trassen, Ständerabstand entsprechend Wandhöhe Detailausbildung und Einbaubereich, Regelabstand maximal 62,5cm, nach Herstellervorschrift. Verstärkte Profile siehe gesonderte Positionen.

Hohlraum: Dämmschicht aus Mineralwolle nach DIN EN 13162 entsprechend den Anforderungen an die Wand sowie nach Zulassung, einlagig, dicht stoßen, abrutschsicher montieren, maximal 75mm dick.

Wandseite 1, Beplankung: 2 x 12,5mm Gipsfaserplatten (GF)

Verspachtelung der Gipsfaserplatten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 217,000 m2

**2.1.2.0220 Gleitender Deckenanschluss**
Gleitender Deckenanschluss

Herstellen des gleitenden Deckenanschlusses von der Vorsatzschale WI-B06a
an die bauseitige Decke.

Bauseitige Decke: Holzbaudecke und Stahlbetonflachdecke.
Gleitweg: 25mm.

Die Anforderungen der Vorsatzschale muß im Bereich des Deckenanschlusses erhalten bleiben.
Menge: 33,000 m

**2.1.2.0230 Gleitender Deckenanschluss an Akustik-Deckenuntersichten**
Gleitender Deckenanschluss an Akustik-Deckenuntersichten

Herstellen des gleitenden Deckenanschlusses von der Vorsatzschale WI-B06a
an die bauseitige Decke.

Bauseitige Decke: Akustik-Holzbaudecke, wie im GB1 Grundbeschrieb 1 beschrieben:

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
Die Akustiknuten in der Deckenuntersicht (alle 4cm) sind sauber zu schließen; seitlich der Vorsatzschale dürfen keine Verschmutzungen an der sichtbar bleibenden Decke in Erscheinung treten.
Gleitweg: 25mm.

Die Anforderungen der Trockenbauwand muß im Bereich des Deckenanschlusses erhalten bleiben.
Menge: 33,000 m

**2.1.2.0240 Zulage für: Einbaubereich 2**
Zulage für: Einbaubereich 2

Z u l a g e  zum Vorsatzschalen-Typ WI-B06a
für: die Ausführung im Einbaubereich 2,

Raumhöhen wie vor beschrieben,
bei starren und gleitenden Deckenanschlüssen
unter Einhaltung der Anforderungen an die Wand.
Menge: 152,000 m2

**2.1.2.0250 WI-B06b, Vorsatzschale, d=10cm, Eb1, H bis 4,45m, Q1**
WI-B06b, Vorsatzschale, d=10cm, Eb1, H bis 4,45m, Q1

Selbsttragende Trockenbau-Vorsatzschale, Typ WI-B06b, gemäß ZTV,
wie WI-B06a, jedoch

Dicke: 10cm,
Wandhöhe: H bis 4,45m
Einbaubereich 1, DIN 4103-1, DIN 18183,

Planbeilage:
54801
Menge: 608,000 m2

**2.1.2.0260 Gleitender Deckenanschluss**
Gleitender Deckenanschluss

Herstellen des gleitenden Deckenanschlusses von der Vorsatzschale WI-B06b
an die bauseitige Decke.

Bauseitige Decke: Holzbaudecke und Stahlbetonflachdecke.
Gleitweg: 25mm.

Die Anforderungen der Vorsatzschale muß im Bereich des Deckenanschlusses erhalten bleiben.
Menge: 46,000 m

**2.1.2.0270 Gleitender Deckenanschluss an Akustik-Deckenuntersichten**
Gleitender Deckenanschluss an Akustik-Deckenuntersichten

Herstellen des gleitenden Deckenanschlusses von der Vorsatzschale WI-B06b
an die bauseitige Decke.

Bauseitige Decke: Akustik-Holzbaudecke, wie im GB1 Grundbeschrieb 1 beschrieben:

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
Die Akustiknuten in der Deckenuntersicht (alle 4cm) sind sauber zu schließen; seitlich der Vorsatzschale dürfen keine Verschmutzungen an der sichtbar bleibenden Decke in Erscheinung treten.
Gleitweg: 25mm.

Die Anforderungen der Trockenbauwand muß im Bereich des Deckenanschlusses erhalten bleiben.
Menge: 46,000 m

**2.1.2.0280 Gleitender Deckenanschluss**
Gleitender Deckenanschluss

Herstellen des gleitenden Deckenanschlusses von der Vorsatzschale WI-B06b
an die bauseitige Untersicht der Dachkonstruktion

Bauseitige Dachkonstruktion sinngemäß Detail 52508 (hier jedoch als Vorsatzschale),
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Vorsatzschale muß im Bereich des Deckenanschlusses erhalten bleiben.
Menge: 45,000 m

**2.1.2.0290 Zulage für: Einbaubereich 2**
Zulage für: Einbaubereich 2

Z u l a g e  zum Vorsatzschalen-Typ WI-B06b
für: die Ausführung im Einbaubereich 2,

Raumhöhen wie vor beschrieben,
bei starren und gleitenden Deckenanschlüssen
unter Einhaltung der Anforderungen an die Wand.
Menge: 412,000 m2

**2.1.2.0300 Zulage: Gerüste für eigene Leistungen**
Zulage: Gerüste für eigene Leistungen

Z u l a g e  zum Wandtyp WI-B06b (Vorsatzschale)

mit Arbeitshöhen bis 4,45m
für

Arbeits- und Montagegerüste, gemäß DIN 18340 Ziffer 4.2.3,
für das Auf-, Um- und Abbauen der Gerüste,
für das Vorhalten
für die verschiedenen Arbeitsschritte wie Aufstellen des Ständerwerks, Herstellen der gleitenden Anschlüsse, Dämmung, Aussparungen und wandintegrierte Bauteile, bis hin zur betriebsfertigen Herstellung der Vorsatzschale incl. der Spachtelgänge.
Unter der Beachtung einer einseitigen Beplankung (Vorsatzschale).

Nur für Vorsatzschalen mit Höhen gemäß DIN 18340 Ziffer 4.2.3 (nicht für Vorsatzschalen mit geringerer Arbeitshöhe).

Abrechnung nach m2 Vorsatzschale, wie Vorsatzschalen-Position.
Menge: 608,000 m2

**2.1.2.0310 WI-B09a, Vorsatzschale, d=10cm, Eb1, H bis 3,25m, Q1**
WI-B09a, Vorsatzschale, d=10cm, Eb1, H bis 3,25m, Q1

Selbsttragende Trockenbau-Vorsatzschale, Typ WI-B06a, gemäß ZTV,
Dicke: 10cm,
Wandhöhe: H bis 3,25m
Einbaubereich 1, DIN 4103-1, DIN 18183,

Anforderungen:
Brandschutz: keine
Schallschutz: R′w mindestens 30dB

Unterkonstruktion: aus verzinkten Stahlblechprofilen DIN 18182-1,
Metallständer CW75,
Boden und Deckenanschlüsse mit Randprofilen UW;
Einfachständerwerk, incl. Anschlußprofile und Anschlußkleinteile gemäß ZTV, abgestimmt auch auf die haustechnischen Trassen, Ständerabstand entsprechend Wandhöhe Detailausbildung und Einbaubereich, Regelabstand maximal 62,5cm, nach Herstellervorschrift. Verstärkte Profile siehe gesonderte Positionen.

Hohlraum: Dämmschicht aus Mineralwolle nach DIN EN 13162 entsprechend den Anforderungen an die Wand sowie nach Zulassung, einlagig, dicht stoßen, abrutschsicher montieren, maximal 75mm dick.

Wandseite 1, Beplankung: 2 x 12,5mm zementgebundene Platte

Verspachtelung der Gipsfaserplatten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 29,000 m2

**2.1.2.0320 Gleitender Deckenanschluss**
Gleitender Deckenanschluss

Herstellen des gleitenden Deckenanschlusses von der Vorsatzschale WI-B09a
an die bauseitige Decke.

Bauseitige Decke: Holzbaudecke und Stahlbetonflachdecke.
Gleitweg: 25mm.

Die Anforderungen der Vorsatzschale muß im Bereich des Deckenanschlusses erhalten bleiben.
Menge: 4,000 m

**2.1.2.0330 Gleitender Deckenanschluss an Akustik-Deckenuntersichten**
Gleitender Deckenanschluss an Akustik-Deckenuntersichten

Herstellen des gleitenden Deckenanschlusses von der Vorsatzschale WI-B09a
an die bauseitige Decke.

Bauseitige Decke: Akustik-Holzbaudecke, wie im GB1 Grundbeschrieb 1 beschrieben:

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
Die Akustiknuten in der Deckenuntersicht (alle 4cm) sind sauber zu schließen; seitlich der Vorsatzschale dürfen keine Verschmutzungen an der sichtbar bleibenden Decke in Erscheinung treten.
Gleitweg: 25mm.

Die Anforderungen der Trockenbauwand muß im Bereich des Deckenanschlusses erhalten bleiben.
Menge: 4,000 m

**2.1.2.0340 Zulage für: Einbaubereich 2**
Zulage für: Einbaubereich 2

Z u l a g e  zum Vorsatzschalen-Typ WI-B09a
für: die Ausführung im Einbaubereich 2,

Raumhöhen wie vor beschrieben,
bei starren und gleitenden Deckenanschlüssen
unter Einhaltung der Anforderungen an die Wand.
Menge: 22,000 m2

**2.1.2.0350 WI-B09b, Vorsatzschale, d=10cm, Eb1, H bis 4,45m, Q1**
WI-B09b, Vorsatzschale, d=10cm, Eb1, H bis 4,45m, Q1

Selbsttragende Trockenbau-Vorsatzschale, Typ WI-B09b, gemäß ZTV,
wie WI-B06a, jedoch

Dicke: 10cm,
Wandhöhe: H bis 4,45m
Einbaubereich 1, DIN 4103-1, DIN 18183,

Planbeilage:
54801
Menge: 181,000 m2

**2.1.2.0360 Gleitender Deckenanschluss**
Gleitender Deckenanschluss

Herstellen des gleitenden Deckenanschlusses von der Vorsatzschale WI-B09b
an die bauseitige Decke.

Bauseitige Decke: Holzbaudecke und Stahlbetonflachdecke.
Gleitweg: 25mm.

Die Anforderungen der Vorsatzschale muß im Bereich des Deckenanschlusses erhalten bleiben.
Menge: 14,000 m

**2.1.2.0370 Gleitender Deckenanschluss an Akustik-Deckenuntersichten**
Gleitender Deckenanschluss an Akustik-Deckenuntersichten

Herstellen des gleitenden Deckenanschlusses von der Vorsatzschale WI-B09b
an die bauseitige Decke.

Bauseitige Decke: Akustik-Holzbaudecke, wie im GB1 Grundbeschrieb 1 beschrieben:

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
Die Akustiknuten in der Deckenuntersicht (alle 4cm) sind sauber zu schließen; seitlich der Vorsatzschale dürfen keine Verschmutzungen an der sichtbar bleibenden Decke in Erscheinung treten.
Gleitweg: 25mm.

Die Anforderungen der Trockenbauwand muß im Bereich des Deckenanschlusses erhalten bleiben.
Menge: 14,000 m

**2.1.2.0380 Gleitender Deckenanschluss**
Gleitender Deckenanschluss

Herstellen des gleitenden Deckenanschlusses von der Vorsatzschale WI-B09b
an die bauseitige Untersicht der Dachkonstruktion

Bauseitige Dachkonstruktion sinngemäß Detail 52508 (hier jedoch als Vorsatzschale),
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Vorsatzschale muß im Bereich des Deckenanschlusses erhalten bleiben.
Menge: 13,000 m

**2.1.2.0390 Zulage für: Einbaubereich 2**
Zulage für: Einbaubereich 2

Z u l a g e  zum Vorsatzschalen-Typ WI-B09b
für: die Ausführung im Einbaubereich 2,

Raumhöhen wie vor beschrieben,
bei starren und gleitenden Deckenanschlüssen
unter Einhaltung der Anforderungen an die Wand.
Menge: 155,000 m2

**2.1.2.0400 Zulage: Gerüste für eigene Leistungen**
Zulage: Gerüste für eigene Leistungen

Z u l a g e  zum Wandtyp WI-B09b (Vorsatzschale)

mit Arbeitshöhen bis 4,45m
für

Arbeits- und Montagegerüste, gemäß DIN 18340 Ziffer 4.2.3,
für das Auf-, Um- und Abbauen der Gerüste,
für das Vorhalten
für die verschiedenen Arbeitsschritte wie Aufstellen des Ständerwerks, Herstellen der gleitenden Anschlüsse, Dämmung, Aussparungen und wandintegrierte Bauteile, bis hin zur betriebsfertigen Herstellung der Vorsatzschale incl. der Spachtelgänge.
Unter der Beachtung einer einseitigen Beplankung (Vorsatzschale).

Nur für Vorsatzschalen mit Höhen gemäß DIN 18340 Ziffer 4.2.3 (nicht für Vorsatzschalen mit geringerer Arbeitshöhe).

Abrechnung nach m2 Vorsatzschale, wie Vorsatzschalen-Position.
Menge: 181,000 m2

**2.1.2.0410 WI-B12a, Vorsatzschale, d=10cm, Eb1, H bis 3,25m, Q1**
WI-B12a, Vorsatzschale, d=10cm, Eb1, H bis 3,25m, Q1

Selbsttragende Trockenbau-Vorsatzschale, Typ WI-B12a, gemäß ZTV,
genau wie Typ WI-B06a,

Planbeilage:
54801
Menge: 27,000 m2

**2.1.2.0420 Gleitender Deckenanschluss**
Gleitender Deckenanschluss

Herstellen des gleitenden Deckenanschlusses von der Vorsatzschale WI-B06a
an die bauseitige Decke.

Bauseitige Decke: Holzbaudecke und Stahlbetonflachdecke.
Gleitweg: 25mm.

Die Anforderungen der Vorsatzschale muß im Bereich des Deckenanschlusses erhalten bleiben.
Menge: 4,000 m

**2.1.2.0430 Gleitender Deckenanschluss an Akustik-Deckenuntersichten**
Gleitender Deckenanschluss an Akustik-Deckenuntersichten

Herstellen des gleitenden Deckenanschlusses von der Vorsatzschale WI-B06a
an die bauseitige Decke.

Bauseitige Decke: Akustik-Holzbaudecke, wie im GB1 Grundbeschrieb 1 beschrieben:

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
Die Akustiknuten in der Deckenuntersicht (alle 4cm) sind sauber zu schließen; seitlich der Vorsatzschale dürfen keine Verschmutzungen an der sichtbar bleibenden Decke in Erscheinung treten.
Gleitweg: 25mm.

Die Anforderungen der Trockenbauwand muß im Bereich des Deckenanschlusses erhalten bleiben.
Menge: 4,000 m

**2.1.2.0440 Zulage für: Einbaubereich 2**
Zulage für: Einbaubereich 2

Z u l a g e  zum Vorsatzschalen-Typ WI-B12a
für: die Ausführung im Einbaubereich 2,

Raumhöhen wie vor beschrieben,
bei starren und gleitenden Deckenanschlüssen
unter Einhaltung der Anforderungen an die Wand.
Menge: 13,000 m2

**2.1.2.0450 WI-B12b, Vorsatzschale, d=10cm, Eb1, H bis 4,45m, Q1**
WI-B12b, Vorsatzschale, d=10cm, Eb1, H bis 4,45m, Q1

Selbsttragende Trockenbau-Vorsatzschale, Typ WI-B12b, gemäß ZTV,
genau wie Typ WI-B06b,

Planbeilage:
54801
Menge: 27,000 m2

**2.1.2.0460 Gleitender Deckenanschluss**
Gleitender Deckenanschluss

Herstellen des gleitenden Deckenanschlusses von der Vorsatzschale WI-B06b
an die bauseitige Decke.

Bauseitige Decke: Holzbaudecke und Stahlbetonflachdecke.
Gleitweg: 25mm.

Die Anforderungen der Vorsatzschale muß im Bereich des Deckenanschlusses erhalten bleiben.
Menge: 2,000 m

**2.1.2.0470 Gleitender Deckenanschluss an Akustik-Deckenuntersichten**
Gleitender Deckenanschluss an Akustik-Deckenuntersichten

Herstellen des gleitenden Deckenanschlusses von der Vorsatzschale WI-B06b
an die bauseitige Decke.

Bauseitige Decke: Akustik-Holzbaudecke, wie im GB1 Grundbeschrieb 1 beschrieben:

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
Die Akustiknuten in der Deckenuntersicht (alle 4cm) sind sauber zu schließen; seitlich der Vorsatzschale dürfen keine Verschmutzungen an der sichtbar bleibenden Decke in Erscheinung treten.
Gleitweg: 25mm.

Die Anforderungen der Trockenbauwand muß im Bereich des Deckenanschlusses erhalten bleiben.
Menge: 2,000 m

**2.1.2.0480 Gleitender Deckenanschluss**
Gleitender Deckenanschluss

Herstellen des gleitenden Deckenanschlusses von der Vorsatzschale WI-B06b
an die bauseitige Untersicht der Dachkonstruktion

Bauseitige Dachkonstruktion sinngemäß Detail 52508 (hier jedoch als Vorsatzschale),
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Vorsatzschale muß im Bereich des Deckenanschlusses erhalten bleiben.
Menge: 2,000 m

**2.1.2.0490 Zulage für: Einbaubereich 2**
Zulage für: Einbaubereich 2

Z u l a g e  zum Vorsatzschalen-Typ WI-B12b
für: die Ausführung im Einbaubereich 2,

Raumhöhen wie vor beschrieben,
bei starren und gleitenden Deckenanschlüssen
unter Einhaltung der Anforderungen an die Wand.
Menge: 15,000 m2

**2.1.2.0500 Zulage: Gerüste für eigene Leistungen**
Zulage: Gerüste für eigene Leistungen

Z u l a g e  zum Wandtyp WI-B12b (Vorsatzschale)

mit Arbeitshöhen bis 4,45m
für

Arbeits- und Montagegerüste, gemäß DIN 18340 Ziffer 4.2.3,
für das Auf-, Um- und Abbauen der Gerüste,
für das Vorhalten
für die verschiedenen Arbeitsschritte wie Aufstellen des Ständerwerks, Herstellen der gleitenden Anschlüsse, Dämmung, Aussparungen und wandintegrierte Bauteile, bis hin zur betriebsfertigen Herstellung der Vorsatzschale incl. der Spachtelgänge.
Unter der Beachtung einer einseitigen Beplankung (Vorsatzschale).

Nur für Vorsatzschalen mit Höhen gemäß DIN 18340 Ziffer 4.2.3 (nicht für Vorsatzschalen mit geringerer Arbeitshöhe).

Abrechnung nach m2 Vorsatzschale, wie Vorsatzschalen-Position.
Menge: 27,000 m2

##### 2.1.3 Installationswände

**2.1.3.0010 WI-B10a, Zweifachständerwerk, d=30-35cm, Eb1, H bis 3,25m, Q1**
WI-B10a, Zweifachständerwerk, d=30-35cm, Eb1, H bis 3,25m, Q1

Trockenbauwand, Typ WI-B10a, nichttragende, innere Trockenbau-
Metallzweifachständerwand gemäß ZTV,
Wanddicke: 30 bis 35cm,
Wandhöhe: H bis 3,25m
Einbaubereich 1, DIN 4103-1, DIN 18183,

Anforderungen:
Brandschutz: keine
Schallschutz: R′w mindestens 47dB

Unterkonstruktion: aus verzinkten Stahlblechprofilen DIN 18182-1,
Metallständer 2x CW75 mit Abstand untereinander von 120mm,
Boden und Deckenanschlüsse je mit Randprofilen UW;
Zweifachständerwerk, incl. Anschlußprofile und Anschlußkleinteile gemäß ZTV, abgestimmt auch auf die haustechnischen Trassen, Ständerabstand entsprechend Wandhöhe Detailausbildung und Einbaubereich, Regelabstand maximal 62,5cm, nach Herstellervorschrift. Verstärkte Profile siehe gesonderte Positionen.

Hohlraum: Dämmschichten auf jeder Wandseite im Bereich der Metallständer aus Mineralwolle nach DIN EN 13162, mindestens 40 kg/m3, Wärmeleitfähigkeit sowie längenbezogener Strömungswiderstand nach DIN EN 29053 entsprechend den Anforderungen an die Wand, einlagig, dicht stoßen, abrutschsicher montieren, mindestens 2x 50mm dick.

Wandseite 1, Beplankung: 2 x 12,5mm Gipsfaserplatten (GF)
Wandseite 2, Beplankung: 2 x 12,5mm Gipsfaserplatten (GF)

Verspachtelung der Gipsfaserplatten auf beiden Wandseiten (incl. Schleifgänge) gemäß Merkblatt Nr. 2 des Bundesverbandes der Gipsindustrie e.V. Qualitätsstufe Q1 (Q3 siehe Zulagepositionen).

Einbau zwischen Rohboden und Rohdecke,
Befestigungsuntergrund unten: Stahlbetonrohdecke und Holzbaudecke.
Befestigungsuntergrund oben: Stahlbetonrohdecke und Holzbaudecke.
Oberer Anschluß an UK Rohdecke: starr.

Incl. aller Standard-Anschlüsse an Massivbauteile sowie anderer Trockenbauwände, gemäß Zulassung und gemäß der genannten Anforderungen, nach Hersteller-Detail und Planbeilagen.
incl. aller Klein- und Verbindungsteile,
incl. aller Montagehilfen sowie Montagegerüste.

Planbeilage:
54801
Menge: 28,000 m2

**2.1.3.0020 Gleitender Deckenanschluss**
Gleitender Deckenanschluss

Herstellen des gleitenden Deckenanschlusses von der Wand WI-B10a
an die bauseitige Decke.

Bauseitige Decke: Holzbaudecke und Stahlbetonflachdecke.
Gleitweg: 25mm.

Die Anforderungen der Trockenbauwand muß im Bereich des Deckenanschlusses erhalten bleiben.
Menge: 4,000 m

**2.1.3.0030 Gleitender Deckenanschluss an Akustik-Deckenuntersichten**
Gleitender Deckenanschluss an Akustik-Deckenuntersichten

Herstellen des gleitenden Deckenanschlusses von der Wand WI-B10a
an die bauseitige Decke.

Bauseitige Decke: Akustik-Holzbaudecke, wie im GB1 Grundbeschrieb 1 beschrieben:

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
Die Akustiknuten in der Deckenuntersicht (alle 4cm) sind sauber zu schließen; seitlich der Trockenbauwand dürfen keine Verschmutzungen an der sichtbar bleibenden Decke in Erscheinung treten.
Gleitweg: 25mm.

Die Anforderungen der Trockenbauwand muß im Bereich des Deckenanschlusses erhalten bleiben.
Menge: 4,000 m

**2.1.3.0040 Zulage für: Einbaubereich 2**
Zulage für: Einbaubereich 2

Z u l a g e  zum Wandtyp WI-B10a
für: die Ausführung im Einbaubereich 2,

Raumhöhen wie vor beschrieben,
bei starren und gleitenden Deckenanschlüssen
unter Einhaltung der Anforderungen an die Wand.
Menge: 16,000 m2

**2.1.3.0050 WI-B10b, Zweifachständerwerk, d=30-35cm, Eb1, H bis 4,45m, Q1**
WI-B10b, Zweifachständerwerk, d=30-35cm, Eb1, H bis 4,45m, Q1

Trockenbauwand, Typ WI-B10b, nichttragende, Trockenbau-Metallzweifachständerwand gemäß ZTV,
wie WI-B10a, jedoch

Wanddicke: 30 bis 35cm,
Wandhöhe: H bis 4,45m
Einbaubereich 1, DIN 4103-1, DIN 18183.

Planbeilage:
54801
Menge: 63,000 m2

**2.1.3.0060 Gleitender Deckenanschluss**
Gleitender Deckenanschluss

Herstellen des gleitenden Deckenanschlusses von der Wand WI-B10b
an die bauseitige Decke.

Bauseitige Decke: Holzbaudecke und Stahlbetonflachdecke.
Gleitweg: 25mm.

Die Anforderungen der Trockenbauwand muß im Bereich des Deckenanschlusses erhalten bleiben.
Menge: 5,000 m

**2.1.3.0070 Gleitender Deckenanschluss an Akustik-Deckenuntersichten**
Gleitender Deckenanschluss an Akustik-Deckenuntersichten

Herstellen des gleitenden Deckenanschlusses von der Wand WI-B10b
an die bauseitige Decke.

Bauseitige Decke: Akustik-Holzbaudecke, wie im GB1 Grundbeschrieb 1 beschrieben:

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
Die Akustiknuten in der Deckenuntersicht (alle 4cm) sind sauber zu schließen; seitlich der Trockenbauwand dürfen keine Verschmutzungen an der sichtbar bleibenden Decke in Erscheinung treten.
Gleitweg: 25mm.

Die Anforderungen der Trockenbauwand muß im Bereich des Deckenanschlusses erhalten bleiben.
Menge: 4,000 m

**2.1.3.0080 Gleitender Deckenanschluss**
Gleitender Deckenanschluss

Herstellen des gleitenden Deckenanschlusses von der Wand WI-B10b
an die bauseitige Untersicht der Dachkonstruktion

Bauseitige Dachkonstruktion gemäß Detail 52508,
Dachneigung 6 Grad,
Anschlüsse quer und parallel zur Dachneigung (geneigt),

Bauseitiger Dachaufbau von oben nach unten:

- Blech-Stehfalzdach - bauseitig durch AN-Dach
- Luftschicht, ca. 40mm,
- bituminöse Unterdeckbahn, diffusionsoffen, Sd -Wert kleiner als
  raumseitige Dampfbremse; Nachweis durch AN.
- Holzschalung 22mm,
- Sparren, H 360mm - partiell H 240mm, Regelabstände e= 62,5 cm,
  (Befestigungsuntergrund für Trockenbauwände),
- Zwischensparrendämmung, H 360mm - partiell H 240mm,
- OSB-Platte, 15mm, als Dampfbremse, Stöße dampfdicht abgeklebt,
  sd-Wert größer als der sd-Wert der Unterdeckbahn; Nachweis durch AN.
- GKF-Platten, bauseits durch Trockenbauer,
- Holzplatte mit Anforderungen an die Akustik, durch Trockenbauer.

Bewegungen der Sparren in Feldmitte oberhalb der Räume: bis zu 21mm nach unten - durch Schnee, Wind, Lasten aus Dachaufbauten;
Gleitweg somit hier wie bei anderen Anschlüssen: 25mm.

Die Anforderungen der Trockenbauwand muß im Bereich des Deckenanschlusses erhalten bleiben.
Menge: 4,000 m

**2.1.3.0090 Zulage für: Einbaubereich 2**
Zulage für: Einbaubereich 2

Z u l a g e  zum Wandtyp WI-B10b
für: die Ausführung im Einbaubereich 2,

Raumhöhen wie vor beschrieben,
bei starren und gleitenden Deckenanschlüssen
unter Einhaltung der Anforderungen an die Wand.
Menge: 44,000 m2

**2.1.3.0100 Zulage: Gerüste für eigene Leistungen**
Zulage: Gerüste für eigene Leistungen

Z u l a g e  zum Wandtyp WI-B10b

mit Arbeitshöhen bis 4,45m
für

Arbeits- und Montagegerüste, gemäß DIN 18340 Ziffer 4.2.3,
für das Auf-, Um- und Abbauen der Gerüste,
für das Vorhalten
für die verschiedenen Arbeitsschritte wie Aufstellen des Ständerwerks, Herstellen der gleitenden Anschlüsse, Dämmung, Aussparungen und wandintegrierte Bauteile, zweite Beplankungsseite bis hin zur betriebsfertigen Herstellung der Wand incl. der Spachtelgänge.

Nur für Wände mit Höhen gemäß DIN 18340 Ziffer 4.2.3 (nicht für Wände mit geringerer Arbeitshöhe).

Abrechnung nach m2 Wand, wie Wandposition.
Menge: 95,000 m2

##### 2.1.4 Zulagen für Wände und Schalen

**2.1.4.0010 Zulage Kleinflächen Montagewände**
Zulage Kleinflächen Montagewände

Z u l a g e  zu vorgen. Trockenbau-Montagewänden für die Ausführung in Kleinflächen bis 2,5m2 Einzelfläche.
Menge: 420,000 m2

**2.1.4.0020 Zulage Kleinflächen Vorsatzschalen**
Zulage Kleinflächen Vorsatzschalen

Z u l a g e  zu vorgen. Vorsatzschalen für die Ausführung in Kleinflächen bis 2,5m2 Einzelfläche.
Menge: 210,000 m2

**2.1.4.0030 Zulage zu Q1 für Q3**
Zulage zu Q1 für Q3

Z u l a g e  zu "Q1"-Flächen für das Spachteln dieser Flächen in der Oberflächenqualität "Q3". Die relevanden Flächen in gefliesten Bereichen sind vor der bauseitigen Verfliesung in Abstimmung mit der Objektüberwachung in Q3 zu spachteln.

Abrechnung aller Flächen, die "Q3" zu spachteln sind wandeinseitig, in dieser Position.

Hinweis: Flächen, die eine bauseitige Fliesenverbundabdichtung sowie Fliesen erhalten sollen, bleiben "Q1"-Flächen.
Menge: 9980,000 m2

##### 2.1.5 Stirnseiten

**2.1.5.0010 Beplankg. Stirnseite Wand, D = 10-15cm, 2x12,5mm Gipsfaserplatten, Q1**
Beplankg. Stirnseite Wand, D = 10-15cm, 2x12,5mm Gipsfaserplatten, Q1

Beplankung der Stirnseiten freistehender Wandenden mit
Gipsfaserplattenstreifen (GF), 2x12,5mm;
die 2 Lagen sind verzahnt einzusetzen. Die Wandecken sind mit einem
eingespachteltem Alu-Kantenschutzprofil auszuführen.
Wanddicke 10cm bis 15cm, incl. Spachtelung, Oberfläche Q1.
Incl. Unterkonstruktion.
Einbauort: in allen Ebenen
Menge: 95,000 m

**2.1.5.0020 Zulage zur Vorposition für: Q3**
Zulage zur Vorposition für: Q3

Z u l a g e  zur Vorposition mit "Q1"-Flächen für das Spachteln dieser Flächen in der Oberflächenqualität "Q3".
Menge: 80,000 m

**2.1.5.0030 Beplankg. Stirnseite Wand, D = 10-15cm, 2x12,5mm zementgeb. Platten, Q1**
Beplankg. Stirnseite Wand, D = 10-15cm, 2x12,5mm zementgeb. Platten, Q1

Beplankung der Stirnseiten freistehender Wandenden mit
zementgebundenen Plattenstreifen, 2x12,5mm;
die 2 Lagen sind verzahnt einzusetzen. Die Wandecken sind mit einem
eingespachteltem Alu-Kantenschutzprofil auszuführen.
Wanddicke 10cm bis 15cm, incl. Spachtelung, Oberfläche Q1.
Incl. Unterkonstruktion.
Einbauort: in allen Ebenen
Menge: 155,000 m

**2.1.5.0040 Zulage zur Vorposition für: Q3**
Zulage zur Vorposition für: Q3

Z u l a g e  zur Vorposition mit "Q1"-Flächen für das Spachteln dieser Flächen in der Oberflächenqualität "Q3".
Menge: 135,000 m

**2.1.5.0050 Beplankg. Stirnseite Wand, D = 30-35cm, 2x12,5mm Gipsfaserplatten, Q1**
Beplankg. Stirnseite Wand, D = 30-35cm, 2x12,5mm Gipsfaserplatten, Q1

Beplankung der Stirnseiten freistehender Wandenden mit
Gipsfaserplattenstreifen (GF), 2x12,5mm;
die 2 Lagen sind verzahnt einzusetzen. Die Wandecken sind mit einem
eingespachteltem Alu-Kantenschutzprofil auszuführen.
Wanddicke 30cm bis 35cm, incl. Spachtelung, Oberfläche Q1.
Incl. Unterkonstruktion.
Einbauort: in allen Ebenen
Menge: 12,000 m

**2.1.5.0060 Zulage zur Vorposition für: Q3**
Zulage zur Vorposition für: Q3

Z u l a g e  zur Vorposition mit "Q1"-Flächen für das Spachteln dieser Flächen in der Oberflächenqualität "Q3".
Menge: 8,000 m

**2.1.5.0070 Beplankg. Stirnseite Wand, D = 30-35cm, 2x12,5mm zementgeb. Platten, Q1**
Beplankg. Stirnseite Wand, D = 30-35cm, 2x12,5mm zementgeb. Platten, Q1

Beplankung der Stirnseiten freistehender Wandenden mit
zementgebundenen Plattenstreifen, 2x12,5mm;
die 2 Lagen sind verzahnt einzusetzen. Die Wandecken sind mit einem
eingespachteltem Alu-Kantenschutzprofil auszuführen.
Wanddicke 30cm bis 35cm, incl. Spachtelung, Oberfläche Q1.
Incl. Unterkonstruktion.
Einbauort: in allen Ebenen
Menge: 13,000 m

**2.1.5.0080 Zulage zur Vorposition für: Q3**
Zulage zur Vorposition für: Q3

Z u l a g e  zur Vorposition mit "Q1"-Flächen für das Spachteln dieser Flächen in der Oberflächenqualität "Q3".
Menge: 9,000 m

**2.1.5.0090 Beplankg. Oberseite Wand, D = 30-35cm, 2x12,5mm zementgeb. Platten, Q1**
Beplankg. Oberseite Wand, D = 30-35cm, 2x12,5mm zementgeb. Platten, Q1

Beplankung der Oberseiten freistehender, halbhoher Wandenden mit
zementgebundenen Plattenstreifen, 2x12,5mm;
die 2 Lagen sind verzahnt einzusetzen. Die Wandecken sind mit einem
eingespachteltem Alu-Kantenschutzprofil auszuführen.
Wanddicke 30cm bis 35cm, incl. Spachtelung, Oberfläche Q1.
Incl. Unterkonstruktion.
Einbauort: in allen Ebenen

Det. 52521
Menge: 38,000 m

#### 2.2 Wandintegrierte Bestandteile

##### 2.2.1 Auswechselungen

*Hinweis: Hinweis Auswechslungen*
Hinweis Auswechslungen

Auswechslungen und zusätzliche Ständer werden nur vergütet, wenn vor Schließen der Wände ein gemeinsames Aufmaß stattfand.
Arbeitshöhe wie Wandhöhe, gemäß GB-1, Grundbeschrieb-1.

**2.2.1.0010 Auswechslungen bis 0,80m**
Auswechslungen bis 0,80m

Herstellen von Ständerauswechslungen für Lüftungs- installationsdurchführungen, u.ä. mittels verstärkter Profile, D = 2 mm,
Auswechslungen bis 0,80m
Menge: 180,000 St

**2.2.1.0020 Auswechslungen von 0,81m bis 1,50 m**
Auswechslungen von 0,81m bis 1,50m

Herstellen von Ständerauswechslungen für Lüftungs- installationsdurchführungen, u.ä. mittels verstärkter Profile, D = 2 mm,
Auswechslungen von 0,81m bis 1,50m.
Menge: 140,000 St

**2.2.1.0030 Auswechslungen von 1,51m bis 2,50m**
Auswechslungen von 1,51m bis 2,50m

Herstellen von Ständerauswechslungen für Lüftungs- installationsdurchführungen, u.ä. mittels verstärkter Profile, D = 2 mm,
Auswechslungen von von 1,51m bis 2,50m.
Menge: 140,000 St

**2.2.1.0040 Zulage verstärkte Profile, U-Profile 100/50/2 mm**
Zulage verstärkte Profile, U-Profile 100/50/2 mm

Z u l a g e  für den Einbau von senkrechten,
geschoßhohen Profilen, statt der normalen C-
Ständerprofile, in alle Montagewände und Vorsatzschalen (als Unterkonstruktion für Hängeschränke, Wandregale u.ä.),
U-Profile 100/50/2 mm,
oberer Anschluß gleitend, 25mm.
Menge: 55,000 m

**2.2.1.0050 Profil wie vor, jedoch horizontaler Einbau**
Profil wie vor, jedoch horizontaler Einbau

Profil wie vor, jedoch horizontaler Einbau, ohne gleitenden Anschluß.
Menge: 12,000 m

**2.2.1.0060 Zulage verstärkte Profile, U-Profile 50/50/2 mm**
Zulage verstärkte Profile, U-Profile 50/50/2 mm

Z u l a g e  für den Einbau von senkrechten,
geschoßhohen Profilen, statt der normalen C-
Ständerprofile, in alle Montagewände und Vorsatzschalen (als Unterkonstruktion für Hängeschränke, Wandregale u.ä.),
U-Profile 50/50/2 mm,
oberer Anschluß gleitend, 25mm.
Menge: 110,000 m

**2.2.1.0070 Profil wie vor, jedoch horizontaler Einbau**
Profil wie vor, jedoch horizontaler Einbau

Profil wie vor, jedoch horizontaler Einbau, ohne gleitenden Anschluß.
Menge: 24,000 m

**2.2.1.0080 Anschlußwinkel, Boden**
Anschlußwinkel, Boden

Unterer Anschlußwinkel, D = 2mm für vor. gen. senkrechte geschoßhohe Profile (Abrechnung je St. Anschlußwinkel).

Für folgende verstärkte Profile:
U-Profile 100/50/2 mm
U-Profile 75/50/2 mm
U-Profile 50/50/2 mm
Menge: 80,000 St

**2.2.1.0090 Anschlußwinkel, oben, gleitend**
Anschlußwinkel, oben, gleitend

Oberer Anschlußwinkel, D = 4 mm, für vor. gen. senkrechte geschoßhohe Profile (Abrechnung je St. Anschlußwinkel). Oberer Anschlußwinkel mit Gleitweg 20mm.

Für folgende verstärkte Profile:
U-Profile 100/50/2 mm
U-Profile 75/50/2 mm
U-Profile 50/50/2 mm
Menge: 80,000 St

##### 2.2.2 Ausschnitte

*Hinweis: Grundbeschrieb Ausschnitte für Wanddurchbrüche*
Grundbeschrieb Ausschnitte für Wanddurchbrüche

Ausschnitte (für Wanddurchbrüche) für Rohrleitungen für Heizung und Sanitär, Trassen u.ä. in Wänden: Die Ausschnitte sind jeweils genau passend und allseitig scharfkantig in der Beplankung herzustellen. Abrechnung eines Ausschnittes pro Wandseite in allen Wänden und Schalen / Vorsatzschalen / Schachtwänden.

Alle Anpassungen der Unterkonstruktion sind im Einheitspreis enthalten.
Incl. der Koordination des AN mit den Haustechnikgewerken.

Beplankung: alle Arten, 2-lagig beplankt.
Arbeitshöhe wie Wandhöhe, gemäß GB-1, Grundbeschrieb-1.
Türöffnungen für Innentueren siehe gesonderten Titel.

Unmittelbar nach Beauftragung hat der AN auch Unterlagen zu den Aussparungen und wandintegrierten Bestandteilen anzufordern.

**2.2.2.0010 Ausschnitt rechteckig, bis 0,01 m²**
Ausschnitt rechteckig, bis 0,01 m²

Herstellen von Ausschnitten gemäß Grundbeschrieb Ausschnitte für Wanddurchbrüche:
bis 0,01 m²
Menge: 440,000 St

**2.2.2.0020 Zulage zur Vorposition für Schliessen nach Installation**
Zulage zur Vorposition für Schliessen nach Installation

Schliessen der Aussparung der Vorposition nach Installation in der Qualität der Wand - als Z u l a g e.
Menge: 440,000 St

**2.2.2.0030 Ausschnitt rechteckig, größer 0,01m² bis 0,10m²**
Ausschnitt rechteckig, größer 0,01m² bis 0,10m²

Herstellen von Ausschnitten gemäß Grundbeschrieb Ausschnitte für Wanddurchbrüche:
Größer 0,01 m²
bis 0,10 m²
Menge: 255,000 St

**2.2.2.0040 Zulage zur Vorposition für Schliessen nach Installation**
Zulage zur Vorposition für Schliessen nach Installation

Schliessen der Aussparung der Vorposition nach Installation in der Qualität der Wand - als Z u l a g e.
Menge: 255,000 St

**2.2.2.0050 Ausschnitt rechteckig, größer 0,10m² bis 0,25m²**
Ausschnitt rechteckig, größer 0,10m² bis 0,25m²

Herstellen von Ausschnitten gemäß Grundbeschrieb Ausschnitte für Wanddurchbrüche:
Größer 0,10 m²
bis 0,25 m²
Menge: 180,000 St

**2.2.2.0060 Zulage zur Vorposition für Schliessen nach Installation**
Zulage zur Vorposition für Schliessen nach Installation

Schliessen der Aussparung der Vorposition nach Installation in der Qualität der Wand - als Z u l a g e.
Menge: 180,000 St

**2.2.2.0070 Ausschnitt rechteckig, größer 0,25m² bis 0,50m²**
Ausschnitt rechteckig, größer 0,25m² bis 0,50m²

Herstellen von Ausschnitten gemäß Grundbeschrieb Ausschnitte für Wanddurchbrüche:
Größer 0,25 m²
bis 0,50 m²
Menge: 65,000 St

**2.2.2.0080 Zulage zur Vorposition für Schliessen nach Installation**
Zulage zur Vorposition für Schliessen nach Installation

Schliessen der Aussparung der Vorposition nach Installation in der Qualität der Wand - als Z u l a g e.
Menge: 65,000 St

**2.2.2.0090 Leibungen von WD beplanken, F0/F30-Wand bis ca. 15cm**
Leibungen von WD beplanken, F0/F30-Wand bis ca. 15cm

Leibungen von rechteckigen Wanddurchbrüchen ( 2 gegenüberliegende Ausschnitte) in F0/F30-Trockenbauwänden mit Wandstärke bis 15cm:

Nach Zulassung der Wand oder nach Anforderung an die Wand die Durchbruchsleibungen analog zur Wandbeplankung 2-lagig beplanken mit GKB, GKBI, GKF oder GKFI-Platten, 4-seitig, in dem Durchbruch angepassten Einzellängen, incl. Unterkonstruktion aus den System-Metallprofilen.
Menge: 420,000 m

##### 2.2.3 Anarbeiten an Installationen

*Hinweis: Grundbeschrieb Anarbeiten an Installationen*
Grundbeschrieb Anarbeiten an Installationen

Betrifft Wandbauteile, die nach Installationen erstellt werden:

Anarbeiten der wandeinseitigen, doppelten Beplankung an bereits fertig versetzte Installationen, Rohrleitungen:
Nach bauseitiger Fertigstellung der Installationen von zum Beispiel Rohrleitungen für Heizung und Sanitär sind die Beplankungen nach Freigabe der Objektüberwachung dicht an die Installationen anzuarbeiten. Vom AN ist zuvor zu prüfen, ob die Installationen bauseitig mit einer Schutzummantelung versehen werden müssen. Die Wandoberfläche ist mit der geforderten Qualität (Q1, Q3 etc) an die Installationen anzuarbeiten.
Da die Installationen fest mit der Rohdecke verbunden sind, ist darauf zu achten, dass unterhalb der Installationen der Gleitweg von bis zu 20mm für die Wände erhalten bleibt.

Arbeitshöhe wie Wandhöhe, gemäß GB-1, Grundbeschrieb-1.

Unmittelbar nach Beauftragung hat der AN auch Unterlagen zu den Aussparungen und wandintegrierten Bestandteilen anzufordern.

**2.2.3.0010 Anarbeiten an Installation Durchmesser 10 - 100 mm**
Anarbeiten an Installation Durchmesser 10 - 100 mm

Anarbeiten an Installation gemäß Grundbeschrieb:
Durchmesser 10 - 100 mm.
in F0-GK-Wand.
Menge: 65,000 St

**2.2.3.0020 Anarbeiten an Installation Durchmesser 101 - 150 mm**
Anarbeiten an Installation Durchmesser 101 - 150 mm

Anarbeiten an Installation gemäß Grundbeschrieb:
Durchmesser 101 - 150 mm
in F0-GK-Wand.
Menge: 62,000 St

**2.2.3.0030 Anarbeiten an Installation Durchmesser 151 - 300 mm**
Anarbeiten an Installation Durchmesser 151 - 300 mm

Anarbeiten an Installation gemäß Grundbeschrieb:
Durchmesser 151 - 300 mm
in F0-GK-Wand.
Menge: 14,000 St

**2.2.3.0040 Anarbeiten an Installation, rechteckig, bis 0,01 m²**
Anarbeiten an Installation, rechteckig, bis 0,01 m²

Anarbeiten an Installation gemäß Grundbeschrieb:
B/H = max. 100/100 mm
in F0-GK-Wand.
Menge: 25,000 St

**2.2.3.0050 Anarbeiten an Installation, rechteckig, größer 0,01 m²**
Anarbeiten an Installation, rechteckig, größer 0,01 m²

Anarbeiten an Installation gemäß Grundbeschrieb:
Größer 0,01 m²
B/H = max 200/200 mm
oder 0,04 m²
in F0-GK-Wand.
Menge: 22,000 St

**2.2.3.0060 Anarbeiten an Installation, rechteckig, größer 0,04 m²**
Anarbeiten an Installation, rechteckig, größer 0,04 m²

Anarbeiten an Installation gemäß Grundbeschrieb:
Größer 0,04 m²
B/H = max 200/300 mm
oder 0,06 m²
in F0-GK-Wand.
Menge: 18,000 St

**2.2.3.0070 Anarbeiten an Installation, rechteckig, größer 0,06 m²**
Anarbeiten an Installation, rechteckig, größer 0,06 m²

Anarbeiten an Installation gemäß Grundbeschrieb:
Größer 0,06 m²
B/H = max 300/300 mm
oder 0,09 m²
in F0-GK-Wand.
Menge: 15,000 St

**2.2.3.0080 Anarbeiten an Installation, rechteckig, größer 0,09 m²**
Anarbeiten an Installation, rechteckig, größer 0,09 m²

Anarbeiten an Installation gemäß Grundbeschrieb:
Größer 0,09 m²
B/H = max 400/400 mm
oder 0,16 m²
in F0-GK-Wand.
Menge: 14,000 St

**2.2.3.0090 Anarbeiten an Installation, rechteckig, größer 0,16 m²**
Anarbeiten an Installation, rechteckig, größer 0,16 m²

Anarbeiten an Installation gemäß Grundbeschrieb:
Größer 0,16 m²
B/H = max 1400/300 mm
oder 0,42 m²
in F0-GK-Wand.
Menge: 12,000 St

**2.2.3.0100 Anarbeiten an Installation, rechteckig, größer 0,42 m²**
Anarbeiten an Installation, rechteckig, größer 0,42 m²

Anarbeiten an Installation gemäß Grundbeschrieb:
Größer 0,42 m²
B/H = max 1000/700 mm
oder 0,70 m²
in F0-GK-Wand.
Menge: 8,000 St

##### 2.2.4 Revi-Öffnungen, Traversen, Anpassungen

*Hinweis: Wandintegrierte Bestandteile*
Wandintegrierte Bestandteile

Wandeinbauteile, Traversen und sonstige Zulagen werden nur vergütet, wenn vor dem Schließen der Wände ein gemeinsames Aufmaß stattfand.
Arbeitshöhe wie Wandhöhe, gemäß GB-1, Grundbeschrieb-1.

Hinweis Traversen:

Einbau von Traversen zwischen den Ständerprofilen der Montagewände und Vorsatzschalen, zur Befestigung von Konsollasten, Einrichtungsgegenständen u.ä., seitlich über je einem Anschlußwinkel, der Profilhöhe und Materialstärke entsprechend, kraftschlüssig mit den Ständerprofilen verbunden. Die Traversen
sind den Bedürfnissen in der Länge anzupassen.

Unmittelbar nach Beauftragung hat der AN auch Unterlagen zu den Aussparungen und wandintegrierten Bestandteilen anzufordern.

**2.2.4.0010 Wand-Revisionsöffnung 30/30**
Wand-Revisionsöffnung 30/30

Wand-Revisionsöffnung (Klappe)  für Einbau in Montagewand bzw. Vorsatzschale, bestehend aus:

Wandbündigen Revisionsklappe,
Konstruktion ohne Brandschutzanforderungen,
Revisionsklappe mit Beplankung 2x12,5mm bzw. entsprechend der Brandschutzanforderung,
Abmessungen 30cm x 30cm,

incl. eloxiertem Metallrahmen (im fertigen Zustand ist nur eine Schattennut zwischen Revisionsklappe und der Wand zu sehen) mit herausschwenkbarem und komplett demontierbarem Deckel,
incl. Dichtung,
Luft- / Staubdichtheit: Klasse 3 DIN EN 1026 + 12207, Sog und Druck,
incl. Schloss vorgerichtet für bauseitigen Profilzylinder der Haus-Schliessanlage.

Der Einheitspreis versteht sich für die Revisionstür
und Einbau einschl. Anpassen der Unterkonstruktion und
Herstellen der Öffnung.
Menge: 122,000 St

**2.2.4.0020 Wand-Revisionsöffnung 40/40**
Wand-Revisionsöffnung 40/40

Wand-Revisionsöffnung (Klappe) wie vor, jedoch in Wand oder Vorsatzschale ohne Brandschutzanforderungen.
Abmessungen 40cm x 40cm,
Menge: 18,000 St

**2.2.4.0030 Wand-Revisionsöffnung 80/80**
Wand-Revisionsöffnung 80/80

Wand-Revisionsöffnung (Klappe) wie vor, jedoch in Wand oder Vorsatzschale ohne Brandschutzanforderungen.
Abmessungen 80cm x 80cm,
Menge: 10,000 St

**2.2.4.0040 Wand-Revisionsöffnung 70/40**
Wand-Revisionsöffnung 70/40

Wand-Revisionsöffnung (Klappe) wie vor, jedoch in Wand oder Vorsatzschale ohne Brandschutzanforderungen.
Abmessungen 70cm x 40cm,
Menge: 6,000 St

**2.2.4.0050 Traverse C-Profil 100/40/0,7 mm**
Traverse C-Profil 100/40/0,7 mm

C-Profil 100/40/0,7 mm,
liefern und fertig einbauen.
Menge: 14,000 m

**2.2.4.0060 Traverse C-Profil 75/40/0,7 mm**
Traverse C-Profil 75/40/0,7 mm

C-Profil 75/40/0,7 mm
liefern und fertig einbauen.
Menge: 12,000 m

**2.2.4.0070 Traverse C-Profil 50/40/0,7 mm**
Traverse C-Profil 50/40/0,7 mm

C-Profil 50/40/0,7 mm
liefern und fertig einbauen.
Menge: 50,000 m

**2.2.4.0080 Blechstreifen 200/2 mm**
Zulage Blechstreifen 200/2 mm

Blechstreifen, verzinkt, 200/2 mm
liefern und fertig einbauen.
Menge: 50,000 m

**2.2.4.0090 Blechstreifen 200/0,75 mm**
Zulage Blechstreifen 200/0,75 mm

Blechstreifen, verzinkt, 200/0,75 mm
liefern und fertig einbauen.
Menge: 220,000 m

**2.2.4.0100 Einbau Mehrschichtholz 200/20**
Einbau Mehrschichtholz 200/20

Universal-Traverse aus Mehrschichtholzplatte,
H/D = ca. 200/20 mm,
Einzellänge unterschiedlich,
mit seitlichen Stahlblechlaschen,
an Ständerprofil montiert (für bauseitige Befestigung von Einrichtungsgegenständen, Wandschutz, Handlauf, u.ä);
Anwendung zum Beispiel gemäß Planbeilage:
Menge: 215,000 m

**2.2.4.0110 Einbau Mehrschichtholz 300/30**
Einbau Mehrschichtholz 300/30

Universal-Traverse aus Mehrschichtholzplatte wie vor
beschrieben, jedoch H/D = ca. 300/30 mm.
Menge: 160,000 m

**2.2.4.0120 Einbau Mehrschichtholz 400/30**
Einbau Mehrschichtholz 400/30

Universal-Traverse aus Mehrschichtholzplatte wie vor
beschrieben, jedoch H/D = ca. 400/30 mm,
Menge: 140,000 m

**2.2.4.0130 Ausklinkungen in Metallprofilen der Unterkonstruktion, Dm. 20mm**
Ausklinkungen in Metallprofilen der Unterkonstruktion, Dm. 20mm

Ausklinkungen / Bohrung in CW-, UW-, UA-Profilen
für bauseitige Installationen von Elektrokabeln etc.,
in vertikalen und horizontalen Profilen,
Bohrung Durchmesser ca. 20mm.

Nur nach Rücksprache mit der Objektüberwachung, nach bauseitiger Angabe und nur in Bereichen, in denen systembedingt keine Aussparungen für Kabelverzüge vorhanden sind.
(Hinweis: im Regelfall werden bauseits vom AN-Elektro die Laschen der H-förmigen Ausstanzung im Metallprofil für die Kabelverlegung umgebogen).
Menge: 250,000 St

**2.2.4.0140 Anpassen an Sanitärtragständer**
Anpassen an Sanitärtragständer

Anpassen der Montagewände und Vorsatzschalen an bauseitigen Installationsblock, der vor und während des Erstellens des Ständerwerkes bauseitig versetzt und fixiert wird; einschl. beidseitig des Installationsblocks einzubauende verstärkte, senkrechte C-Profile (UA-Profile),
(Materialdicke 2 mm). Vor Befestigung des Ständerwerkes an den Installationsblock ist mit dem Hersteller bzw. dem Lieferant desselben zu klären, in welcher Zone ein Einschrauben gestattet ist.

Alle notwendigen Ausschnitte, die durch die Installationen bedingt sind, sind unter vorgen. Positionen erfaßt. Die Beplankung ist dann beidseitig doppelt über den Intallationsblock zu führen.
Menge: 68,000 St

##### 2.2.5 Türöffnungen

*Hinweis: Grundbeschrieb Türöffnungen TÖ*
Grundbeschrieb Türöffnungen TÖ

Leibungen und Stürze der Türöffnungen sind zu beplanken - analog zu der Beplankung der jeweiligen Wand; bei Schallschutzwänden mit getrenntem Ständerwerk sind die Leibungsplatten ebenso zu trennen!

Die im folgenden dargestellte Leistung "Türöffnungen" gilt für alle Wandbauteile und -qualitäten in allen Geschossen.

In der Wand sind im Leibungsbereich sowie im Sturzbereich oberhalb der Türöffnung Stahlhohlprofile zu verbauen, die in gesonderten, nachfolgenden Positionen beschrieben sind.

Raumhöhen siehe Wandpositionen - H bis 4,75m.
Incl. aller Montagegerüste und Arbeitsbühnen.

**2.2.5.0010 TÖ 76-88,5cm x 213,5-226cm, Wand F0, d bis 10-15cm**
TÖ 76-88,5cm x 213,5-226cm, Wand F0, d bis 10-15cm

Türöffnung herstellen in neuer GK-Montagewand gemäß Grundbeschrieb Türöffnungrn, Leibungs- und Sturzprofile gemäß gesonderter Positionen,
obere Anschlüsse an die Rohdecken gleitend, incl. der im Grundbeschrieb beschriebenen Leibungsbeplankung.

- Wandqualität:
  Brandschutz: keine Anforderungen
  Schallschutz: R´w bis 55dB
- Türöffnung 76-88,5cm x 213,5-226cm
- Wanddicke: d 10-15cm
Menge: 8,000 St

**2.2.5.0020 TÖ 101-126cm x 213,5-226cm, Wand F0, d bis 10-15cm**
TÖ 101-126cm x 213,5-226cm, Wand F0, d bis 10-15cm

Türöffnung herstellen in neuer GK-Montagewand gemäß Grundbeschrieb Türöffnungrn, Leibungs- und Sturzprofile gemäß gesonderter Positionen,
obere Anschlüsse an die Rohdecken gleitend, incl. der im Grundbeschrieb beschriebenen Leibungsbeplankung.

- Wandqualität:
  Brandschutz: keine Anforderungen
  Schallschutz: R´w bis 55dB
- Türöffnung 101-126cm x 213,5-226cm
- Wanddicke: d 10-15cm
Menge: 82,000 St

**2.2.5.0030 TÖ 132,5-226cm x 213,5-226cm, Wand F0, d bis 10-15cm**
TÖ 132,5-226cm x 213,5-226cm, Wand F0, d bis 10-15cm

Türöffnung herstellen in neuer GK-Montagewand gemäß Grundbeschrieb Türöffnungrn, Leibungs- und Sturzprofile gemäß gesonderter Positionen,
obere Anschlüsse an die Rohdecken gleitend, incl. der im Grundbeschrieb beschriebenen Leibungsbeplankung.

- Wandqualität:
  Brandschutz: keine Anforderungen
  Schallschutz: R´w bis 55dB
- Türöffnung 132,5-226cm x 213,5-226cm
- Wanddicke: d 10-15cm
Menge: 2,000 St

**2.2.5.0040 TÖ 76-88,5cm x 213,5-226cm, Wand F0, d bis 20-35cm**
TÖ 76-88,5cm x 213,5-226cm, Wand F0, d bis 20-35cm

Türöffnung herstellen in neuer GK-Montagewand gemäß Grundbeschrieb Türöffnungrn, Leibungs- und Sturzprofile gemäß gesonderter Positionen,
obere Anschlüsse an die Rohdecken gleitend, incl. der im Grundbeschrieb beschriebenen Leibungsbeplankung.

- Wandqualität:
  Brandschutz: keine Anforderungen
  Schallschutz: R´w bis 55dB
- Türöffnung 76-88,5cm x 213,5-226cm
- Wanddicke: d 20-35cm
Menge: 2,000 St

**2.2.5.0050 TÖ 101-126cm x 213,5-226cm, Wand F0, d bis 20-35cm**
TÖ 101-126cm x 213,5-226cm, Wand F0, d bis 20-35cm

Türöffnung herstellen in neuer GK-Montagewand gemäß Grundbeschrieb Türöffnungrn, Leibungs- und Sturzprofile gemäß gesonderter Positionen,
obere Anschlüsse an die Rohdecken gleitend, incl. der im Grundbeschrieb beschriebenen Leibungsbeplankung.

- Wandqualität:
  Brandschutz: keine Anforderungen
  Schallschutz: R´w bis 55dB
- Türöffnung 101-126cm x 213,5-226cm
- Wanddicke: d 20-35cm
Menge: 2,000 St

##### 2.2.6 UK, Stahlprofile

*Hinweis: Grundbeschrieb Unterkonstruktionen (UK), Stahlprofile*
Grundbeschrieb Unterkonstruktionen (UK), Stahlprofile

In diesen Positionen beschrieben sind:

a) die Stahlhohlprofile die bei den Türöffnungen im Leibungsbereich sowie im Sturzbereich oberhalb der Türöffnung zu verbauen sind. Es sind analog zum Ständerwerk der Wände folgende Stahlholprofile vorzusehen:
Stahlhohlprofil 50x50x5mm,
Stahlhohlprofil 100x50x5mm.

b) die Stahlhohlprofile, die in Trockenbauwänden zu verbauen sind, im Bereich von bauseitigen Anschlüssen von Rohrrahmentüren. Auch hier sind die Stahlhohlprofile im Leibungsbereich sowie oberhalb der Türöffnung im Sturzbereich zu verbauen.
Stahlhohlprofil 50x50x5mm,
Stahlhohlprofil 100x50x5mm.

c) Nach Statik des AN und nur in Abstimmung mit dem AG sind diese Stahlhohlprofile ggf. auch im Bereich der Klassentafeln anstelle der im Detail dargestellten CW-Profile vorzusehen. Det. 52519

Weitere Hinweise: Wandeinbauteile, Unterkonstruktionen und sonstige Zulagen werden nur vergütet, wenn vor dem Schließen der Wände ein gemeinsames Aufmaß stattfand.

Incl. aller Montagegerüste und Arbeitsbühnen.
Hinweise zu den Stahlhohlprofilen:

Stahlhohlprofile estehend aus feuerverzinkten Stahl-Vierkantrohrprofilen. Diese sind unten kraftschlüssig mit dem Rohboden toleranzausgleichend mit Futterblechen über Stahlwinkel zu verbinden und oben an der Decke oder an der Wand gleitend mittels Teleskopverbindung anzuschließen.
Gleitweg mindestens 25mm.

**2.2.6.0010 Stahl-Unterkonstruktionen**
Stahl-Unterkonstruktionen

Herstellen, liefern und fertig toleranzausgleichend montieren nach Werkstattplanung gemäß Grundbeschrieb Unterkonstruktionen (UK), Stahlprofile:

Stahlunterkonstruktion als UK, bestehend aus Stahl-Rechteckrohren 50x50x5mm oder 100x50x5mm, nach Fertigstellung der einzelnen Werkstücke bzw. Unterkonstruktionsteile feuerverzinkt als Stückverzinkung,
vertikal und horizontal nach Erfordernis verbaut und kraftschlüssig verdübelt und verschraubt,
incl. aller Klein- und Befestigungsteile,

Beplankung der UK gemäß beiliegender Details erst nach Abnahme der UK.
Menge: 5790,000 kg

**2.2.6.0020 Stahl-Fußplatten**
Stahl-Fußplatten

Stahl-Fußplatten, an die Stahlprofile der Vorposition vor der Verzinkung angeschweißt, Abmessungen ca. 200 x 100 x 5mm,
vorgerichtet für die Verdübelung mit dem Rohboden,
mindestens 2 Dübel pro Fußplatte, incl. aller Klein- und Befestigungsteile.
Incl. der toleranzausgleichenden Montage auf den Rohböden.
Menge: 192,000 St

**2.2.6.0030 Gleitender Anschluß, 50x50x5**
Gleitender Anschluß, 50x50x5

Gleitender Anschluß (Gleitweg mind. 20mm) der zuvorbeschriebenen Stahl-Unterkonstruktionen mit Profilen 50x50x5mm:
- an Rohdecken,
- an Massivwänden,
- an weiteren Stahlunterkonstruktionen,
Ausbildung als passgenauer Stahl-Schuh, feuerverzinkt,
incl. Stahl-Kopfplatte, Abmessungen ca. 200 x 100 x 5mm, für die Verdübelung mit der Rohdecke, mindstens 2 Dübel pro Kopfplatte, incl. aller Klein- und Befestigungsteile,
oder ein entsprechender gleitender Anschluß an ähnliche Stahlunterkonstruktionen.
Menge: 98,000 St

**2.2.6.0040 Gleitender Anschluß, 100x50x5**
Gleitender Anschluß, 100x50x5

Gleitender Anschluß (Gleitweg mind. 20mm) der zuvorbeschriebenen Stahl- unterkonstruktionen mit Profilen 100x50x5mm:
- an Rohdecken,
- an Massivwänden,
- an weiteren Stahlunterkonstruktionen,
Ausbildung als passgenauer Stahl-Schuh, feuerverzinkt,
incl. Stahl-Kopfplatte, Abmessungen ca. 200 x 100 x 5mm,
für die Verdübelung mit der Rohdecke, mindstens 2 Dübel pro Kopfplatte, incl. aller Klein- und Befestigungsteile,
oder ein entsprechender gleitender Anschluß an ähnliche Stahlunterkonstruktionen.
Menge: 94,000 St

**2.2.6.0050 Befestigungspunkte bei horizontalen Wechseln**
Befestigungspunkte bei horizontalen Wechseln

Befestigungspunkte bei den Anschlüssen von vertikalen Profilen an horizontale Wechsel der vorbeschriebenen Stahlprofile, zum Beispiel im Sturzbereich, im Bereich der Klassenzimmertafeln sowie im Bereich der schallabsorbierenden Wandpaneele

mit feuerverzinkten Stahlwinkeln,
incl. aller Klein- und Befestigungsteile, incl. Montage.
Menge: 138,000 St

##### 2.2.7 Sonstiges

**2.2.7.0010 Abschlussprofil**
Abschlussprofil

Abschlussprofil (Göppinger), liefern und flächenbündig einspachteln,
für Montagewände, Vorsatzschalen,
Profil aus Aluminium, 0,5mm,
Schenkellängen ca. 13/25mm,
25mm-Schenkel gelocht zum Einspachteln,
vertikal und horizontal,
incl. aller Eckausbildungen.
Menge: 170,000 m

**2.2.7.0020 Kantenschutz**
Kantenschutz

Scharfkantige Ausbildung von vorspringenden Ecken und Abschlüssen mittels eingespachteltem Kantenschutzprofil.
Ausführung nur in Abstimmung mit der örtlichen Objektüberwachung.
Abrechnung nur für Kantenschutz-Bereiche, die in anderen Positionen noch nicht erfasst sind.

Kantenschutzprofil, flächenbündig eingespachtelt
-  für GK-Montagewände und GK-Vorsatzschalen
-  als Zulage zu Montagewänden und Vorsatzschalen
Menge: 880,000 m

**2.2.7.0030 Zulage zu Wänden für vorzeitige Sockelbeplankung, GF**
Zulage zu Wänden für vorzeitige Sockelbeplankung, GF

Z u l a g e  zu Trockenbauwänden für die vorzeitige Beplankung des Sockelbereiches mit Gipsfaserplatten und zementgebundenen Platten, für bauseitige Anschlüsse von Estrichen / Bodenaufbauten, incl. Verspachtelung, Oberfläche Q1.

Beplankung wandbeidseitig, Beplankungshöhe in beiden Lagen versetzt, Höhe ca. 25-50cm, Abrechnung nach Fläche (UK Beplankung bis OK obere Beplankung), nur nach Aufforderung durch die OÜ.
Abrechnung analog zu den Trockenbauwänden nach Wandfläche.
Menge: 570,000 m2

**2.2.7.0040 Zulage zu Vorsatzschalen für vorzeitige Sockelbeplankung**
Zulage zu Vorsatzschalen für vorzeitige Sockelbeplankung

Z u l a g e  zu Vorsatzschalen, Schachtwänden für die vorzeitige Beplankung des Sockelbereiches mit Gipsfaserplatten und zementgebundenen Platten, für bauseitige Anschlüsse von Estrichen / Bodenaufbauten, incl. Verspachtelung, Oberfläche Q1.

Beplankungshöhe in beiden Lagen versetzt, Höhe ca. 25-50cm, Abrechnung nach Fläche (UK Beplankung bis OK obere Beplankung), nur nach Aufforderung durch die OÜ.
Menge: 220,000 m2

**2.2.7.0050 Spachtelung vorgezogen**
Spachtelung vorgezogen

Teilspachtelung, Oberfläche Q3, zeitlich vorgezogen, in Bereichen, die
nach der Rohmontage der betriebstechnischen Anlagen
bzw. Installationen verdeckt liegen.
Ausführung nur auf besondere Anordnung der OÜ.
Als Z u l a g e.
Menge: 250,000 m2

**2.2.7.0060 Nachträgliches Öffnen und Schließen, Öffnung bis 1 m2**
Nachträgliches Öffnen und Schließen, Öffnung bis 1 m2

Nachträgliches Öffnen und Schließen der GK-Beplankung (Platte 2 x 12,5mm zuzüglich Unterkonstruktion) in Montagewänden für den Einbau von Installationen und bauseits gelieferter Einbauteile einschl. malerfertiger Verspachtelung in Q2. Öffnungen bis 1,0 m2
Menge: 8,000 St

**2.2.7.0070 Nachträgliches Öffnen und Schließen, Öffnung über 1 m2**
Nachträgliches Öffnen und Schließen, Öffnung über 1 m2

Nachträgliches Öffnen und Schließen der GK-Beplankung (Platte 2 x 12,5mm zuzüglich Unterkonstruktion) in Montagewänden für den Einbau von Installationen und bauseits gelieferter Einbauteile einschl. malerfertiger Verspachtelung in Q2. Öffnungen von ca.  1,1 m2 bis ca. 5,0m2.
Menge: 12,000 m2

**2.2.7.0080 Dampfsperre gegen aufsteigende Feuchtigkeit aus dem Untergrund**
Dampfsperre gegen aufsteigende Feuchtigkeit aus dem Untergrund

Maßnahmen gegen aufsteigende Feuchtigkeit aus dem Untergrund (Stahlbeton-Bodenplatte) mit 1 Lage Bitumenschweißbahn V 60 S4 + AL,
in Bahnenbreiten von ca. 50cm,
unter Trockenbauwänden, die auf erdberührten Bodenplatten stehen,
fachgerecht einbauen, incl. seitlichem Überstand für das spätere, fachgerechte Anschließen von Schweißbahnen.
Bis zu Wanddicken, die das spätere, fachgerechte Anschliessen weiterführender Dampfsperren im Raum ermöglichen.
Ausführung auf besondere Anordnung der Objektüberwachung, liefern und fertig verlegen. Zu beachten sind die DIN 52128, 52130, 18195.
Menge: 125,000 m

### 3 TROCKENBAU BEREICH DECKEN

*Hinweis: GB-2, Grundbeschrieb-2, Decken*
GB-2, Grundbeschrieb-2, Decken

1. Einbausituation:

1.1 Allgemein

Die ausgeschriebenen Leistungen sind im Innenbereich, in allen Stockwerken zu erbringen.

Lichte Höhen im Gebäude zwischen OKR und UKR (Beton und Holz)
Regelbereiche bis ca. 3,25m
Sonderbereiche EG und DG/3.OG bis ca. 4,25m

Materialan- und abtransport sind mit der Objektüberwachung abzustimmen.

Baustoffe und Material sind vom AN über seine Senkrechtaufzüge in die entsprechende Ebene zu transportieren und im Gebäude an den Einbauort zu vertragen bzw. zu transportieren.

Anforderungen (Mindestwerte):
Einbaubereiche: nach DIN 4103-1, DIN 18183.
Bezeichnung der Plattenarten gemäß DIN 18180
Brandschutz: nach DIN 4102,
Schallschutz: nach DIN 4109.

Die ZTV ist zu beachten.

--»  Die beiliegenden Details und Deckenaufbaudetails sind zu beachten.

2.  Allgemeines zur Ausführung

Sofern in den Leitdetails oder im Positionstext nicht explizit etwas anderes beschrieben ist, sind die Trockenbauarbeiten wie hier beschrieben auszuführen.

Die Arbeiten sind abschnittsweise entsprechend des Baufortschrittes  auszuführen. Im Hinblick auf die vor- und nachfolgenden Gewerke sind nach den Auftragserteilungen Koordinationsgespräche mit dem vom AG  beauftragten Fachingenieuren, Architekten und Objektüberwachung sowie den übrigen AN zu führen. Dies ist in den Einheitspreisen zu berücksichtigen.

Leistungen und sämtliche artverwandte Nebenleistungen für Anschlüsse, Befestigungen, Verbindungen,  Verankerungen und  dergleichen sind in die Einheitspreise einzurechnen, falls nicht gesondert ausgeschrieben.
Die Planbeilagen sind diesbezüglich ausdrücklich zu beachten.

Sofern nicht nach Text oder Zeichnung beschrieben, sind sämtliche Detailpunkte vor der Montage mit dem AG abzusprechen. Technische Unterlagen und Zeichnungen des Herstellers sind auf Anforderung vorzulegen.

Alle Maße sind am Bau zu nehmen. Bei Überschreitung der Toleranzgrenzen ist der Auftraggeber / Objektüberwachung zu verständigen. Das gilt insbesondere für vorhandene und vorgesehene Winkeltoleranzen. Werkpläne, Details, und Ausschreibung sind auf  Übereinstimmung zu überprüfen und mit dem AG vor Leistungsbeginn zu besprechen. Der AN darf nur nach vom AG schriftlich freigegebenen Plänen und Unterlagen mit seinen Leistungen beginnen.

Bei der Verarbeitung, vor allem bei Trennung, entstehende Rückstände von Mineralwolle / Mineralfaser dürfen nicht gefegt werden. Es sind zugelassene Staubsauger mit HEPA-Filter zu verwenden. Verschnitt, Abfälle und Staubsaugerinhalte sind in staubdicht schließenden Behältern (auch Plastiksäcke sind zulässig) zu sammeln. Späne von Bohren und  Fräsen sowie Reste von Schleifstaub sind sofort von den bearbeiteten Teilen zu entfernen.

Bei Schleif- und Trennarbeiten im Trockenverfahren sind Absauggeräte mit
HEPA-Filtern zu verwenden. Die relevanten Räume sind zu lüften.

Vor dem Einbau soll das Material auf Raumtemperatur gelagert werden. Eine Lagerung der Platten im Freien ist untersagt. Die Platten sind nicht stehend zu lagern; das gilt besonders bei Zwischenlagerung zur Anpassung an Raumfeuchte und -temperatur. Die Warmluftbehandlung von zu spachtelnden Flächen ist untersagt.

Befestigungselemente, die im Ausnahmefall Flächendichtungen durchdringen, sind mit auf das Dichtungsmaterial abgestimmten Abdichtungsstoffen (lösemittelarm) abzudichten. Im Zweifel ist Rücksprache mit der örtlichen Objektüberwachung erforderlich.

Brandschutzkleber oder Brandschutzspachtelmassen sind so zu verarbeiten, daß überstehendes Material abgestrichen wird; ein großflächiges Verspachteln ist zu vermeiden.

Der Auftragnehmer hat sich beim Befestigen von Bauteilen an Vorsatzschalen zu vergewissern, daß durch die Befestigungsmittel keine Beschädigungen nicht sichtbarer Leitungen und Rohre entstehen.

Elastische Verfugungen sind grundsätzlich mit überstreichbarem Material auszuführen - Materialökologie beachten.

Die Metall-Unterkonstruktionen sind den Anforderungen entsprechend auszuführen. In den Leitdetails sind lediglich die Mindestanforderungen dargestellt.

Plattenstöße, Schraubenköpfe und geschlossene Anschlußfugen sind so herzustellen, daß sie nach der malermäßigen Endbehandlung auf Dauer nicht mehr sichtbar sind.

Alle Malerarbeiten und die Spachteldichtungen / Fliesenbeläge erfolgen bauseits.

Die Plattenstöße der äußeren Beplankung, werden mit einem systemzugehörigen Fugenfüller einschl. Bewehrungsstreifen verspachtelt.

Oberflächenfertige Bauteile (nach den Malerarbeiten) dürfen nur noch mit Schutzhandschuhen angefasst und bearbeitet werden.

Alle Kanten, Knicke, Ecken entsprechend den beiliegenden Details, Werkplänen, Deckenuntersichten. Kantenschutzwinkel sind sauber einzuspachteln.

Sämtliche erforderlichen Verankerungen, Aussteifungen und Verschraubungen, soweit dies nicht im Leistungsbeschrieb erfaßt ist. Alle Verbindungen und Verschraubungen sind nicht sichtbar (im fertigen Zustand) herzustellen.

Die Durchführung der Arbeiten in mehreren Abschnitten (z.B. technisch bedingt). Für evtl. Anlieferung und Montage in Etappen kann keine besondere Vergütung gewährt werden; ebenso nicht für etwaige Leerlaufzeiten, Fahrtkosten etc.

3.  Trockenbaudecken, Ausführung, Schnittstellen

3.1 Trockenbau-Unterhängdecken (Gipskarton)

Arbeitsablauf Decken (ohne Baffeldecken):

Die abgehängten Gipskarton-Decken bzw. Gipskarton-Deckenfriese sind nach Fertigstellung der GK-Wände nach Deckenspiegelplan zu montieren. Die Decken bestehen aus einer Metallunterkonstruktion, beplankt mit einer bzw. zwei Lagen GK-Platten mit glatter Untersicht, waage- und fluchtgerecht nach Werksvorschrift montiert. System-Unterhängdecken siehe gesonderte Positionen.

Gipskarton: Plattenstöße sind gegeneinander zu versetzen, wobei auch die Fugen der ersten Lage vollständig zu verschließen sind. Sämtliche Plattenstöße und Inneneckanschlüsse sind mit Papierfugendeckstreifen zu armieren und einschl. der Schraubenköpfe malerfertig zu verspachteln.

Die GK- bzw. Brandschutzverkleidungs-Sichtflächen sind in der geforderten Oberflächenqualität eben vorzubereiten, sodaß sie ohne weitere Vorarbeiten einen geeigneten Untergrund für das Streichen, Beschichten darstellen.

Arbeitsschritte:

1) Erstellen der Unterkonstruktion. Anschließen bauseitige Restinstallation.

2) Schließen der Decke (1- lagige Beplankung) nach schriftlicher Freigabe durch die OÜ.

3) Malerfertige Verspachtelung und Herstellen von Ausschnitten nach Freigabe durch die OÜ.

4) Einhängen der Blechpaneele oder Montage der Fertigelemente

5) Restarbeiten, Entfernen von Folien, etc.

Zwischen den einzelnen Arbeitsschritten ist mit Unterbrechungen zu rechnen und die Baustelleneinrichtung ist jeweils in eine andere Ebene zu versetzen, nach Angabe der Objektüberwachung. Besondere Arbeitsschritte nach Anforderung / Erfordernis.

Trockenbau-Montagedecken liefern und fachgerecht gem. den Verarbeitungsrichtlinien des Herstellers einbauen.

Die System-Deckenunterkonstruktion besteht in der Regel aus verzinkten Abhängern, Grund- und Tragprofilen gemäß Positionsbeschrieb und Leitdetails. Die Unterkonstruktionen der abgehängten Decken dürfen nur mit amtlich zugelassenen Metallspreizdübeln an der Stahlbetonrohdecke befestigt werden. Hartstahl-Schußbolzen, Kunststoffdübel und dergleichen sind ausnahmslos verboten.

Bearbeitung der Trockenbau-Deckenplatten analog zu den Wandflächen: Sämtliche Fugen sind mit Rißbrücken zu armieren und sauber zu verspachteln. Die Oberflächen sind anstrichfertig in der geforderten Oberflächenqualität herzustellen, so daß der bauseitige Dispersionsanstrich ohne zusätzliches Spachteln erfolgen kann. Gelochte Decken sind besonders sorgfältig zu bearbeiten.

Die Unterkonstruktion der abgehängten Gipskartondecken ist in jedem Fall so auszuführen, daß sie in der Ansicht nicht sichtbar wird.

Akustikdecken: Lochung und Deckenaufbau gem. Positionsbeschrieb. Der gelochte Deckenanteil wird grundsätzlich von einem ungelochtem Trockenbau-Fries umgeben. Dieses Fries wird in den entsprechenden Positionen für ungelochte Trockenbaudecken abgerechnet. Der Übergang vom ungelochten zum gelochten Deckenteil ist entsprechend der Deckenspiegel sauber, gleichmäßig und geradlinig herzustellen.

Die Verlegung der Decken erfolgt entsprechend Verlegeplan des AG unter Berücksichtigung der notwendigen Einbauteile, wie Leuchten,  Schlitzlüfter, Vorhangschienen, Durchdringungen, sowie in Abstimmung auf die Rohrführungspläne einer eventuell vorhandenen Be- und Entlüftungsanlage.

Sämtliche Anschlüsse der Decken an Stützen, Außen- und Innenwände sowie Trennwände sind so auszubilden, daß keine der an die Unterdecke gestellten Anforderungen gemindert wird. Die Anschlüsse müssen die Bewegungen der angrenzenden Bauteile sowie der Decke selbst ohne Beeinträchtigung ermöglichen.

Abhängungen an Stahlbetondecken sind mit besonderer Sorgfalt auszuführen. Es ist - nötigenfalls nach Rücksprache mit der Bauleitung - zu garantieren, daß Bewehrungsstähle nicht beschädigt werden.

Die Lage der Hauptbewehrung ist mit einem elektronischen Suchgerät festzustellen; die Punkte für die Abhängung sind zu markieren und von der Bauleitung abzunehmen. Abhängung von Unterzügen nur in Abstimmung mit dem Tragwerksplaner.

Die Beplankung der Decken darf erst erfolgen, wenn die Installationen der anderen Gewerke abgeschlossen sind. Im Zweifel hat der Auftragnehmer die Bauleitung zu befragen. Der zeitliche Versatz der Leistungen ist im Preis zu berücksichtigen.

Alle Anschlüsse an flankierende Bauteile sind mit Trennstreifen auszuführen und anstrichfertig anzuspachteln - sofern im Positionstext oder in den Leitdetails nichts anderes gefordert wird. Überstehende Trennstreifen sind zu entfernen.

3.2  Geforderte Oberflächengüten

Für alle Deckenoberflächen gilt die Qualitätsstufe "Q3" als vereinbart - sofern im Positionstext nichts anderes gefordert wird.
WICHTIGER HINWEIS:
Die Deckenoberflächen in Qualitätsstufe "Q3" gilt auch für gelochte GK-Akustikdecken und wurde diesbezüglich mehrfach erfolgreich in anderen Projekten bereits ausgeführt.

Grundlage: Merkblatt Nr. 2, neuester Stand, der Industriegruppe Gipsplatten im Bundesverband der Gips- und Gipsbauplattenindustrie e.V. mit den dort genannten Normen und Verarbeitungshinweisen.

3.3 Anschlüsse, Kantenausbildung

Die Ausführung hat nach den Plänen der Architekten zu erfolgen. Soweit für die Fertigung und Montage vom AN eigene Konstruktionszeichnungen angefertigt werden, sind diese den Architekten zur Prüfung und Freigabe vorzulegen. Erst nach Freigabe kann mit der Materialbestellung / Fertigung begonnen werden.

3.4  Deckenintegrierte Bestandteile, Aussparungen

Bei der Bauausführung hat der Ersteller besondere Rücksicht auf den installationstechnischen Ausbau (Heizung, Lüftung, Sanitär, Elektro) zu nehmen, sich mit seiner Arbeit an die Notwendigkeit dieser Gewerke anzupassen und für die Ausführung dieser technischen Gewerke die Voraussetzung zu schaffen.

Aussparungen in Trockenbaudecken für bauseitige Installationen nach Beplankung der Konstruktion - zum Beispiel für Leuchtenausschnitte etc. werden in gesonderten Positionen ausgewiesen. Angaben zu den Aussparungen erhält der Trockenbau-AN entweder durch Aussparungspläne der Fachplaner oder diese Aussparungen werden vor Ort angegeben.

Aussparungen dürfen den geforderten Brandschutz, den geforderten Schallschutz und die Stabilität der Trockenbaudecke an keiner Stelle beeinträchtigen. Zulassungen sind zu beachten - entsprechende Rücksprachen mit den haustechnischen Gewerken sind seitens des Trockenbau-AN erforderlich.

#### 3.1 Trockenbaudecken

##### 3.1.1 Trockenbaudecken

**3.1.1.0010 AD.01a, AH 41-65cm, EH 240-445cm, GKF 1-lagig, Akustik, Det. 52509**
AD.01a, AH 41-65cm, EH 240-445cm, GKF 1-lagig, Akustik, Det. 52509

Abgehängte Trockenbaudecke AD.01a für Innenbereich, mit
Metall-Unterkonstruktion, gemäß DIN 18168,
liefern und betriebsfertig verbauen,

mit folgenden Anforderungen:

Akustikanforderungen: Absorberklasse C nach DIN EN ISO 11654, stark absorbierend; die Decke muss als Breitbandabsorber ausgebildet werden:
αw-Wert (bewerteter Schallabsorptionsgrad) 0,60 bis 0,75.
Brandschutzanforderungen: Ausführung mit 15mm dicken GKF Gipskarton-Feuerschutzplatten.

Deckenaufbau von unten nach oben gem. Det. 52509, Det. Det. 52522:

- Sichtbare System-Akustikprofil-Plattenfläche 3S_33_a70g, 625-22n40-4, gleichmäßiges Erscheinungsbild der Platten, Einzelplatten nach Montage nicht erkennbar, Weißtanne mit Lichtschutz, Gesamtstärke 33mm, Aufbau: 3-lagig verleimt, Sichtseite geschlitzt; incl. Akustik- Profilierung 625-22n40-4;
- Glaswolle 30 mm sowie toleranzausgleichende System-Unterkonstruktion, Metall, verzinkt, zwischen den System-Akustikprofil-Platten und den GKF-Gipskarton-Feuerschutzplatten; Glaswolle luftdicht abschnittsweise eingepackt in schwarze, schalltechnisch durchlässige Folie - gegen Austritt von Mineralfasern.
- GKF Gipskarton-Feuerschutzplatte 15 mm, Verspachtelt gemäß Herstellervorschrift und allg. bauaufs. Zulassung, mindestens jedoch Q1,
- System-Unterkostruktion, Metall, verzinkt, Grundprofil und Tragprofil in einer  Ebene, max. Achsabstand Tragprofil gemäß DIN 18181.

Montage nach allg. bauaufs. Zulassung / Prüfzeugnis und Herstellervorschriften sowie Statik des AN mit Systemabhänger an der Stahlbeton- und Holzdecke mit
zugelassenen Dübel und Schrauben befestigt.
Die sichtbar bleibenden unteren System-Akustikprofil-Platten dürfen nicht verschmutzt und beschädigt werden. Nach Erfordernis Montage mit weißen Handschuhen.
Befestigungsuntergrund: Stahlbetonflachdecke, Holzdecken.

Abhängehöhe AH 41-65cm,
Einbauhöhe EH über OKF 240-445cm.

Wandanschluss dicht entsprechend den Anforderungen an die Decke, gem. beiliegendem Detail. Incl. aller stumpfen Anschlüsse an Putz- oder Trockenbauflächen. Auf Verlangen sind die allg. bauaufs. Zulassungen und Prüfzeugnisse vorzulegen.
Menge: 641,000 m2

**3.1.1.0020 Zulage: Gerüste für eigene Leistungen**
Zulage: Gerüste für eigene Leistungen

Z u l a g e  zum Deckentyp AD.01a

mit Arbeitshöhen bis 4,45m
für

Arbeits- und Montagegerüste, gemäß DIN 18340 Ziffer 4.2.3,
für das Auf-, Um- und Abbauen der Gerüste,
für das Vorhalten
für die verschiedenen Arbeitsschritte wie Montagen der Unterkonstruktionen,
Herstellen der Deckenbeplankungen sowie der Dämmungen incl. Aussparungen und deckenintegrierte Bestandteile, bis hin zur betriebsfertigen Herstellung der Decken.

Nur für Decken mit Arbeitshöhen gemäß DIN 18340 Ziffer 4.2.3 (nicht für Decken mit geringerer Arbeitshöhe).

Als Zulage: Abrechnung nach Deckenfläche.
Menge: 641,000 m2

**3.1.1.0030 AD.01b, AH ca. 18cm, EH 240-445cm, GKF 1-lagig, Akustik, Det. 52509**
AD.01b, AH ca. 18cm, EH 240-445cm, GKF 1-lagig, Akustik, Det. 52509

Abgehängte Trockenbaudecke (AD.01b) für Innenbereich, mit
Metall-Unterkonstruktion
gemäß DIN 18168,
liefern und betriebsfertig verbauen,

Ausführung wie Trockenbaudecke AD.01a, jedoch:
Montage an Stahlbetondecken mit zugelassenen, verzinkten Metall-Direktabhängern des Systems,

Montage nach allg. bauaufs. Zulassung / Prüfzeugnis und Herstellervorschriften sowie Statik des AN mit Systemabhänger an der Stahlbetondecke mit
zugelassenen Dübel und Schrauben befestigt. Befestigungsn an Stahlbeton-Unterzügen sind vor Ausführung mit dem AG-Tragwerkplaner abzustimmen.

Abhängehöhe AH ca. 18cm.
Einbauhöhe EH über OKF 240-445cm.
Menge: 146,000 m2

**3.1.1.0040 Zulage: Gerüste für eigene Leistungen**
Zulage: Gerüste für eigene Leistungen

Z u l a g e  zum Deckentyp AD.01b

mit Arbeitshöhen bis 4,45m
für

Arbeits- und Montagegerüste, gemäß DIN 18340 Ziffer 4.2.3,
für das Auf-, Um- und Abbauen der Gerüste,
für das Vorhalten
für die verschiedenen Arbeitsschritte wie Montagen der Unterkonstruktionen,
Herstellen der Deckenbeplankungen sowie der Dämmungen incl. Aussparungen und deckenintegrierte Bestandteile, bis hin zur betriebsfertigen Herstellung der Decken.

Nur für Decken mit Arbeitshöhen gemäß DIN 18340 Ziffer 4.2.3 (nicht für Decken mit geringerer Arbeitshöhe).

Als Zulage: Abrechnung nach Deckenfläche.
Menge: 146,000 m2

**3.1.1.0050 Handmuster AD.01a**
Handmuster AD.01a

Die sichtbar bleibenden, deckenunteren Platten (System-Akustikprofil-Plattenfläche 3S_33_a70g, 625-22n40-4) sind als Handmuster auf die Baustelle zu liefern. Größe: ca. 0,5m2

Lagerung bis zur Abnahme der Trockenbauarbeiten vor Ort. Nach Abnahme der Trockenbauarbeiten ist das Muster vom AN wieder zurückzunehmen. Das Muster verbleibt im Eigentum des AN.
Menge: 2,000 St

**3.1.1.0060 AD.01, Deckensprung ca. 13cm, Det. 52509**
AD.01, Deckensprung ca. 13cm, Det. 52509

Herstellen eines Deckensprunges gemäß Det. 52509 in der Decke AD.01a und AD.01b:
Im vertikalen Teil des Deckensprung sind alle Bestandteile der Decke zu berücksichtigen, die Anforderungen an die Decke müssen erhalten bleiben; incl. der sauberen, geradlinigen Ausseneckausbildung im unteren Deckenbereich.
Incl. der erforderlichen Unterkonstruktion aus verzinkten System-Metallprofilen.

Gerüste sind enthalten in den Positionen der Decken AD.01a, AD.01b.
Menge: 175,000 m

**3.1.1.0070 AD.02, EH 320-445cm, Q3, GKF 2-lagig, Akustik, Neig 6 Grad, Det. 52508**
AD.02, EH 320-445cm, Q3, GKF 2-lagig, Akustik, Neig 6 Grad, Det. 52508

Abgehängte Trockenbaudecke AD.02 für Innenbereich, unterhalb der Dachkonstruktion, liefern und betriebsfertig verbauen,

mit folgenden Anforderungen:

Akustikanforderungen: System-Akustikprofil-Plattenfläche mit akustischer Wirkung (Absorption).
Brandschutzanforderungen: Ausführung mit 2x 18mm dicken GKF Gipskarton-Feuerschutzplatten.

Deckenaufbau von unten nach oben gem. Det. 52508:

- Sichtbare System-Akustikprofil-Plattenfläche 3S_33_a70g, 625-22n40-4, gleichmäßiges Erscheinungsbild der Platten, Einzelplatten nach Montage nicht erkennbar, Weißtanne mit Lichtschutz, Gesamtstärke 33mm, Aufbau: 3-lagig verleimt, Sichtseite geschlitzt; incl. Akustik- Profilierung 625-22n40-4;
- untere GKF Gipskarton-Feuerschutzplatten-Lage, 18mm,
- obere GKF Gipskarton-Feuerschutzplatten-Lage, 18mm, versetzt zu den unteren Platten verbaut.

Montage nach allg. bauaufs. Zulassung / Prüfzeugnis und Herstellervorschriften sowie Statik des AN durch die bauseitigen OSB-Platten hindurch an den bauseitigen Sparren. Sparren bxh=10X24cm, e=62,5cm bis 75cm.
Gemäß Det. 53402.
Vor Ausführung ist die Lage der Sparren vom AN zu verorten. Befestigungsmittel nach allg. bauaufs. Zulassung und Statik des AN.

Einbauhöhe EH über OKF 320-445cm,
Neigung der Dachkonstruktion 6 Grad.

Wandanschluss dicht entsprechend den Anforderungen an die Decke, gem. beiliegendem Detail. Incl. aller stumpfen Anschlüsse an Putz- oder Trockenbauflächen. Auf Verlangen sind die allg. bauaufs. Zulassungen und Prüfzeugnisse vorzulegen.

Hinweis zu den bauseitigen Sparren und der bauseitigen OSB-Plattenlage:

In der Planung wurde vorgesehen, dass die Sparren zusammen mit den unteren OSB-Platten, der Dämmung und der oberen Schalung elementweise eingebaut werden. Stöße in der Regel ca. alle 2,5m, im Bereich der Raumtrennwände sowie an den Anschlüssen an Kerne / Massivbauteile auch in angepassten Breiten.

Nach Angabe der Tragwerkplanung können die Sparren nach dem elementweisen Einbau folgende maximale Bewegungen unter Umständen ausführen (Null-Lage nach dem Einbau mit Eigengewicht):
a) In Feldmitte oberhalb der Räume: bis zu 2,1cm nach unten - durch Schnee, Wind, Lasten aus Dachaufbauten;
b) Im Firstbereich: bis zu 1,4cm nach oben - durch Schnee, Wind, Lasten aus Dachaufbauten;
c) Angaben zu den maximalen Toleranzen: Für die Null-Lage nach dem Einbau gilt: Toleranzen raumweise auf einer Dachseite UK OSB-Platte: +/- 10mm.

Abweichungen hiervon sind vor Ausführung der Objektüberwachung vom AN zu melden.
Menge: 2142,000 m2

**3.1.1.0080 Zulage: Gerüste für eigene Leistungen**
Zulage: Gerüste für eigene Leistungen

Z u l a g e  zum Deckentyp AD.02

mit Arbeitshöhen bis 4,45m
für

Arbeits- und Montagegerüste, gemäß DIN 18340 Ziffer 4.2.3,
für das Auf-, Um- und Abbauen der Gerüste,
für das Vorhalten
für die verschiedenen Arbeitsschritte wie Montagen der Unterkonstruktionen,
Herstellen der Deckenbeplankungen sowie der Dämmungen incl. Aussparungen und deckenintegrierte Bestandteile, bis hin zur betriebsfertigen Herstellung der Decken. Die Dachneigung von ca. 6 Grad ist zu beachten.

Nur für Decken mit Arbeitshöhen gemäß DIN 18340 Ziffer 4.2.3 (nicht für Decken mit geringerer Arbeitshöhe).

Als Zulage: Abrechnung nach Deckenfläche.
Menge: 1990,000 m2

**3.1.1.0090 AD.03a, AH 39,5-126,5cm, EH 240-445cm, Q3, GKBI, ungelocht, Det. 52514**
AD.03a, AH 39,5-126,5cm, EH 240-445cm, Q3, GKBI, ungelocht, Det. 52514

Abgehängte Trockenbaudecke AD.03a für Innenbereich, mit
Metall-Unterkonstruktion, gemäß DIN 18168,
liefern und betriebsfertig verbauen,

mit folgenden Anforderungen:

Akustik: keine Anforderungen
Brandschutz: keine Anforderungen

mit folgendem Aufbau:
1 x 12,5mm Beplankung mit imprägnierten GKBI-Platten nach DIN 18180,
Typ H2 nach DIN EN520, ungelocht

Plattendecke abgehängt, Metallprofile verzinkt,
Grundprofil und Tragprofil in einer Ebene,
max. Achsabstand Tragprofil gemäß DIN 18181: 500mm,
mit Systemabhänger an der Decke mit
zugelassenen Dübel und Schrauben befestigt.
Befestigungsuntergrund: Stahlbetonflachdecke, Holzdecke.

Abhängehöhe AH 39,5-126,5cm,
Einbauhöhe EH über OKF ca. 240cm bis 445cm,

incl. Spachteln und Schleifen der Flächen,
Wandanschluss dicht angespachtelt incl. Trennstreifen.
Incl. aller stumpfen Anschlüsse an Putz- oder Trockenbauflächen; Fugen füllen und die Plattenlage verspachteln mit Spachtelung Qualitätsstufe Q3 gemäß Merkblatt Nr. 2 der Industriegruppe Gipsplatten im Bundesverband der Gips- und Gipsbauplattenindustrie e.V.
Menge: 397,000 m2

**3.1.1.0100 Zulage: Gerüste für eigene Leistungen**
Zulage: Gerüste für eigene Leistungen

Z u l a g e  zum Deckentyp AD.03a

mit Arbeitshöhen bis 4,45m
für

Arbeits- und Montagegerüste, gemäß DIN 18340 Ziffer 4.2.3,
für das Auf-, Um- und Abbauen der Gerüste,
für das Vorhalten
für die verschiedenen Arbeitsschritte wie Montagen der Unterkonstruktionen,
Herstellen der Deckenbeplankungen sowie der Dämmungen incl. Aussparungen und deckenintegrierte Bestandteile, bis hin zur betriebsfertigen Herstellung der Decken. Incl. der Spachtelarbeiten.

Nur für Decken mit Arbeitshöhen gemäß DIN 18340 Ziffer 4.2.3 (nicht für Decken mit geringerer Arbeitshöhe).

Als Zulage: Abrechnung nach Deckenfläche.
Menge: 397,000 m2

**3.1.1.0110 AD.03b, AH ca. 7,5cm, EH 240-445cm, Q3, GKBI, ungelocht**
AD.03b, AH ca. 7,5cm, EH 240-445cm, Q3, GKBI, ungelocht

Abgehängte Trockenbaudecke AD.03b für Innenbereich, mit
Metall-Unterkonstruktion, gemäß DIN 18168,
liefern und betriebsfertig verbauen,

Ausführung wie Trockenbaudecke AD.03a, jedoch:
Montage an Stahlbetondecken mit zugelassenen, verzinkten Metall-Direktabhängern des Systems,

Montage nach allg. bauaufs. Zulassung / Prüfzeugnis und Herstellervorschriften sowie Statik des AN mit Systemabhänger an der Stahlbetondecke mit
zugelassenen Dübel und Schrauben befestigt. Befestigungsn an Stahlbeton-Unterzügen sind vor Ausführung mit dem AG-Tragwerkplaner abzustimmen.

Abhängehöhe AH ca. 7,5cm.
Einbauhöhe EH über OKF 240-445cm.
Menge: 28,000 m2

**3.1.1.0120 Zulage: Gerüste für eigene Leistungen**
Zulage: Gerüste für eigene Leistungen

Z u l a g e  zum Deckentyp AD.03b

mit Arbeitshöhen bis 4,45m
für

Arbeits- und Montagegerüste, gemäß DIN 18340 Ziffer 4.2.3,
für das Auf-, Um- und Abbauen der Gerüste,
für das Vorhalten
für die verschiedenen Arbeitsschritte wie Montagen der Unterkonstruktionen,
Herstellen der Deckenbeplankungen sowie der Dämmungen incl. Aussparungen und deckenintegrierte Bestandteile, bis hin zur betriebsfertigen Herstellung der Decken. Incl. der Spachtelarbeiten.

Nur für Decken mit Arbeitshöhen gemäß DIN 18340 Ziffer 4.2.3 (nicht für Decken mit geringerer Arbeitshöhe).

Als Zulage: Abrechnung nach Deckenfläche.
Menge: 28,000 m2

**3.1.1.0130 Hohlraumdämmung, nicht brennbar, 20mm**
Hohlraumdämmung, nicht brennbar, 20mm

Liefern und betriebsfertig gemäß Herstellervorschrift verlegen von:
mineralischem Faserdämmstoff (Mineralwolle) im Deckenhohlraum auf den Deckenplatten, nach Angabe des AG,

Material: Mineralwolle, Baustoff A1 nach DIN 4102,
Materialdicke: d = 20mm

Dämmlage luftdicht abschnittsweise eingepackt in schwarze, schalltechnisch durchlässige Folie - gegen Austritt von Mineralfasern.

Ausführung mit Dämmschicht aus mineralischem
Faserdämmstoff DIN 18165 T1,

Decke: AD.03a und AD.03b
Menge: 425,000 m2

**3.1.1.0140 AD.04, AH 39,5-126,5cm, EH 240-445cm, Q2, GKB, Akustik, gelocht, 52515**
AD.04, AH 39,5-126,5cm, EH 240-445cm, Q2, GKB, Akustik, gelocht, 52515

Abgehängte Trockenbaudecke AD.04 für Innenbereich, mit
Metall-Unterkonstruktion, gemäß DIN 18168,
liefern und betriebsfertig verbauen,

mit folgenden Anforderungen:

Akustik: ja
Brandschutz: keine Anforderungen

mit folgendem Aufbau:
1 x 12,5mm Beplankung mit GKB - gelochte Gipskartonplatte, Lochung 8/18 R
nach DIN 18180, schwarzes Akustikvlies hohlraumseitig.
Randfries siehe Folgeposition.

Plattendecke abgehängt, Metallprofile verzinkt,
Grundprofil und Tragprofil in einer Ebene,
max. Achsabstand Tragprofil gemäß DIN 18181: 500mm,
mit Systemabhänger an der Decke mit
zugelassenen Dübel und Schrauben befestigt.
Befestigungsuntergrund: Stahlbetonflachdecke, Holzdecke.

Abhängehöhe AH 39,5-126,5cm,
Einbauhöhe EH über OKF ca. 240cm bis 445cm,

incl. Spachteln und Schleifen der Flächen,
Wandanschluss dicht angespachtelt incl. Trennstreifen.
Incl. aller stumpfen Anschlüsse an Putz- oder Trockenbauflächen; Fugen füllen und die Plattenlage verspachteln mit Spachtelung Qualitätsstufe Q2 gemäß Merkblatt Nr. 2 der Industriegruppe Gipsplatten im Bundesverband der Gips- und Gipsbauplattenindustrie e.V.
Menge: 1073,000 m2

**3.1.1.0150 Zulage zur Vorposition für Q3**
Zulage zur Vorposition für Q3

Z u l a g e  zur Vorposition für das Spachteln dieser Flächen (Deckenuntersichten) in der Oberflächenqualität "Q3".
Menge: 1073,000 m2

**3.1.1.0160 AD.05, AH 39,5-126,5cm, EH 240-445cm, Q2, GKB, Randfries 150mm, 52515**
AD.05, AH 39,5-126,5cm, EH 240-445cm, Q2, GKB, Randfries 150mm, 52515

Herstellen des ungelochten Randfrieses AD.05 mit Breiten von 150mm,
im Bereich der AD.04:

Randfries AD.05 für Innenbereich, mit
Metall-Unterkonstruktion, gemäß DIN 18168,
liefern und betriebsfertig verbauen,

Ausführung wie Trockenbaudecke AD.04, jedoch: Trockenbauplatten ungelocht. Montage nach allg. bauaufs. Zulassung / Prüfzeugnis und Herstellervorschriften sowie Statik des AN mit Systemabhänger an der Stahlbetondecke mit
zugelassenen Dübel und Schrauben befestigt. Befestigungsn an Stahlbeton-Unterzügen sind vor Ausführung mit dem AG-Tragwerkplaner abzustimmen.

Abhängehöhe AH 39,5-126,5cm,
Einbauhöhe EH über OKF ca. 240cm bis 445cm,

incl. Spachteln und Schleifen der Flächen,
Wandanschluss dicht angespachtelt incl. Trennstreifen.
Incl. aller stumpfen Anschlüsse an Putz- oder Trockenbauflächen; Fugen füllen und die Plattenlage verspachteln mit Spachtelung Qualitätsstufe Q2 gemäß Merkblatt Nr. 2 der Industriegruppe Gipsplatten im Bundesverband der Gips- und Gipsbauplattenindustrie e.V.
Menge: 480,000 m

**3.1.1.0170 Zulage zur Vorposition für Q3**
Zulage zur Vorposition für Q3

Z u l a g e  zur Vorposition für das Spachteln dieser Flächen (Deckenuntersichten) in der Oberflächenqualität "Q3".
Menge: 480,000 m

**3.1.1.0180 Akustikdämmung, nicht brennbar, 20mm**
Akustikdämmung, nicht brennbar, 20mm

Liefern und betriebsfertig gemäß Herstellervorschrift verlegen von:
mineralischem Faserdämmstoff (Mineralwolle) im Deckenhohlraum auf den Deckenplatten, nach Angabe des AG,

Material: Mineralwolle, Baustoff A1 nach DIN 4102,
Materialdicke: d = 20mm

Dämmlage luftdicht abschnittsweise eingepackt in schwarze, schalltechnisch durchlässige Folie - gegen Austritt von Mineralfasern.

Ausführung mit Dämmschicht aus mineralischem
Faserdämmstoff DIN 18165 T1,

Decke: AD.04 und AD.05
Menge: 1145,000 m2

**3.1.1.0190 Zulage: Gerüste für eigene Leistungen**
Zulage: Gerüste für eigene Leistungen

Z u l a g e  zum Deckentyp AD.04 und AD.05

mit Arbeitshöhen bis 4,45m
für

Arbeits- und Montagegerüste, gemäß DIN 18340 Ziffer 4.2.3,
für das Auf-, Um- und Abbauen der Gerüste,
für das Vorhalten
für die verschiedenen Arbeitsschritte wie Montagen der Unterkonstruktionen,
Herstellen der Deckenbeplankungen sowie der Dämmungen incl. Aussparungen und deckenintegrierte Bestandteile, bis hin zur betriebsfertigen Herstellung der Decken. Incl. der Spachtelarbeiten.

Nur für Decken mit Arbeitshöhen gemäß DIN 18340 Ziffer 4.2.3 (nicht für Decken mit geringerer Arbeitshöhe).

Decke: AD.04 und AD.05

Als Zulage: Abrechnung nach Deckenfläche.
Menge: 1145,000 m2

**3.1.1.0200 AD.06, AH 41-65cm, EH 240-445cm, Q3, GKF, ungelocht, Det. 52522**
AD.06, AH 41-65cm, EH 240-445cm, Q3, GKF, ungelocht, Det. 52522

Abgehängte Trockenbaudecke AD.06 für Innenbereich, mit
Metall-Unterkonstruktion, gemäß DIN 18168,
liefern und betriebsfertig verbauen,

mit folgenden Anforderungen:

Akustik: keine Anforderungen
Brandschutzanforderungen: Ausführung mit 15mm dicken GKF Gipskarton-Feuerschutzplatten.

Deckenaufbau von unten nach oben gem. Det. 52522:

- GKF Gipskarton-Feuerschutzplatte 15 mm,
- System-Unterkostruktion, Metall, verzinkt, Grundprofil und Tragprofil in einer  Ebene, max. Achsabstand Tragprofil gemäß DIN 18181.

Plattendecke abgehängt, Metallprofile verzinkt,
Grundprofil und Tragprofil in einer Ebene,
max. Achsabstand Tragprofil gemäß DIN 18181: 500mm,
mit Systemabhänger an der Decke mit
zugelassenen Dübel und Schrauben befestigt.
Befestigungsuntergrund: Stahlbetonflachdecke, Holzdecke.
Mit sauberem Anschluss auch an die AD.01.

Abhängehöhe analog AD.01
Einbauhöhe analog AD.01

incl. Spachteln und Schleifen der Flächen,
Wandanschluss dicht angespachtelt incl. Trennstreifen.
Incl. aller stumpfen Anschlüsse an Putz- oder Trockenbauflächen; Fugen füllen und die Plattenlage verspachteln mit Spachtelung Qualitätsstufe Q3 gemäß Merkblatt Nr. 2 der Industriegruppe Gipsplatten im Bundesverband der Gips- und Gipsbauplattenindustrie e.V.
Menge: 494,000 m2

**3.1.1.0210 Hohlraumdämmung, nicht brennbar, 30mm**
Hohlraumdämmung, nicht brennbar, 30mm

Liefern und betriebsfertig gemäß Herstellervorschrift verlegen von:
Dämmung wie in der Position der AD.01 beschrieben, Glaswolle, gleiches Produkt, nicht brennbar, Dicke 30mm

Dämmlage luftdicht abschnittsweise eingepackt in schwarze, schalltechnisch durchlässige Folie - gegen Austritt von Mineralfasern.

Deckenbereich: AD.06
Menge: 494,000 m2

**3.1.1.0220 Zulage: Gerüste für eigene Leistungen**
Zulage: Gerüste für eigene Leistungen

Z u l a g e  zum Deckentyp AD.06

mit Arbeitshöhen bis 4,45m
für

Arbeits- und Montagegerüste, gemäß DIN 18340 Ziffer 4.2.3,
für das Auf-, Um- und Abbauen der Gerüste,
für das Vorhalten
für die verschiedenen Arbeitsschritte wie Montagen der Unterkonstruktionen,
Herstellen der Deckenbeplankungen sowie der Dämmungen incl. Aussparungen und deckenintegrierte Bestandteile, bis hin zur betriebsfertigen Herstellung der Decken. Incl. der Spachtelarbeiten.

Nur für Decken mit Arbeitshöhen gemäß DIN 18340 Ziffer 4.2.3 (nicht für Decken mit geringerer Arbeitshöhe).

Als Zulage: Abrechnung nach Deckenfläche.
Menge: 494,000 m2

**3.1.1.0230 AD.07, EH 240-445cm, Q3, Holzwolleplatten, Det. 52524**
AD.07, EH 240-445cm, Q3, Holzwolleplatten, Det. 52524

Abgehängte Trockenbaudecke AD.07 für Innenbereich, mit
Metall-Unterkonstruktion, gemäß DIN 18168,
liefern und betriebsfertig verbauen,

mit folgenden Anforderungen:

Akustikanforderungen: ja
Brandschutzanforderungen: keine

Deckenaufbau von unten nach oben gem. Det. 52524:

- Holzwolleplatte A2 nicht brennbar, Dicke 25mm, Regelabmessungen 625x1250mm, an Anschlüssen entsprechend zugeschnitten, Untersicht ohne weitere Beschichtungen sichtbar bleibend, Farbton grau-beige, feine Struktur, Plattenkanten und somit Plattenstöße mit sauberen Fasen ausgebildet, auch an den geschnittenen Seiten,
- Mineralwolle WLS 0,35 Baustoffklasse A2, nicht brennbar, raumbeständig,
Schmelzpunkt >1000°C 30 mm,
- Direktmontage-Clip für CD 60/27, verzinkt, zur Direktbefestigung, Maximalabstände nach Statik des AN sowie nach Erfordernis der Plattenformate.

Montage nach allg. bauaufs. Zulassung / Prüfzeugnis und Herstellervorschriften sowie Statik des AN mit Systemabhänger an der Stahlbeton- und Holzdecke mit
zugelassenen Dübel und Schrauben befestigt. Die sichtbar bleibenden Holzwolleplatten dürfen nicht verschmutzt und beschädigt werden. Nach Erfordernis Montage mit weißen Handschuhen.
Befestigungsuntergrund: Stahlbetonflachdecke, Holzdecken.

Einbauhöhe EH 240-445cm

Wandanschluss dicht entsprechend den Anforderungen an die Decke, gem. beiliegendem Detail. Incl. aller stumpfen Anschlüsse an Putz- oder Trockenbauflächen. Auf Verlangen sind die allg. bauaufs. Zulassungen und Prüfzeugnisse vorzulegen.
Menge: 289,000 m2

**3.1.1.0240 Zulage: Gerüste für eigene Leistungen**
Zulage: Gerüste für eigene Leistungen

Z u l a g e  zum Deckentyp AD.07

mit Arbeitshöhen bis 4,45m
für

Arbeits- und Montagegerüste, gemäß DIN 18340 Ziffer 4.2.3,
für das Auf-, Um- und Abbauen der Gerüste,
für das Vorhalten
für die verschiedenen Arbeitsschritte wie Montagen der Unterkonstruktionen,
Herstellen der Deckenbeplankungen sowie der Dämmungen incl. Aussparungen und deckenintegrierte Bestandteile, bis hin zur betriebsfertigen Herstellung der Decken.

Nur für Decken mit Arbeitshöhen gemäß DIN 18340 Ziffer 4.2.3 (nicht für Decken mit geringerer Arbeitshöhe).

Als Zulage: Abrechnung nach Deckenfläche.
Menge: 95,000 m2

**3.1.1.0250 AD.07 Abschluss, Det. 52524**
AD.07 Abschluss, Det. 52524

Herstellen des Abschlusses der AD.07 gemäß Det. 52524
mit Aufkantung 25x55 mm, incl. der erforderlichen Unterkonstruktion.

Gerüste siehe Zulage zu AD.07
Menge: 165,000 m

**3.1.1.0260 Handmuster AD.07**
Handmuster AD.07

Die sichtbar bleibenden Holzwolleplatten sind als Handmuster auf die Baustelle zu liefern. Größe: ca. 0,5m2

Lagerung bis zur Abnahme der Trockenbauarbeiten vor Ort. Nach Abnahme der Trockenbauarbeiten ist das Muster vom AN wieder zurückzunehmen. Das Muster verbleibt im Eigentum des AN.
Menge: 2,000 St

**3.1.1.0270 AD.10, EH 240-445cm, Q3, GKF, ungelocht, Det. 52501**
AD.10, EH 240-445cm, Q3, GKF, ungelocht, Det. 52501

Liefern und betriebsfertig nach Herstellervorschrift montieren von
GKF Gipskarton-Feuerschutzplatten, Dicke 15mm, für Innenbereich,

mit folgenden Anforderungen:

Akustik: keine Anforderungen
Brandschutzanforderungen: Ausführung mit 15mm dicken GKF Gipskarton-Feuerschutzplatten.

Deckenaufbau von unten nach oben gem. Det. 52501:

- GKF Gipskarton-Feuerschutzplatte 15 mm,

an der Decke mit zugelassenen Dübel und Schrauben befestigt.
Befestigungsuntergrund: Stahlbetonflachdecke, Holzdecke.
Auch im Bereich der gesondert beschriebenen Baffeldecke Det. 52524,
Det. 52518.

Einbauhöhe EH 240-445cm

incl. Spachteln und Schleifen der Flächen,
Wandanschluss dicht angespachtelt incl. Trennstreifen.
Incl. aller stumpfen Anschlüsse an Putz- oder Trockenbauflächen; Fugen füllen und die Plattenlage verspachteln mit Spachtelung Qualitätsstufe Q3 gemäß Merkblatt Nr. 2 der Industriegruppe Gipsplatten im Bundesverband der Gips- und Gipsbauplattenindustrie e.V.
Menge: 494,000 m2

**3.1.1.0280 Zulage: Gerüste für eigene Leistungen**
Zulage: Gerüste für eigene Leistungen

Z u l a g e  zum Deckentyp AD.10

mit Arbeitshöhen bis 4,45m
für

Arbeits- und Montagegerüste, gemäß DIN 18340 Ziffer 4.2.3,
für das Auf-, Um- und Abbauen der Gerüste,
für das Vorhalten
für die verschiedenen Arbeitsschritte wie Montagen der Unterkonstruktionen,
Herstellen der Deckenbeplankungen sowie der Dämmungen incl. Aussparungen und deckenintegrierte Bestandteile, bis hin zur betriebsfertigen Herstellung der Decken.

Nur für Decken mit Arbeitshöhen gemäß DIN 18340 Ziffer 4.2.3 (nicht für Decken mit geringerer Arbeitshöhe).

Als Zulage: Abrechnung nach Deckenfläche.
Menge: 130,000 m2

##### 3.1.2 Aussparungen

*Hinweis: Ausschnitte in AD.03, AD.06 und AD.04*
Ausschnitte in AD.03, AD.06 und AD.04

Bei der Unterkonstruktion ist die Anordnung der Deckenausschnitte zu berücksichtigen, deren Lage im Grundriss fix definiert werden. Erschwernisse für die Anpassung der Unterkonstruktion, Auswechslungen, u.ä., sind in die Einheitspreise einzurechnen.
Preise für Zwischengrößen sind zu interpolieren.

**3.1.2.0010 Deckenausschnitt in AD.03+AD.06, Dm. 68mm, 0,5kg**
Deckenausschnitt in AD.03+AD.06, Dm. 68mm, 0,5kg

Deckenausschnitt in AD.03+AD.06 herstellen,
gemäß Grundbeschrieb,
Durchmesser bis ca. 68mm,
Lasten der bauseitigen Einbauteile: ca. 0,5kg.
Menge: 25,000 St

**3.1.2.0020 Deckenausschnitt in AD.03+AD.06, Dm. 100mm, 0,5kg**
Deckenausschnitt in AD.03+AD.06, Dm. 100mm, 0,5kg

Deckenausschnitt in AD.03+AD.06 herstellen,
gemäß Grundbeschrieb,
Durchmesser größer 68mm bis 100mm,
Lasten der bauseitigen Einbauteile: ca. 0,5kg.
Menge: 85,000 St

**3.1.2.0030 Deckenausschnitt in AD.03+AD.06, Dm. bis 220mm, 2,0kg**
Deckenausschnitt in AD.03+AD.06, Dm. bis 220mm, 2,0kg

Deckenausschnitt in AD.03+AD.06 herstellen,
gemäß Grundbeschrieb,
Durchmesser größer 100mm bis 220mm,
Lasten der bauseitigen Einbauteile: ca. 2,0kg.
Menge: 65,000 St

**3.1.2.0040 Deckenausschnitt in AD.03+AD.06, Dm. bis 350mm, 3,0kg**
Deckenausschnitt in AD.03+AD.06, Dm. bis 350mm, 3,0kg

Deckenausschnitt in AD.03+AD.06 herstellen,
gemäß Grundbeschrieb,
Durchmesser größer 220mm bis 350mm,
Lasten der bauseitigen Einbauteile: ca. 3,0kg.
Menge: 55,000 St

**3.1.2.0050 Deckenausschnitt in AD.03+AD.06, Dm. bis 510mm, 3,0kg**
Deckenausschnitt in AD.03+AD.06, Dm. bis 510mm, 3,0kg

Deckenausschnitt in AD.03+AD.06 herstellen,
gemäß Grundbeschrieb,
Durchmesser größer 350mm bis 510mm,
Lasten der bauseitigen Einbauteile: ca. 3,0kg.
Menge: 90,000 St

**3.1.2.0060 Deckenausschnitt in AD.03+AD.06, Dm. bis 660mm, 4,0kg**
Deckenausschnitt in AD.03+AD.06, Dm. bis 660mm, 4,0kg

Deckenausschnitt in AD.03+AD.06 herstellen,
gemäß Grundbeschrieb,
Durchmesser größer 510mm bis 660mm,
Lasten der bauseitigen Einbauteile: ca. 4,0kg.
Menge: 7,000 St

**3.1.2.0070 Deckenausschnitt in AD.03+AD.06, bis 31x31cm, 0,5kg**
Deckenausschnitt in AD.03+AD.06, bis 31x31cm, 0,5kg

Deckenausschnitt in AD.03+AD.06 herstellen,
gemäß Grundbeschrieb,
Ausschnitt quadratisch bis ca. 310mm 310mm,
Lasten der bauseitigen Einbauteile: ca. 0,5kg.
Menge: 12,000 St

**3.1.2.0080 Deckenausschnitt in AD.03+AD.06, bis 41x41cm, 2,0kg**
Deckenausschnitt in AD.03+AD.06, bis 41x41cm, 2,0kg

Deckenausschnitt in AD.03+AD.06 herstellen,
gemäß Grundbeschrieb,
Ausschnitt quadratisch größer 310mm x 310mm bis ca. 410mm 410mm,
Lasten der bauseitigen Einbauteile: ca. 2,0kg.
Menge: 12,000 St

**3.1.2.0090 Deckenausschnitt in AD.03+AD.06, bis 51x51cm, 3,0kg**
Deckenausschnitt in AD.03+AD.06, bis 51x51cm, 3,0kg

Deckenausschnitt in AD.03+AD.06 herstellen,
gemäß Grundbeschrieb,
Ausschnitt quadratisch größer 410mm x 410mm bis ca. 510mm 510mm,
Lasten der bauseitigen Einbauteile: ca. 3,0kg.
Menge: 5,000 St

**3.1.2.0100 Deckenausschnitt in AD.03+AD.06, bis 66x66cm, 4,0kg**
Deckenausschnitt in AD.03+AD.06, bis 66x66cm, 4,0kg

Deckenausschnitt in AD.03+AD.06 herstellen,
gemäß Grundbeschrieb,
Ausschnitt quadratisch größer 510mm x 510mm bis ca. 660mm 660mm,
Lasten der bauseitigen Einbauteile: ca. 4,0kg.
Menge: 3,000 St

**3.1.2.0110 Deckenausschnitt in AD.04, Dm. 68mm, 0,5kg**
Deckenausschnitt in AD.04, Dm. 68mm, 0,5kg

Deckenausschnitt in AD.04 herstellen,
gemäß Grundbeschrieb,
Durchmesser ca. 68mm,
Lasten der bauseitigen Einbauteile: ca. 0,5kg.

Ungelochter Rand um die Deckenaussparung gleichmäßig ca. 5cm.
Menge: 7,000 St

**3.1.2.0120 Deckenausschnitt in AD.04, Dm. 100mm, 0,5kg**
Deckenausschnitt in AD.04, Dm. 100mm, 0,5kg

Deckenausschnitt in AD.04 herstellen,
gemäß Grundbeschrieb,
Durchmesser ca. 100mm,
Lasten der bauseitigen Einbauteile: ca. 0,5kg.

Ungelochter Rand um die Deckenaussparung gleichmäßig ca. 5cm.
Menge: 8,000 St

**3.1.2.0130 Deckenausschnitt in AD.04, Dm. bis 220mm, 2,0kg**
Deckenausschnitt in AD.04, Dm. bis 220mm, 2,0kg

Deckenausschnitt in AD.04 herstellen,
gemäß Grundbeschrieb,
Durchmesser größer 100mm bis 220mm,
Lasten der bauseitigen Einbauteile: ca. 2,0kg.

Ungelochter Rand um die Deckenaussparung gleichmäßig ca. 5cm.
Menge: 55,000 St

**3.1.2.0140 Deckenausschnitt in AD.04, Dm. bis 350mm, 3,0kg**
Deckenausschnitt in AD.04, Dm. bis 350mm, 3,0kg

Deckenausschnitt in AD.04 herstellen,
gemäß Grundbeschrieb,
Durchmesser größer 220mm bis 350mm,
Lasten der bauseitigen Einbauteile: ca. 3,0kg.

Ungelochter Rand um die Deckenaussparung gleichmäßig ca. 5cm.
Menge: 65,000 St

**3.1.2.0150 Deckenausschnitt in AD.04, Dm. bis 510mm, 3,0kg**
Deckenausschnitt in AD.04, Dm. bis 510mm, 3,0kg

Deckenausschnitt in AD.04 herstellen,
gemäß Grundbeschrieb,
Durchmesser größer 350mm bis 510mm,
Lasten der bauseitigen Einbauteile: ca. 3,0kg.

Ungelochter Rand um die Deckenaussparung gleichmäßig ca. 5cm.
Menge: 85,000 St

**3.1.2.0160 Deckenausschnitt in AD.04, Dm. bis 660mm, 4,0kg**
Deckenausschnitt in AD.04, Dm. bis 660mm, 4,0kg

Deckenausschnitt in AD.04 herstellen,
gemäß Grundbeschrieb,
Durchmesser größer 510mm bis 660mm,
Lasten der bauseitigen Einbauteile: ca. 4,0kg.

Ungelochter Rand um die Deckenaussparung gleichmäßig ca. 5cm.
Menge: 7,000 St

**3.1.2.0170 Deckenausschnitt in AD.04, bis 31x31cm, 0,5kg**
Deckenausschnitt in AD.04, bis 31x31cm, 0,5kg

Deckenausschnitt in AD.04 herstellen,
gemäß Grundbeschrieb,
Ausschnitt quadratisch bis ca. 310mm 310mm,
Lasten der bauseitigen Einbauteile: ca. 0,5kg.

Ungelochter Rand um die Deckenaussparung gleichmäßig ca. 5cm.
Menge: 6,000 St

**3.1.2.0180 Deckenausschnitt in AD.04, bis 41x41cm, 2,0kg**
Deckenausschnitt in AD.04, bis 41x41cm, 2,0kg

Deckenausschnitt in AD.04 herstellen,
gemäß Grundbeschrieb,
Ausschnitt quadratisch größer 310mm x 310mm bis ca. 410mm 410mm,
Lasten der bauseitigen Einbauteile: ca. 2,0kg.

Ungelochter Rand um die Deckenaussparung gleichmäßig ca. 5cm.
Menge: 6,000 St

**3.1.2.0190 Deckenausschnitt in AD.04, bis 51x51cm, 3,0kg**
Deckenausschnitt in AD.04, bis 51x51cm, 3,0kg

Deckenausschnitt in AD.04 herstellen,
gemäß Grundbeschrieb,
Ausschnitt quadratisch größer 410mm x 410mm bis ca. 510mm 510mm,
Lasten der bauseitigen Einbauteile: ca. 3,0kg.

Ungelochter Rand um die Deckenaussparung gleichmäßig ca. 5cm.
Menge: 5,000 St

**3.1.2.0200 Deckenausschnitt in AD.04, bis 66x66cm, 4,0kg**
Deckenausschnitt in AD.04, bis 66x66cm, 4,0kg

Deckenausschnitt in AD.04 herstellen,
gemäß Grundbeschrieb,
Ausschnitt quadratisch größer 510mm x 510mm bis ca. 660mm 660mm,
Lasten der bauseitigen Einbauteile: ca. 4,0kg.

Ungelochter Rand um die Deckenaussparung gleichmäßig ca. 5cm.
Menge: 4,000 St

##### 3.1.3 Deckenintegrierte Bestandteile

*Hinweis: Deckenintegrierte Bestandteile*
Deckenintegrierte Bestandteile

Bei der Unterkonstruktion ist die Anordnung der deckenintegrierten Bestandteile, Leuchten etc. zu berücksichtigen. Erschwernisse für die Anpassung der Unterkonstruktion, Auswechslungen, u.ä., sowie zusätzlichen Einbau von Leuchtenbefestigungshilfen sind in die Einheitspreise einzurechnen. Preise für Zwischengrößen sind zu interpolieren.

Alle Revisionsklappen sind vor Einbau mit der Zimmernummer gem. Architektenplan  auf der Deckelinnenseite dauerhaft zu markieren.

.

**3.1.3.0010 Revisionsklappe 50,0cm/50,0cm, F0**
Revisionsklappe 40,0cm/40,0cm, F0

Decken-Revisionsöffnung (Klappe)  für Einbau in AD.03 und AD.06, bestehend aus:

Deckenbündige Revisionsklappe,
Konstruktion ohne Brandschutzanforderungen,
Revisionsklappe mit Beplankung GKB,
Abmessungen 40cm x 40cm,
incl. eloxiertem Metallrahmen (im fertigen Zustand ist nur eine Schattennut zwischen Revisionsklappe und der Wand zu sehen) mit herausschwenkbarem und komplett demontierbarem Deckel,

der Revisionsdeckel ist vor dem Einbau mit der Zimmernummer gem. Architektenplan  auf der Deckelinnenseite dauerhaft zu markieren.
Revideckel mit Druckmechanismus und Einhängesicherung

Der Einheitspreis versteht sich für die Revisionstür
und Einbau einschl. Anpassen der Unterkonstruktion und
Herstellen der Öffnung.
Menge: 44,000 St

**3.1.3.0020 Klappe wie vor, jedoch Einbau in AD.04**
Klappe wie vor, jedoch Einbau in AD.04

Ausführung der Klappe und der Revisionmsöffnung wie vor, jedoch Einbau in AD.04 - unter Berücksichtigung der Lochung. Klappenrand mit Fuge genau zwischen der Deckenlochung.
Menge: 16,000 St

**3.1.3.0030 Revisionsklappe 50,0cm/50,0cm, F0**
Revisionsklappe 50,0cm/50,0cm, F0

Decken-Revisionsöffnung (Klappe)  für Einbau in AD.03 und AD.06, bestehend aus:

Deckenbündige Revisionsklappe,
Konstruktion ohne Brandschutzanforderungen,
Revisionsklappe mit Beplankung GKB,
Abmessungen 50cm x 50cm,
incl. eloxiertem Metallrahmen (im fertigen Zustand ist nur eine Schattennut zwischen Revisionsklappe und der Wand zu sehen) mit herausschwenkbarem und komplett demontierbarem Deckel,

der Revisionsdeckel ist vor dem Einbau mit der Zimmernummer gem. Architektenplan  auf der Deckelinnenseite dauerhaft zu markieren.
Revideckel mit Druckmechanismus und Einhängesicherung

Der Einheitspreis versteht sich für die Revisionstür
und Einbau einschl. Anpassen der Unterkonstruktion und
Herstellen der Öffnung.
Menge: 24,000 St

**3.1.3.0040 Klappe wie vor, jedoch Einbau in AD.04**
Klappe wie vor, jedoch Einbau in AD.04

Ausführung der Klappe und der Revisionmsöffnung wie vor, jedoch Einbau in AD.04 - unter Berücksichtigung der Lochung. Klappenrand mit Fuge genau zwischen der Deckenlochung.
Menge: 14,000 St

**3.1.3.0050 Revisionsklappe 50,0cm/60,0cm, F0**
Revisionsklappe 50,0cm/60,0cm, F0

Decken-Revisionsöffnung (Klappe)  für Einbau in AD.03 und AD.06, bestehend aus:

Deckenbündige Revisionsklappe,
Konstruktion ohne Brandschutzanforderungen,
Revisionsklappe mit Beplankung GKB,
Abmessungen 50cm x 60cm,
incl. eloxiertem Metallrahmen (im fertigen Zustand ist nur eine Schattennut zwischen Revisionsklappe und der Wand zu sehen) mit herausschwenkbarem und komplett demontierbarem Deckel,

der Revisionsdeckel ist vor dem Einbau mit der Zimmernummer gem. Architektenplan  auf der Deckelinnenseite dauerhaft zu markieren.
Revideckel mit Druckmechanismus und Einhängesicherung

Der Einheitspreis versteht sich für die Revisionstür
und Einbau einschl. Anpassen der Unterkonstruktion und
Herstellen der Öffnung.
Menge: 4,000 St

**3.1.3.0060 Revisionsklappe 60,0cm/60,0cm, F0**
Revisionsklappe 60,0cm/60,0cm, F0

Decken-Revisionsöffnung (Klappe)  für Einbau in AD.03 und AD.06, bestehend aus:

Deckenbündige Revisionsklappe,
Konstruktion ohne Brandschutzanforderungen,
Revisionsklappe mit Beplankung GKB,
Abmessungen 60cm x 60cm,
incl. eloxiertem Metallrahmen (im fertigen Zustand ist nur eine Schattennut zwischen Revisionsklappe und der Wand zu sehen) mit herausschwenkbarem und komplett demontierbarem Deckel,

der Revisionsdeckel ist vor dem Einbau mit der Zimmernummer gem. Architektenplan  auf der Deckelinnenseite dauerhaft zu markieren.
Revideckel mit Druckmechanismus und Einhängesicherung

Der Einheitspreis versteht sich für die Revisionstür
und Einbau einschl. Anpassen der Unterkonstruktion und
Herstellen der Öffnung.
Menge: 14,000 St

**3.1.3.0070 Revisionsklappe 80,0cm/80,0cm, F0**
Revisionsklappe 80,0cm/80,0cm, F0

Decken-Revisionsöffnung (Klappe)  für Einbau in AD.03 und AD.06, bestehend aus:

Deckenbündige Revisionsklappe,
Konstruktion ohne Brandschutzanforderungen,
Revisionsklappe mit Beplankung GKB,
Abmessungen 80cm x 80cm,
incl. eloxiertem Metallrahmen (im fertigen Zustand ist nur eine Schattennut zwischen Revisionsklappe und der Wand zu sehen) mit herausschwenkbarem und komplett demontierbarem Deckel,

der Revisionsdeckel ist vor dem Einbau mit der Zimmernummer gem. Architektenplan  auf der Deckelinnenseite dauerhaft zu markieren.
Revideckel mit Druckmechanismus und Einhängesicherung

Der Einheitspreis versteht sich für die Revisionstür
und Einbau einschl. Anpassen der Unterkonstruktion und
Herstellen der Öffnung.
Menge: 4,000 St

**3.1.3.0080 Bohrungen für Einzelkabeldurchführungen in Decken**
Bohrungen für Einzelkabeldurchführungen in Decken

Herstellen von Bohrungen in allen Trockenbaudeckenkonstruktionen für Einzelkabeldurchführungen für Aufbauleuchten, Melder etc., incl. dem exakten Einmessen der Bohrung, incl. Arbeitsaufwand für Zuordnen und Durchführen der bauseitigen Kabel durch die Deckenplatten.
Durchmesser der Bohrung ca. 15mm.
Menge: 165,000 St

**3.1.3.0090 Weitspannträger 150-240cm**
Weitspannträger 150-240cm

Weitspannträger im Bereich von hoher
Installationsdichte oder ungenügendem Tragverhalten der
Bestandsrohdecken.

Weitspannträger, 40/48/2 mm, im erforderlichen Abstand,
für die UHD1,
Einzellänge L ca. 150-240cm.
Einbauhöhen über OKF analog zur UHD1.
Abrechnung nach verbauter Gesamtlänge. Aufmaß gemeinsam
mit der OÜ vor der Beplankung der UHD.
Menge: 80,000 m

**3.1.3.0100 Weitspannträger 250-340cm**
Weitspannträger 250-340cm

Weitspannträger, wie vor, jedoch
Einzellänge L ca. 250-340cm, mit entsprechendem Profil.
Menge: 60,000 m

**3.1.3.0110 Wandwinkel**
Wandwinkel

Wandwinkel, L 40/50/1,5 mm, als Auflager für
vorgenannte,
Weitspannträger, beidseitig an Wand montiert, für die
Deckenlast der UHD1 / UHD2,
Einbauhöhen über OKF analog zur UHD1 / UHD2.
Abrechnung nach verbauter Gesamtlänge. Aufmaß gemeinsam
mit der OÜ vor der Beplankung der UHD.
Menge: 185,000 m

**3.1.3.0120 Zulage Abhängung Weitspannträger**
Zulage Abhängung Weitspannträger

Z u l a g e  für Weitspannträger für punktuelle
Abhängung,
für die Deckenlastklasse der UHD1,
Einbauhöhen und Abhängehöhen analog zur UHD1.
Menge: 45,000 St

**3.1.3.0130 Zulage verstärkte Tragprofile**
Zulage verstärkte Tragprofile

Z u l a g e  zu allen GK-Decken (UHDs) für verstärkte
Tragprofile im abgehängten Deckenbereich statt der
vorhandenen Unterkonstruktion, C-Profil 27/60/2 mm;
einschl. zusätzlicher Abhängung, Abstand ca. 400 mm.
Menge: 65,000 m

**3.1.3.0140 Verst. Tragprofil, zusätzlich**
Verst. Tragprofil, zusätzlich

Verstärktes Tragprofil im abgehängten Deckenbereich
zusätzlich zu der vorhandenen Unterkonstruktion;
U-Profil 40/98,8/2 mm, einschl. zusätzlicher Abhängung,
Lastaufnahme 3 kN/m.
Menge: 55,000 m

**3.1.3.0150 Tragprofil, zusätzlich**
Tragprofil, zusätzlich

Tragprofil, C-Deckenprofil, 27/60/0,6 mm, im
abgehängten Deckenbereich zusätzlich zur vorhandenen
Unterkonstruktion, einschl. Anschlußwinkel und
zusätzlicher Abhängung
Menge: 145,000 m

**3.1.3.0160 Nachträgliches Öffnen und Schließen, Öffnung bis 1 m2**
Nachträgliches Öffnen und Schließen, Öffnung bis 1 m2

Nachträgliches Öffnen und Schließen der GK-Beplankung
für den Einbau von Installationen und bauseits
gelieferter Einbauteile einschl. malerfertiger
Verspachtelung in Oberflächenqualität "Q3".
Öffnungen bis 1,0 m2
Menge: 4,000 St

**3.1.3.0170 Nachträgliches Öffnen und Schließen, Öffnung über 1 m2**
Nachträgliches Öffnen und Schließen, Öffnung über 1 m2

Nachträgliches Öffnen und Schließen der GK-Beplankung
für den Einbau von Installationen und bauseits
gelieferter Einbauteile einschl. malerfertiger
Verspachtelung in Oberflächenqualität "Q3".
Öffnungen über 1,0 - 5,0 m2
Menge: 6,000 m2

##### 3.1.4 Trockenbau-Baffeldecken

*Hinweis: Grundbeschrieb Baffeldecke*
Grundbeschrieb Baffeldecke

Abrechnung der Baffeln nach Gesamtlänge.

Einzellängen EG:
2,30m, 2,40m, 4,30m, 4,40m

Einzellängen 1.OG:
2,30m, 2,40m, 4,30m, 4,40m. 6,00m, 6,24m

Einzellängen 2.OG:
2,30m, 2,40m, 4,30m, 4,40m. 6,00m, 6,24m

Einzellängen 3.OG:
2,364m, 4,364m, 6,067m

Gesamtlänge EG bis 3.OG: ca. 3.158m (878 Baffeln)

**3.1.4.0010 BD.01, EH 240-445cm, Baffeldecke, H 300mm, L ca. 2,30m - 2,40m**
BD.01, EH 240-445cm, Baffeldecke, H 300mm, L ca. 2,30m - 2,40m

Abgehängte Baffeldecke BD.01,  für Innenbereich, mit
Metall-Unterkonstruktion, gemäß DIN 18168,
liefern und betriebsfertig verbauen,
gemäß Det. 52524, 52518

Anforderungen an die Akustik: ja.
Baffel Element Fine
αw = bis 0,55
NRC = bis 0,60.

Baffeldecke Mineralfaser akustik A2 nicht brennbar,
zweilagige Baffel mit Deckschichten,
Baffelhöhe 300mm,
Baffeldicke 30mm,

Baffel-Einzellänge ca. 2,30m bis 2,40m
Einbauhöhe EH 240-445cm,
OK Baffel ist ca. 10cm unter der AD.10 (Abhängehöhe)

Baffeln mit verdeckten Muffen zur Befestigung der Abhänger,
Befestigung durch Abhänger mit Drahtseil,
Abstand der Abhänger nach Herstellervorschrift.

weitere techn. Spezifikationen der Baffeln:
Baffeln zweilagig mit verdeckten Muffen für die Abhängung,
Holzwolleplatten, feine Oberfläche (fine) und eloxiertem Aluminiumprofil an der Oberseite.
Vertikale Deckenmontage mit Schallabsorption auf beiden Seiten für eine gezielte akustische Optimierung
Brandverhalten (B-s1,d0).

Montage unter Berücksichtigung der AD.10 nach allg. bauaufs. Zulassung / Prüfzeugnis und Herstellervorschriften sowie Statik des AN mit Systemabhänger an der Stahlbeton- und Holzdecke mit
zugelassenen Dübel und Schrauben befestigt.
Die sichtbar bleibenden Baffeln dürfen nicht verschmutzt und beschädigt werden. Nach Erfordernis Montage mit weißen Handschuhen.
Befestigungsuntergrund: Stahlbetonflachdecke, Holzdecken.
Menge: 837,000 m

**3.1.4.0020 BD.01, EH 240-445cm, Baffeldecke, H 300mm, L ca. 4,30m - 4,40m**
BD.01, EH 240-445cm, Baffeldecke, H 300mm, L ca. 4,30m - 4,40m

Abgehängte Baffeldecke BD.01,  für Innenbereich, mit
Metall-Unterkonstruktion, gemäß DIN 18168,
liefern und betriebsfertig verbauen,
gemäß Det. 52524, 52518

Anforderungen an die Akustik: ja.
Baffel Element Fine
αw = bis 0,55
NRC = bis 0,60.

Baffeldecke Mineralfaser akustik A2 nicht brennbar,
zweilagige Baffel mit Deckschichten,
Baffelhöhe 300mm,
Baffeldicke 30mm,

Baffel-Einzellänge ca. 4,30m bis 4,40m
Einbauhöhe EH 240-445cm,
OK Baffel ist ca. 10cm unter der AD.10 (Abhängehöhe)

Baffeln mit verdeckten Muffen zur Befestigung der Abhänger,
Befestigung durch Abhänger mit Drahtseil,
Abstand der Abhänger nach Herstellervorschrift.

weitere techn. Spezifikationen der Baffeln:
Baffeln zweilagig mit verdeckten Muffen für die Abhängung,
Holzwolleplatten, feine Oberfläche (fine) und eloxiertem Aluminiumprofil an der Oberseite.
Vertikale Deckenmontage mit Schallabsorption auf beiden Seiten für eine gezielte akustische Optimierung
Brandverhalten (B-s1,d0).

Montage unter Berücksichtigung der AD.10 nach allg. bauaufs. Zulassung / Prüfzeugnis und Herstellervorschriften sowie Statik des AN mit Systemabhänger an der Stahlbeton- und Holzdecke mit
zugelassenen Dübel und Schrauben befestigt.
Die sichtbar bleibenden Baffeln dürfen nicht verschmutzt und beschädigt werden. Nach Erfordernis Montage mit weißen Handschuhen.
Befestigungsuntergrund: Stahlbetonflachdecke, Holzdecken.
Menge: 1253,000 m

**3.1.4.0030 BD.01, EH 240-445cm, Baffeldecke, H 300mm, L ca. 6,00m - 6,25m**
BD.01, EH 240-445cm, Baffeldecke, H 300mm, L ca. 6,00m - 6,25m

Abgehängte Baffeldecke BD.01,  für Innenbereich, mit
Metall-Unterkonstruktion, gemäß DIN 18168,
liefern und betriebsfertig verbauen,
gemäß Det. 52524, 52518

Anforderungen an die Akustik: ja.
Baffel Element Fine
αw = bis 0,55
NRC = bis 0,60.

Baffeldecke Mineralfaser akustik A2 nicht brennbar,
zweilagige Baffel mit Deckschichten,
Baffelhöhe 300mm,
Baffeldicke 30mm,

Baffel-Einzellänge ca. 6,00m bis 6,25m
Einbauhöhe EH 240-445cm,
OK Baffel ist ca. 10cm unter der AD.10 (Abhängehöhe)

Baffeln mit verdeckten Muffen zur Befestigung der Abhänger,
Befestigung durch Abhänger mit Drahtseil,
Abstand der Abhänger nach Herstellervorschrift.

weitere techn. Spezifikationen der Baffeln:
Baffeln zweilagig mit verdeckten Muffen für die Abhängung,
Holzwolleplatten, feine Oberfläche (fine) und eloxiertem Aluminiumprofil an der Oberseite.
Vertikale Deckenmontage mit Schallabsorption auf beiden Seiten für eine gezielte akustische Optimierung
Brandverhalten (B-s1,d0).

Montage unter Berücksichtigung der AD.10 nach allg. bauaufs. Zulassung / Prüfzeugnis und Herstellervorschriften sowie Statik des AN mit Systemabhänger an der Stahlbeton- und Holzdecke mit
zugelassenen Dübel und Schrauben befestigt.
Die sichtbar bleibenden Baffeln dürfen nicht verschmutzt und beschädigt werden. Nach Erfordernis Montage mit weißen Handschuhen.
Befestigungsuntergrund: Stahlbetonflachdecke, Holzdecken.
Menge: 608,000 m

**3.1.4.0040 BD.01, Baffeln mit geringerer Bauhöhe, H ca. 105mm, Det. 52518**
BD.01, Baffeln mit geringerer Bauhöhe, H ca. 105mm, Det. 52518

Baffeln der Vorpositionen (BD.01) mit geringerer Bauhöhe von nur ca. 10,5cm.
gemäß Det. 52518,

im Bereich der Kanäle,
unterhalb der Kanäle.
Die UK der Baffeln geht ungestört in gleicher Höhe durch.
Länge der geringeren Baffelhöhen unterschiedlich, an die quer und längs laufenden Kanäle angepasst - nach Aufmaß.
Die Kanäle dürfen nicht angebohrt / angeschraubt werden.

Abrechnung nach gesamtlänge der verminderten Baffelhöhe.
Menge: 460,000 m

**3.1.4.0050 BD.01, Vertikaler Höhensprung in der Baffel, H ca. 195mm**
BD.01, Vertikaler Höhensprung in der Baffel, H ca. 195mm

Höhensprung der Baffeln zwischen Baffeln mit Regelhöhe von ca. 300mm und der verringerten Baffelhöhe von ca. 105mm.

Höhensprung 195mm.
Menge: 438,000 St

**3.1.4.0060 Gerüste für eigene Leistungen**
Gerüste für eigene Leistungen

für die Baffeldecke, mit Arbeitshöhen bis 4,45m
für

Arbeits- und Montagegerüste, gemäß DIN 18340 Ziffer 4.2.3,
für das Auf-, Um- und Abbauen der Gerüste,
für das Vorhalten
für die verschiedenen Arbeitsschritte wie Montagen der Unterkonstruktionen,
Herstellen der Deckenbeplankungen sowie der Dämmungen incl. Aussparungen und deckenintegrierte Bestandteile, bis hin zur betriebsfertigen Herstellung der Decken.

Nur für Decken mit Arbeitshöhen gemäß DIN 18340 Ziffer 4.2.3 (nicht für Decken mit geringerer Arbeitshöhe).

Abrechnung nach Deckenfläche.
Menge: 130,000 m2

##### 3.1.5 Abkofferungen

*Hinweis: Hinweis*
Hinweis

Die im nachfolgenden beschriebenen Holzleisten auf den Abkofferungen müssen in der Optik etwa den bauseitigen Deckenuntersichten entsprechen.

Beschreibung der bauseitigen BSH-Holzdecken und Holzdeckenuntersichten (wesentliches zu Material und Oberfläche der bauseitigen Holzdecken):

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
Wesentliche, geforderte Mindestspezifikationen:
BSH-Decke als Brettstapeldecke,
vertikale Lamellen, verleimt,
Lamellenhöhe: wie Deckendicke,
Lamellenbreite: 4cm

mit deckenunterseitigen Akustikfräsungen:
Öffnungsgrad ca. 20 % der Sichtfläche
Schallabsorptionsgrad αw = 0,10 oder besser

Deckenuntersicht: Oberflächenbearbeitung Sicht- bzw. Wohnsichtqualität: geschliffen.

.

**3.1.5.0010 AD.08, Abkofferungen, 2-seitig, GKB+Holzleisten, BxH 40x37cm, Det. 52505**
AD.08, Abkofferungen, 2-seitig, GKB+Holzleisten, BxH 40x37cm, Det. 52505

Werkseitig herstellen, liefern und betriebsfertig vor Ort verbauen von Abkofferungen wie folgt:

Abkofferung Abmessungen im Querschnitt: BxH 40x37cm (Aussenkante GKB-Platten),
Ohne Anforderungen an die Akustik und den Brandschutz.

Abkofferung bestehend aus:

a) vertikales, seitliches Abkofferungsbauteil,
b) unteres, horizontales Abkofferungsbauteil.

Die beiden Abkofferungsbauteile sind werkseitig herzustellen,
bestehend jeweils aus:

- Aussen mit Holzlattung analog zu den bauseitigen Holzdecken, Nadelholz, Weisstanne, schlicht, astfrei, geschliffen nach durch den AG freigegebener Mustervorlage,
Leistenprofil im Querschnitt 32mm x 22mm,
Abstände zwischen den Leisten: 8mm (Nut, sichtbar bleibt die schwarze Oberfläche der GKB-Platte),
Achsabstand 40mm (Nutmitte zu Nutmitte),
Leisten im Werk verdeckt befestigt (aussen keine Schrauben sichtbar).
Stöße der fertigen Abkofferungsbauteile gleichmäßig in Abstimmung mit dem AG,
- GKB Gipskartonbauplatte, D 15mm, aussen gespachtelt in Q1 und schwarz matt deckend mit geeigneter wasserlöslicher, geruchsarmeur, lösemittelfreier Farbe für Schulinnenräume)
- Unterkonstruktion aus verzinkten System-Metallprofilen oder aus Holzleisten (techn. getrocknetes Holz, Holzprofile nach Statik des AN).

Einbauhöhe EH 240-445cm

Montage der werkseitigen vorbereiteten Bestandteile der Abkofferungen vor Ort nach Freigabe der Haustechnik. Nach Erforderlis sind die Unterkonstruktionen vorab zu montieren, die Abkofferungsplatten nach Fertigstellung der haustechn. Installationen.

Die seitlichen vertikalen und die unteren horizontalen Abkofferungsplatte mit den fertig verbauten Holzleisten sind an der Unterkonstruktion der Abkofferung zu verschrauben - und zwar in den Nuten zwischen den Leisten. Schraubköpfe schwarz wie die GKB-Platten (dadurch später nicht mehr sichtbar).
Incl. der sauberen Eckausbildung.

Montage nach allg. bauaufs. Zulassung / Prüfzeugnis und Herstellervorschriften sowie Statik des AN an der Stahlbeton- und Holzdecke mit
zugelassenen Dübel und Schrauben. Wand- und Deckenanschluss dicht.

Abrechnung nach Fläche der vertikalen und horizontalen Abkofferungsplatten (Maßgeblich sind die Aussenkanten der GKB-Bauplatten).

Horizontale Flächen ca. 291m2
Vertikale Flächen ca. 248m2
Menge: 539,000 m2

**3.1.5.0020 AD.08 Abschluss**
AD.08 Abschluss

Herstellen der Abschlusswand der Abkofferung am jeweiligen Ende der Abkofferung, Konstruktion und Montage analog zur vorbeschriebenen AD.08, mit allen Bestandteilen, incl. der Unterkonstruktion.
Menge: 12,000 m2

**3.1.5.0030 AD.09, Abkofferungen, 2-seitig, GKB+Holzleisten, BxH 40x52,5cm, Det. 52505**
AD.09, Abkofferungen, 2-seitig, GKB+Holzleisten, BxH 40x52,5cm, Det. 52505

Werkseitig herstellen, liefern und betriebsfertig vor Ort verbauen von Abkofferungen wie folgt:

Abkofferung Abmessungen im Querschnitt: BxH 40x52,5cm (Aussenkante GKB-Platten),
Ohne Anforderungen an die Akustik und den Brandschutz.

Abkofferung bestehend aus:

a) vertikales, seitliches Abkofferungsbauteil,
b) unteres, horizontales Abkofferungsbauteil.

Die beiden Abkofferungsbauteile sind werkseitig herzustellen,
bestehend jeweils aus:

- Aussen mit Holzlattung analog zu den bauseitigen Holzdecken, Nadelholz, Weisstanne, schlicht, astfrei, geschliffen nach durch den AG freigegebener Mustervorlage,
Leistenprofil im Querschnitt 32mm x 22mm,
Abstände zwischen den Leisten: 8mm (Nut, sichtbar bleibt die schwarze Oberfläche der GKB-Platte),
Achsabstand 40mm (Nutmitte zu Nutmitte),
Leisten im Werk verdeckt befestigt (aussen keine Schrauben sichtbar).
Stöße der fertigen Abkofferungsbauteile gleichmäßig in Abstimmung mit dem AG,
- GKB Gipskartonbauplatte, D 15mm, aussen gespachtelt in Q1 und schwarz matt deckend mit geeigneter wasserlöslicher, geruchsarmeur, lösemittelfreier Farbe für Schulinnenräume)
- Unterkonstruktion aus verzinkten System-Metallprofilen oder aus Holzleisten (techn. getrocknetes Holz, Holzprofile nach Statik des AN).

Einbauhöhe EH 240-445cm

Montage der werkseitigen vorbereiteten Bestandteile der Abkofferungen vor Ort nach Freigabe der Haustechnik. Nach Erforderlis sind die Unterkonstruktionen vorab zu montieren, die Abkofferungsplatten nach Fertigstellung der haustechn. Installationen.

Die seitlichen vertikalen und die unteren horizontalen Abkofferungsplatte mit den fertig verbauten Holzleisten sind an der Unterkonstruktion der Abkofferung zu verschrauben - und zwar in den Nuten zwischen den Leisten. Schraubköpfe schwarz wie die GKB-Platten (dadurch später nicht mehr sichtbar).
Incl. der sauberen Eckausbildung.

Montage nach allg. bauaufs. Zulassung / Prüfzeugnis und Herstellervorschriften sowie Statik des AN an der Stahlbeton- und Holzdecke mit
zugelassenen Dübel und Schrauben. Wand- und Deckenanschluss dicht.

Abrechnung nach Fläche der vertikalen und horizontalen Abkofferungsplatten (Maßgeblich sind die Aussenkanten der GKB-Bauplatten).

Horizontale Flächen ca. 20m2
Vertikale Flächen ca. 23m2
Menge: 43,000 m2

**3.1.5.0040 AD.09, Abschluss**
AD.09, Abschluss

Herstellen der Abschlusswand der Abkofferung am jeweiligen Ende der Abkofferung, Konstruktion und Montage analog zur vorbeschriebenen AD.09, mit allen Bestandteilen, incl. der Unterkonstruktion.
Menge: 2,000 m2

**3.1.5.0050 Gerüste für eigene Leistungen**
Gerüste für eigene Leistungen

für die Abkofferungen AD.08 und AD.09,
mit Arbeitshöhen bis 4,45m
für

Arbeits- und Montagegerüste, gemäß DIN 18340 Ziffer 4.2.3,
für das Auf-, Um- und Abbauen der Gerüste,
für das Vorhalten
für die verschiedenen Arbeitsschritte wie Montagen der Unterkonstruktionen,
Herstellen der Deckenbeplankungen sowie der Dämmungen incl. Aussparungen und deckenintegrierte Bestandteile, bis hin zur betriebsfertigen Herstellung der Decken.

Nur für Decken mit Arbeitshöhen gemäß DIN 18340 Ziffer 4.2.3 (nicht für Decken mit geringerer Arbeitshöhe).

Abrechnung nach Länge.
Menge: 335,000 m

*Hinweis: Deckenintegrierte Bestandteile*
Deckenintegrierte Bestandteile

Bei der Unterkonstruktion ist die Anordnung der deckenintegrierten Bestandteile, Revisionsklappen etc. zu berücksichtigen. Erschwernisse für die Anpassung der Unterkonstruktion, Auswechslungen, u.ä.,  sind in die Einheitspreise einzurechnen.

Betrifft: AD.08, AD.09

**3.1.5.0060 Revisionsklappe 30cm x 40cm, F0**
Revisionsklappe 30cm x 40cm, F0

Decken-Revisionsöffnung mit Klappe,  für Einbau in AD.08 und AD.09, bestehend aus:

Deckenbündige Revisionsklappe,
Konstruktion ohne Brandschutzanforderungen,
Revisionsklappe mit Beplankung GKB,
incl. der durchlaufenden Leisten der AD.08 und AD.09,

Revisionsklappe:

Klappen-Abmessungen 30cm x 40cm,
incl. eloxiertem Metallrahmen (im fertigen Zustand ist nur eine Schattennut zwischen Revisionsklappe und der Abkofferung AD.08 und AD.09 zu sehen,
mit herausschwenkbarem und komplett demontierbarem Deckel.

Alle Revisionsklappen sind vor Einbau mit der Zimmernummer gem. Architektenplan  auf der Deckelinnenseite dauerhaft zu markieren,
die Revisionsöffnungen müssen werkzeugfrei zu öffnen und gegen Herabfallen gesichert sein - Revisionsklappe incl.  Einhängesicherung.

Der Einheitspreis versteht sich für die Revisionstür
und Einbau einschl. Anpassen der Unterkonstruktion und
Herstellen der Öffnung.
Menge: 282,000 St

**3.1.5.0070 Zulage zur Revisionsklappe für Rauchmeldersymbol mit dem Zusatz ZD**
Zulage zur Revisionsklappe für Rauchmeldersymbol mit dem Zusatz ZD

Zulage zur vorbeschriebenen Revisionsklappe für aussen angebrachtes fest verschraubtes Schild (Rauchmeldersymbol mit dem Zusatz ZD) gemäß den TAB der Branddirektion München. Ein Schild ist vor Ausführung bemustern zu lassen.
Menge: 165,000 St

### 4 ARBEITEN AUF NACHWEIS

#### 4.1 Arbeiten auf Nachweis

##### 4.1.1 Bauleistungen im Stundenlohn

*Hinweis: Grundbeschrieb Stundenlohnarbeiten*
Grundbeschrieb Stundenlohnarbeiten
Stundenlohnarbeiten dürfen nur auf Anordnung durch den
Auftraggeber ausgeführt werden und sind täglich von der
Bauleitung bestätigen zu lassen. Auf den
Stundenlohnzetteln ist einzutragen:
- Name, Vorname
- Berufsgruppe
- Datum
- Uhrzeit Montagebeginn und -ende
- kurze Beschreibung der Arbeit - Materialverbrauch
Die Verrechnungssätze gelten unabhängig von der Anzahl
der abgerechneten Stunden, § 2 Nr. 3 VOB/B gilt
insoweit nicht.
Für anfallende Stundenlohnarbeiten werden folgende
Verrechnungssätze angeboten:
Regiearbeit von Aufsichtspersonen (Polier) werden nicht
vergütet.
Erforderliche Kleingeräte oder Messgeräte zur Ausführung der Stundenlohnarbeiten sind mit enthalten. Diese Geräte oder Messgeräte verbleiben im Eigentum des AN.

**4.1.1.0010 Vorarbeiter**
Vorarbeiter

Stundenlohnarbeiten Vorarbeiter
Menge: 80,000 h

**4.1.1.0020 Zulage zu Stundenlohn Vorarbeiter für Arbeiten an Sonn- und Feiertagen**
Menge: 8,000 h

**4.1.1.0030 Zulage zu Stundenlohn Vorarbeiter für Arbeiten nachts**
Menge: 8,000 h

**4.1.1.0040 Facharbeiter**
Facharbeiter

Stundenlohnarbeiten Facharbeiter
Menge: 80,000 h

**4.1.1.0050 Zulage zu Stundenlohn Vorarbeiter für Arbeiten an Sonn- und Feiertagen**
Menge: 8,000 h

**4.1.1.0060 Zulage zu Stundenlohn Vorarbeiter für Arbeiten nachts**
Menge: 8,000 h

**4.1.1.0070 Helfer**
Helfer

Stundenlohnarbeiten Helfer
Menge: 80,000 h

**4.1.1.0080 Zulage zu Stundenlohn Vorarbeiter für Arbeiten an Sonn- und Feiertagen**
Menge: 8,000 h

**4.1.1.0090 Zulage zu Stundenlohn Vorarbeiter für Arbeiten nachts**
Menge: 8,000 h
